# Ketzin/Havel, OT Neufalkenrehde, Lindenweg
Angebotsaufforderung (GAEB DA XML 3.2, DA83)
Projekt: 2024010
Währung: EUR
Vergabeart: Öffentliche Ausschreibung
Auftraggeber: Ketzin, Stadt Ketzin, FB II, Rathaustraße 7, 14669; DV-Nummer: 1001; Vergabenummer: 1001
Erstellt mit: BECHMANN AVA 2025.80/ GXML Toolbox V3.3 R20210630, BECHMANN AVA 2025.80, 12.07.2026

## 1001 Straßenbau/Regenentwässerung [2026_07]
Datum: 12.07.2026

### Abschnitt 00 Baustelleneinrichtung/Verkehrssicherung

#### Titel 00.00 Baustelleneinrichtung

**00.00.0001 Baustelle einrichten Sämtl.LV-Abschn.*Zufahrt vorh.**
StL-Nr. 1010110711
Geräte, Werkzeuge und sonstige Betriebsmittel, die zur
vertragsgemäßen Ausführung der Bauleistungen erforderlich sind, auf die Baustelle bringen, bereitstellen und
- soweit der Geräteeinsatz nicht gesondert vergütet
wird - betriebsfertig aufstellen einschl. der dafür
notwendigen Arbeiten. Die erforderlichen festen Anlagen
herstellen. Baubüros, Unterkünfte, Werkstätten, Lagerschuppen und dgl., soweit erforderlich, antransportieren, aufbauen und einrichten. Strom-, Wasser-, Fernsprechanschluss sowie Entsorgungseinrichtungen und dgl.
für die Baustelle, soweit erforderlich, herstellen. Bei
Bedarf Lagerplätze, sonstige Platzbefestigungen und We-
ge im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch

**00.00.0002 Baustelle räumen Sämtl. LV-Abschn.**
StL-Nr. 1010111201
Baustelle von allen Geräten, Anlagen, Einrichtungen und
dgl. räumen. Benutzte Flächen und Wege entsprechend dem
ursprünglichen Zustand herrichten. Soweit nicht für bestimmte Leistungen für das Räumen der Baustelle gesonderte Positionen im Leistungsverzeichnis enthalten
sind, gilt die Pauschale
für alle Leistungen sämtlicher Abschnitte des Leistungsverzeichnisses.
Menge: 1,000 Psch

**00.00.0003 Baubüro für AG auf- und abbauen Fläche 15 m2*Zus. Besprzimmer Stellplatz AN*Zuf+Platz Wahl AN Platz für 2 PKW**
*** Bedarfsposition ohne GB
Baubüro (Baracke oder Container) für den AG, doppelwandig, mit einem Fenster je Arbeitsplatz, antransportieren und nach Unterlagen des AG aufbauen. Jeden Arbeitsplatz mit Schreibtisch, Stuhl, Aktenbock und Akten-
/Kleiderschrank, jeden Raum zusätzlich mit Ablagetisch,
zwei weiteren Stühlen (bzw. Sitzbank) und verschließbarem Aktenschrank ausstatten. Raum- und Arbeitsplatzbeleuchtung entsprechend den Vorschriften für die Be-
leuchtung von Arbeitsplätzen herstellen. Elektrische
Beleuchtung, Waschgelegenheit mit fließend kaltem und
warmen Wasser, Heizgelegenheit sowie Toilette einrichten, für Abwasserbeseitigung sorgen. Bereitstellung
eines Kopiergerätes Format A3. Baubüro mit allen
Einrichtungen abbauen und abtransportieren. Benutzte
Flächen entsprechend dem ursprünglichen Zustand herrichten. 70 v.H. der Pauschale werden nach Übernahme
des Baubüros durch den AG, der Rest nach Erfüllung der
Leistung vergütet.
Bürofläche ca. 15 m2 (ohne Flure und Toiletten) mit 1
Arbeitsplatz.
Zusätzliches Besprechungszimmer, ca. 30 m2 mit 5 Ti-
schen (0,80 x 1,60 m) und 12 Stühlen, einrichten.
Aufstellfläche stellt AN zur Verfügung. Aufstellfläche
herrichten.
Zufahrt und Platzbefestigung nach Wahl des AN ausführen.
Einstellplatz für 2 PKW.
Menge: 1,000 Psch

**00.00.0004 Baubüro für AG vorhalten**
*** Bedarfsposition ohne GB
StL-Nr. 10101327
Baubüro für den AG mit allen Einrichtungen vor- und unterhalten. Ver- und Entsorgung sicherstellen. Baubüro
heizen. 2 mal wöchentlich reinigen. Zufahrt und befestigte Plätze unterhalten. Teilzeiten nach Tagen werden
zu 1/30 des Einheitspreises vergütet.
Menge: 4,000 Mt

**00.00.0005 Lagerflächen des AN**
Beschaffung und Vorhaltung von Lagerflächen für
- Asphaltrückbau (einschließlich gefährlicher Abfall)
- gebrochenes Pflastermaterial
- Schichten ohne Bindemittel
- Schichten mit hydr. Bindemittel
Gesamtkapazität ca. 500 m3
Lagerflächen mit gebunden befestigtem Untergund.
Dauerhafte Abdeckung aus witterungsbeständigen,
reißfesten, gasdichten und gegen Verwehung gesicherten
Folien bereitstellen und wieder entfernen.
Vorhaltung für gesamte Bauzeit.
Flächen zum Abschluss der Baumaßnahme herrichten und
an Eigentümer zurückgeben, vorbehaltlose Rücknahme
nachweisen.
Menge: 1,000 Psch

**00.00.0006 Koordinierungsaufwand**
Koordinierungsaufwand
Diese Leistung beinhaltet den erforderlichen Aufwand
zur Abstimmung / Koordinierung der einzelnen Leistungen
mit den AN der gleichzeitig laufenden Arbeiten
einschließlich der im Baufeld anzutreffenden
Ver- und Entsorgungsunternehmen sowie
die Abstimmung / Koordinierung mit dem Anliegerverkehr
und dem Lieferverkehr anliegender Gewerbetreibender
Der AN führt die Abstimmungsgespräche eigenständig
durch.
Die Abstimmungen sind schriftlich zu dokumentieren.
Menge: 1,000 Psch

**00.00.0007 Anliegerinfo**
Bei Sperrungen von Zugängen und Zufahrten zu
Anliegergrundstücken sind die Anlieger min. 3 Tage vor
Beginn der Sperrung nachweislich schriftlich zu
benachrichtigen.
Menge: 1,000 Psch

**00.00.0008 Entsorgung während Bauzeit**
Restmüll-Tonnen, Blaue, Braune und Gelbe Tonnen oder Säcke der Grundstückseigentümer entsprechend dem gültigen
Abfallkalender aus den jeweiligen Sperrabschnitten
grundstücksbezogen kennzeichnen,
an den Abholungstagen (wöchentlich) zu den vom AN
eingerichteten und mit dem Entsorger abgestimmten
Sammelplätzen transportieren und nach Entleerung zu den
jeweiligen Grundstücken zurück transportieren.
Der Abtransport von Sperrmüll u.dgl. ist während der
gesamten Bauzeit sicher zu stellen.
Die Kennzeichnung der Behälter ist zu prüfen und ggf.
sind die Anwohner aufzufordern diese durchzuführen.
Menge: 1,000 Psch

**00.00.0009 Einholung Genehmigung**
Einholung der Genehmigung der Unteren
Naturschutzbehörde zur Einrichtung von
Baustelleneinrichtungs- und Zwischenlagerflächen
einschließlich Erstellung von Unterlagen für die
Antragstellung mit den notwendigen Plänen.
Die benötigten Flächen sind ohne zusätzliche Vergütung
zu beschaffen, sämtliche Kosten und Gebühren sind mit
der Pauschale abgegolten.
Die Genehmigung ist dem AG vor der Einrichtung der
Baustelle vorzulegen.
Menge: 1,000 Psch

**00.00.0010 Freistellungserklärung**
Freistellungserklärungen über den ordnungsgemäßen
Zustand der zurückgegebenen Lager- und
Baustelleneinrichtungsflächen von den Eigentümern in Schriftform einholen und an AG übergeben.
Menge: 1,000 Psch

**00.00.0011 Baustellenschild anfert. u. aufst.**
*** Bedarfsposition ohne GB
Baustelleninformationsschild einschließlich Aufstellvorrichtung nach Unterlagen des AG anfertigen und beschriften nach Entwurf des AN und Bestätigung durch AG  einschl. farbiger Wappen und Logos, zur Baustelle anfahren und standsicher aufstellen.
Erforderliche Erdarbeiten ausführen, Fundamente
herstellen. Statischen Nachweis erbringen. Bauschild
während der Bauzeit unterhalten und säubern.
Reflexions-Klasse RA1, voll retroreflektierend.
Groesse 4,20/3,00 m.
Bauschild bleibt Eigentum des AN.
Menge: 1,000 St

**00.00.0012 Baustellenschild abbauen Schild 4,0/3,0 m*Verwerten**
*** Bedarfsposition ohne GB
StL-Nr. 1010141711
Baustelleninformationsschild und Aufstellvorrichtung
abbauen, Fundamente abbrechen. Abbruchgut nach Wahl des
AN verwerten. Benutzte Fläche entsprechend dem ursprünglichen Zustand herrichten.
Größe = 4,00/3,00 m.
Baustelleninformationsschild und Aufstellvorrichtung
nach Wahl des AN verwerten.
Menge: 1,000 St

**00.00.0013 Schutz für Baumstamm herstellen StU bis 50 cm*Polst.=flex.Drai. Brett 24 mm*Höhe mind. 2,50 m Material abbauen**
StL-Nr. 11107003111201
Schutz für Baumstamm durch Mantel mit Polsterung herstellen und während der Bauzeit vor- und unterhalten.
Der Mantel darf den Baumstamm und die Wurzelanläufe
nicht berühren.
Stammumfang bis 50 cm.
Polsterung des Stammes mit flexiblen Kunststoff- Drainrohren.
Mantel aus Brettern, 24 mm dick, lückenlos befestigen.
Mantelhöhe mindestens 2,50 m.
Schutz nach Beendigung der Bauarbeiten abbauen und entfernen.
Menge: 3,000 St

**00.00.0014 Schutz für Baumstamm herstellen StU ü. 50-100 cm*Polst.=flex.Drai. Brett 24 mm*Höhe mind. 2,50 m Material abbauen**
StL-Nr. 11107003211201
Schutz für Baumstamm durch Mantel mit Polsterung herstellen und während der Bauzeit vor- und unterhalten.
Der Mantel darf den Baumstamm und die Wurzelanläufe
nicht berühren.
Stammumfang über 50 bis 100 cm.
Polsterung des Stammes mit flexiblen Kunststoff- Drainrohren.
Mantel aus Brettern, 24 mm dick, lückenlos befestigen.
Mantelhöhe mindestens 2,50 m.
Schutz nach Beendigung der Bauarbeiten abbauen und entfernen.
Menge: 3,000 St

**00.00.0015 Schutz für Baumstamm herstellen StU ü.100-150 cm*Polst.=flex.Drai. Brett 24 mm*Höhe mind. 2,50 m Material abbauen**
StL-Nr. 11107003311201
Schutz für Baumstamm durch Mantel mit Polsterung herstellen und während der Bauzeit vor- und unterhalten.
Der Mantel darf den Baumstamm und die Wurzelanläufe
nicht berühren.
Stammumfang über 100 bis 150 cm.
Polsterung des Stammes mit flexiblen Kunststoff- Drainrohren.
Mantel aus Brettern, 24 mm dick, lückenlos befestigen.
Mantelhöhe mindestens 2,50 m.
Schutz nach Beendigung der Bauarbeiten abbauen und entfernen.
Menge: 3,000 St

**00.00.0016 Schutz für Baumstamm herstellen StU ü.150-200 cm*Polst.=flex.Drai. Brett 24 mm*Höhe mind. 2,50 m Material abbauen**
StL-Nr. 11107003411201
Schutz für Baumstamm durch Mantel mit Polsterung herstellen und während der Bauzeit vor- und unterhalten.
Der Mantel darf den Baumstamm und die Wurzelanläufe
nicht berühren.
Stammumfang über 150 bis 200 cm.
Polsterung des Stammes mit flexiblen Kunststoff- Drainrohren.
Mantel aus Brettern, 24 mm dick, lückenlos befestigen.
Mantelhöhe mindestens 2,50 m.
Schutz nach Beendigung der Bauarbeiten abbauen und entfernen.
Menge: 25,000 St

**00.00.0017 Schutz für Baumstamm herstellen*Polst.=Wahl AN Brett 24 mm*Höhe mind. 2,50 m Material abbauen**
Schutz für Baumstamm durch Mantel mit Polsterung herstellen und während der Bauzeit vor- und unterhalten.
Der Mantel darf den Baumstamm und die Wurzelanläufe
nicht berühren.
Stammumfang 'ueber 200 cm bis 275 cm'

Polsterung des Stammes nach Wahl des AN.
Mantel aus Brettern, 24 mm dick, lückenlos befestigen.
Mantelhöhe mindestens 2,50 m.
Schutz nach Beendigung der Bauarbeiten abbauen und entfernen.
Menge: 1,000 St

**00.00.0018 Einsatz eines Baumpflegers**
Einsatz eines ausgebildeten Baumpflegers gemäß
Baubeschreibung während der Dauer sämtlicher
Erdarbeiten im Kronentraufbereich der Bäume.
In der Pauschale ist die Gestellung eines
Stationswagens, Motorsäge sowie die Lieferung von
Schattierungsjute, wundverschluß- und kallusfördernder
Mittel enthalten.
Der Einsatz von Kompressor mit Drucklanze einschl.
Zugmaschine zum Freilegen von wurzelanläufen ist
ebenfalls enthalten.
Die fachliche Eignung ist dem AG nachzuweisen.
Menge: 1,000 Psch

#### Titel 00.01 Verkehrssicherung/Umleitung

*Hinweis: Im Rahmen der nachfolgenden OZ werden sämtliche Aufwendungen für die Verkehrssic*
Im Rahmen der nachfolgenden OZ werden sämtliche
Aufwendungen für die Verkehrssicherung/Verkehrsführung während aller
Bauphasen abgegolten, sofern im LV nicht ausdrücklich anderweitig erwähnt.
Temporär erforderliche zusätzliche Aufwendungen sind
in die pauschale Vergütung der jeweiligen
Umleitungsstrecken einzurechnen.

*Hinweis: Teilabschnitte*
Die Erreichbarkeit der Teilabschnitte außerhalb der jeweiligen Arbeitsbereiche für den Anlieger-Kfz-Verkehr muß gewährleistet werden.
Die Umleitungsbeschilderungen beinhalten jeweils die Einrichtung von beidseitigen
Halteverboten im Verlauf der jeweiligen Streckenführung.
Die beschriebenen Bauabschnitte entsprechen dem gegenwärtigen Abstimmungsstand. Die Nummerierung stellt keine Festlegung zum zeitlichen Ablauf dar.
Sofern durch den Bieter/Auftragnehmer eine zeitparallele oder überlappende Bauausführung mehrerer Abschnitte erwogen wird, ist die Erreichbarkeit der unmittelbar anliegenden Grundstücke sowie der mittelbar betroffenen Wohnquartiere und Gewerbeflächen nachzuweisen.

*Hinweis: Leistungen der Folgepositionen für Auf- und Abbau der Verkehrssicheru*
Leistungen der Folgepositionen für Auf- und Abbau der
Verkehrssicherungsmaßnahmen

**00.01.0001 Verk.sich. kürzerer Dauer durchf.*bew. Arbeitsst. über 4 bis 8 Std.*bei Tageslicht Anordnung n. Unt.*Geb.ü.200b.300Eu.**
StL-Nr. 2110513590302115
Verkehrssicherung an Arbeitsstellen von kürzerer Dauer
betriebsfertig aufbauen, vorhalten, warten, instand
setzen, betreiben und abbauen. Vorübergehende Verkehrssicherungsmaßnahmen durchführen.

Nach RSA, Regelplan 'CII/4 (in Anlehnung)'

Für bewegliche Arbeitsstelle.
Gesamtdauer der Verkehrsführung über 4 Std. bis 8 Std.
Bei Tageslicht.
Verkehrsrechtliche Anordnung nach Unterlagen des AG
einholen und zugehörige Unterlagen erstellen. Erforderliche Ortsbesichtigungen zur Erstellung der Planunterlagen für die verkehrsrechtliche Anordnung durchführen.
Anfallende Gebühren für verkehrsrechtliche Anordnung
über 200,00 Euro bis 300,00 Euro.
Menge: 1,000 St

**00.01.0002 Unterlagen für Verkehrsrechtliche Anordnung**
Erstellen der Unterlagen zur Beantragung der
Verkehrsrechtlichen Anordnung entsprechend dem
Bauvertrag (Verkehrszeichen- und Umleitungspläne einschließlich temporärer VZ-Beschilderung der Umleitungstrecken sowie verkehrstechnische Unterlagen für temporäre Knotenpunkts-, Engstellen- und/oder Fußgänger-LSA). Gebühren für Genehmigungen einschließlich
Ergänzungen/Verlängerungen sind mit der Pauschale abgegolten.
Die Gebühren für die Erteilung der verkehrsrechtlichen
Anordnung sind einzurechnen.
Zusätzliche Aufwendungen infolge von durch den AN
veranlassten Abweichungen im Bauablauf werden nicht
gesondert vergütet.
Menge: 1,000 Psch

**00.01.0003 Verkehrssicherung**
Verkehrssicherung:
Einrichtungen zur Verkehrssicherung und Verkehrsregelung nach StVO bei Bauarbeiten auf einbahnigen Strassen
unter Aufrechterhaltung des Verkehrs aufbauen, staendig
unterhalten und betreiben, ggf. umsetzen und abbauen.
6O v.H. der Pauschale werden nach betriebsfertigem Aufbau, der Rest nach Abbau der Verkehrssicherungseinrichtungen berechnet.
Sicherung mit elektrischen Warnleuchten.
Ausfuehrung nach vom AN vorgelegten Verkehrszeichenplan.
Menge: 1,000 Psch

**00.01.0004 Verkehrsschild aufstellen Ronde,Dreie.Quad. Größe 2 2 Schild+Z-Schild**
StL-Nr. o310520101132204
Verkehrsschild aufstellen und beseitigen, für die Bauzeit vorhalten und warten. Aufstellvorrichtung nach
stat. Erfordernissen. Vorübergehende Sicherungsmaßnahmen durchführen. 70 v.H. des Preises werden nach Aufstellen, der Rest nach Beseitigen vergütet.
Verkehrsschild = Ronde, Dreieck, Quadrat.
Größe 2.
Kombination = 2 Verkehrsschilder und Zusatzschild.
Retroreflektierend mit Folie der Bauart Typ 2.
Aufstellvorrichtung nach Wahl des AN aufstellen.
Aufstellhöhe = 2,2 m.
Menge: 10,000 St

**00.01.0005 Verkehrsschild verändern Schild Größe 2 Aufstellh. ü. 2 m A./i.Kraft s**
StL-Nr. o3105221223000
Vorhandenes Verkehrsschild verändern. Vorübergehende
Sicherungsmaßnahmen durchführen.
Verkehrsschild Größe 2.
Neben der Fahrbahn. Aufstellhöhe über 2 m.
Verkehrsschild außer Kraft und wieder in Kraft setzen.
Menge: 5,000 St

**00.01.0006 Verkehrsschild umsetzen Ronde,Dreie.Quad. Größe 2 2 Schild+Z-Schild Au**
StL-Nr. o3105226011314
Verkehrsschild umsetzen. Vorübergehende
Sicherungsmaßnahmen durchführen.
Verkehrsschild = Ronde, Dreieck, Quadrat.
Größe 2.
Kombination = 2 Verkehrsschilder und Zusatzschild.
Aufstellvorrichtung nach Wahl des AN aufstellen.
Aufstellhöhe = 2,2 m.
Menge: 5,000 St

**00.01.0007 Absperrschranke aufstellen Abspsch. 250x2000 Folie Typ 2 3 S**
Absperrgerät oder Warneinrichtung aufstellen und beseitigen, für die Bauzeit vorhalten, warten und betreiben.
Vorübergehende Sicherungsmaßnahmen durchführen.
70 v.H. des Preises werden nach Aufstellen, der Rest
nach Beseitigen vergütet.
Absperrschranke Größe 250x2000 mm mit Aufstellvorr.
Mit retroreflektierender Folie der Bauart Typ 2.
Mit 3 Richtstrahlern einseitig, gelbes Dauerlicht.
Mit Tastleiste.
Energieversorgung nach Wahl des AN.
Menge: 6,000 St

**00.01.0008 Mobile Absturzsicherung 500x2000 aufstellen, beseitigen und vorhalten**
Absperrgerät oder Warneinrichtung  aufstellen und beseitigen, für die Bauzeit vorhalten, warten und betreiben.
Vorübergehende Sicherungsmaßnahmen durchführen. 70 v.H.
des Preises werden nach Aufstellen, der Rest nach Be-
seitigen vergütet.
Absperrschranke Größe 500x2000 mm mit Aufstellvorr.
Mit retroreflektierender Folie der Bauart Typ 2.
Mit Tastleiste.
Menge: 40,000 St

**00.01.0009 Leitbake aufstellen Leitbake beidseit Folie Typ 2 Zwe**
StL-Nr. o310540102020401
Absperrgerät oder Warneinrichtung aufstellen und beseitigen, für die Bauzeit vorhalten, warten und betreiben.
Vorübergehende Sicherungsmaßnahmen durchführen.
70 v.H. des Preises werden nach Aufstellen, der Rest
nach Beseitigen vergütet.
Leitbake Größe 1000x250 mm beidseitig.
Mit retroreflektierender Folie der Bauart Typ 2.
Mit 1 Richtstrahler zweiseitig, Blinklicht.
Energieversorgung nach Wahl des AN.
Menge: 25,000 St

**00.01.0010 Absperrschranke umsetzen**
StL-Nr. o310541121
Absperrgerät oder Warneinrichtung umsetzen. Vorübergehende Sicherungsmaßnahmen durchführen.
Absperrschranke.
Energieversorgung mit Batterie/Akku
Menge: 6,000 St

**00.01.0011 Mobile Absturzsicherung umsetzen**
Absperrgerät oder Warneinrichtung als  umsetzen. Vorübergehende Sicherungsmaßnahmen durchführen.
mobile Absturzsicherung 500 x 2000 mm mit Tastleiste
Menge: 120,000 St

**00.01.0012 Kontrolle der Arbeitsstellensi- cher. zwei bzw.einmal Schriftl.Dokumen**
StL-Nr. o310580111
Kontrolle der Arbeitsstellensicherung gem. ZTV-SA
durchführen. Die Kontrolle ist unmittelbar nach deren
Durchführung zu erfassen und zu dokumentieren. Arbeits-
und Hilfsmittel sind vom AN zu stellen und dem AG jederzeit zugänglich zu machen.
Kontrolle zweimal täglich, an arbeitsfreien Tagen einmal täglich.
Kontrolle durch schriftliche Dokumentation nach Unterlagen des AG.
Menge: 120,000 d

**00.01.0013 Aufwuchs auf provisorischer Umleitungsstrecke (Feldwege: Verlängerung Lindenweg und**
Aufwuchs auf provisorischer Umleitungsstrecke (Feldwege: Verlängerung Lindenweg und Knoblaucher Weg) und unmittelbar angrenzenden Flächen nach Aufforderung durch den AG mähen.
Mähgut aufnehmen und nach Wahl des AN verwerten.
Menge: 9150,000 m2

**00.01.0014 Lichtraumprofilsch nitt durchführen 4,5m ü. Fahrbahn 0,25 m Abstand Wundbehandlung Schnittg. Verw.AN**
Lichtraumprofilschnitt durchführen. Rückschnitt von Gehölzen (Einzelbäume sowie Strauchwerk) entlang des Feldwegs durch Fachpersonal (Baumpfleger) durchführen.
Äste erforderlichenfalls auf Zugast einkürzen oder auf Astring
absägen. Abgerechnet wird nach Länge des frei geschnittenen Wegrandes.
Höhe des lichten Raumes = 4,50 m über Fahrbahn.
Breite des seitlichen Sicherheitsraumes gemessen vom
Rand der provisorischen Verkehrsfläche = 0,50 m => Gesamtbreite des Lichtraumprofils 4,00 m.
Schnittflächen über 3 bis 10 cm Durchmesser vollflächig
mit Wundbehandlungsstoff versehen. Bei Schnittflächen
über 10 cm Durchmesser Wundbehandlungsstoff nur auf den
Wundrand und das angrenzende Splintholz (ca. 2 cm) auftragen.
Schnittgut nach Wahl des AN verwerten.
Menge: 3000,000 m

**00.01.0015 Unterlage profilieren SfM*Unebenh. max.3 cm**
StL-Nr. 241120201002
Unterlage für Schicht ohne Bindemittel auf Sollhöhe
nach Unterlagen des AG profilieren und verdichten.
Liefern von Baustoff bzw. Entfernen von überschüssigem Baustoff wird gesondert vergütet.
Unterlage = Schicht aus frostunempfindlichem Baustoff
oder Baustoffgemisch.
Unebenheit innerhalb einer 4,00 m langen Messstrecke
höchstens 3 cm in Längs- und Querrichtung.
Menge: 9150,000 m2

**00.01.0016 Schottertragschicht herstellen 0/32 DPr min. 100 v.H. Profilausgleich**
StL-Nr. 2411232591910200
Schottertragschicht herstellen.
In Verkehrsflächen 'Umleitungsstrecke für bauzeitliche Verkhersführung'

Baustoffgemisch 0/32.
Umweltrelevante Anforderungen 'Natursteinmaterial'

Verdichtungsgrad DPr mindestens 100 v.H.
Zum Profilausgleich.
Menge: 675,000 t

**00.01.0017 Oberboden abtragen*Oberb.Verw. AN Abrechnung Abtrag**
StL-Nr. 21106119009101
Oberboden ggf. einschließlich Vegetationsdecke abtragen. Homogenbereiche nach Unterlagen des AG.
Dicke 'über 0,10m bis 0,30m, im Mittel 0,20 m
einschließlich Abtrag von Böschungen in Einzelflächen'

Oberboden nach Wahl des AN verwerten.
Abgerechnet wird nach Abtragsprofilen.
Menge: 40,000 m3

**00.01.0018 Boden bzw. Fels lösen und verwerten profilg. lösen*Planum gesondert BM-F2*Abrechnung Abtrag Verwertung nachw.**
StL-Nr. 2410621301025101
Boden bzw. Fels aus Abtragsbereichen profilgerecht
lösen, laden und nach Wahl des AN verwerten. Beschreibung der Homogenbereiche nach Unterlagen des AG. Die
Herstellung von Mulden und Gräben wird gesondert vergütet.
Profilgerecht lösen.
Das Herstellen des Planums wird gesondert vergütet.
Materialwerte nach EBV = BM-F2
Abrechnung nach Abtragsprofilen.
Verwertung nach Unterlagen des AG nachweisen.
Menge: 40,000 m3

**00.01.0019 Planum herstellen Abweichung +-3 cm**
StL-Nr. 1210625519
Planum herstellen.
Max. Abweichung von der Sollhöhe +3/-3 cm.
Verformungsmodul 'EV2 auf der Oberfläche mind. 45 MPa.'
Menge: 200,000 m2

**00.01.0020 Boden verdichten**
StL-Nr. 1210640599
Boden verdichten.
Untergrund 'in Auskofferungen.'
Menge: 200,000 m2

**00.01.0021 Geotextil als Trennschicht verlegen**
Geotextil zum vorhandenen Untergrund verlegen.
Material = Kombigitter.
Geotextilrobustheitsklasse 4.
Überlappung mind. 0,5 m.
Verlegen längs.
Beidseitig des Verkehrsprovisorium mind. 0,5 m ins
vorhandene Gelände umklappen.
Abgerechnet wird die abgewickelte Fläche ohne
Überlappung.
Material entsprechend bauzeitlichen Ablauf wieder
aufnehmen und einer Wiederverwertung nach Wahl des AN
zuführen.
Menge: 200,000 m2

**00.01.0022 Schottertragschicht herstellen*0/32*Dicke 25 cm**
StL-Nr. 14112219919390
Schottertragschicht herstellen.
In Verkehrsflächen 'des Verkehrsprovisorium.'

Baustoffgemisch 0/32.
Verdichtungsgrad/Verformungsmodul 'Verformungsmodul EV2 auf der Oberfläche mind. 120 MPa.'

Einbaudicke = 25 cm.
Baustoffgemisch '= gebrochene natürliche Mineralstoffe.
Material entsprechend bauzeitlichen Ablauf wieder
aufnehmen und einer Wiederverwertung nach Wahl
des AN zuführen.'
Menge: 200,000 m2

**00.01.0023 Provisorium unterhalten**
Provisorium während der Bauzeit unterhalten.
In die Unterhaltung fällt die Beseitigung auftretender
Schäden in der Asphaltbefestigung.
Ausbesserung der Asphaltschadstellen mit
Asphaltmischgut nach Wahl des AN
einschließlich Abstreumaterial.
In Einzelflächen zwischen 0,5 bis 2,0 m2 ohne
räumlichen und zeitlichen Zusammenhang.
Einbaudicke bis 10 cm.
Handeinbau.
Menge: 1,000 Psch

**00.01.0024 Material liefern und einbauen Grobk. Boden Planum gesondert*Abrechng. Auftrag**
StL-Nr. 12106245200921
Material liefern, profilgerecht einbauen und verdichten.
Material = Grobkörniger Boden.
Einbaustelle 'Auftragsbereiche, Verfüllungen.'

Das Herstellen des Planums wird gesondert vergütet.
Abgerechnet wird nach Auftragsprofilen.
Menge: 60,000 m3

**00.01.0025 Oberboden liefern und andecken Alle Flächen*Abrechng. Auftrag**
StL-Nr. 121061801991
Oberboden liefern und profilgerecht andecken.
Andeckung auf Böschungen, Seitenstreifen, Trennstreifen, Mulden u.ä.
Einbau 'auf Rückbauflächen des Verkehrsprovisorium.'

Dicke der Andeckung '10 cm.'

Abgerechnet wird nach Auftragsprofilen.
Menge: 20,000 m3

**00.01.0026 Rasenansaat herstellen*Feinplanum herst. Menge 10 g/m2*Landschaftsr.m.Kr**
StL-Nr. 1110721309220200
Rasenansaat herstellen. Saatgut ohne Entmischung ausbringen und einarbeiten.
Fläche '=Rückbauflächen des Verkehrsprovisorium.'

Feinplanum herstellen.
Saatgutmenge 10 g/m2.
Regelsaatgutmischung (RSM) 7.1.2 Landschaftsrasen-
Standard mit Kräutern.
Menge: 200,000 m2

**00.01.0027 Provisorien für Fußgänger**
Schaffung von Provisorien für Fußgänger und Radfahrer
während der Bauzeit.
Der durchgehende Fußgänger-und Radfahrerverkehr sowie
der Zugang zu allen Grundstücken ist während der
gesamten Bauzeit sicher zu stellen. Die Pauschale
beinhaltet den Aufbau, das Vor-und Unterhalten sowie
den Rückbau und das Beseitigen der eingesetzten
Materialien einschließlich der erforderlichen
Absicherungen und Absperrungen.
Die Art der Befestigung ergibt sich aus den Forderungen
der Straßenverkehrsbehörde, Mindeststandard ist
Schotter mit Brechsandabdeckung.
Menge: 50,000 m2

**00.01.0028 Provisorien für Kfz**
Schaffung von Provisorien für
Kraftfahrzeuge/Baumaschinen während der Bauzeit.
Der durchgehende Verkehr sowie die Zufahrt zu allen
anliegenden Grundstücken ist während der gesamten
Bauzeit sicher zu stellen einschließlich Schaffung der
notwendigen Baustellenzufahrten.
Die Pauschale beinhaltet den Aufbau, das Vor-und
Unterhalten sowie den Rückbau und das Beseitigen
der eingesetzten Materialien einschließlich der
erforderlichen Absicherungen und Absperrungen.
Menge: 100,000 m2

**00.01.0029 Hilfsueberfahrt herst.u.beseitig.**
Hilfsueberfahrt einschl. aller Schutzeinrichtungen,
z. B. Schrammborde, Gelaender, Beschilderung,
Beleuchtung,
ueber Graeben und als provisorische Grundstückszufahrt
herstellen, fuer die Dauer der vertraglichen
Ausfuehrungsfrist vorhalten und beseitigen.
nutzbare Breite der Ueberfahrt ueber 3,00 bis 4,00 m,
Verkehrsbelastung: SLW 60
Ausfuehrung nach Wahl des AN.
Menge: 2,000 St

**00.01.0030 Hilfsüberfahrt wie vor, jedoch innerhalb der Baustelle umsetzen.**
Menge: 2,000 St

**00.01.0031 Fussg.-Bruecke herst.u.beseitig.**
StL-Nr. 7700050140110001
Fussgaengerhilfsbruecke in Gelaendehoehe
fuer oeffentlichen Verkehr
herstellen, fuer die Dauer der vertraglichen
Ausfuehrungsfrist vorhalten und beseitigen,
mit Schutzgelaender,
Nutzbreite bis 1,50 m,
Menge: 5,000 St

**00.01.0032 wie vor, jedoch umsetzen.**
Fußgängerhilfsbrücke wie vor, jedoch innerhalb der Baustelle umsetzen.
Menge: 5,000 St

**00.01.0033 Bauzaun auf- und abbauen Zaunhoehe 2,0 m Betonstahlmatten**
StL-Nr. o310121033
Bauzaun nach Angaben des AG einschl. der erforderlichen
Tore standsicher herstellen, waehrend der Bauzeit vorhalten und unterhalten sowie nach Beendigung der Bauzeit entfernen. 70 v.H. des Preises werden nach Aufstellung, der Rest nach Entfernen des Bauzaunes verguetet.
Zaunhoehe ueber Gelaende 2,0 m.
Zaun aus Betonstahlmatten.
Menge: 150,000 m

**00.01.0034 Bauzaun umbauen Zaunhoehe 2,0 m Betonstahlmatten**
StL-Nr. o310121533
Bauzaun abbauen, innerhalb der Baustelle transportieren
und nach Angabe des AG aufbauen.
Zaunhoehe ueber Gelaende 2,0 m.
Zaun aus Betonstahlmatten.
Menge: 150,000 m

#### Titel 00.02 Prüfung/Dokumentation

**00.02.0001 Vorhandenes Festpunktfeld erhalten**
Vorhandenes Festpunktfeld erhalten, pflegen, fortführen
und übergeben.
Das vom AG übergebene Festpunktfeld wird während
der Baumaßnahme erhalten und gepflegt.
Vernichtete Festpunkte werden erneuert. Die entsprechenden Auswerte- und  Berechnungsnachweise der Lage-
und Höhenbestimmung sind dem AG zu übergeben.
Die Anforderungender RAS-Verm sind bei der Punktbestimmung anzuwenden. Die neu angelegten Festpunkte werden unterirdisch wie folgt vermarkt:
(Kreuz)Anker, AP-Platten oder-Pfeiler (z.B. Soester
Bodenplatte, Polygonstein aus Beton), DuoBloc- oder
Vario-Köpfe etc. Die Abschlußköpfe ermöglichen ein
exaktes Zentrieren  und sauberes Nivellieren.
Nach Abschluß der Baumaßnahme wird dem AG
das vollständige und wiederhergestellte Festpunktfeld in den jeweils amtlichen Lage- und Höhenbezugssystemen übergeben.
Folgende Festpunktabstände sind zwingend einzuhalten:
-Außerorts: max. 200 m Punktabstand
-Innerorts und in Knotenbereichen: max. 150 m
Punktbstand
Folgende Unterlagen Unterlagen sind dem AG analog und
digital (im pdf-Format) zur Verfügung zu stellen:
-Festpunktübersicht, Einmessskizzen und Koordinatenverzeichnisse
-Berechnungsnachweise, aus denen die erreichte
 Genauigkeit zu entnehmen sind (z.B. Qualitätsreport
 der DGNSS-Messung, Protokoll der Mittelbildung,
 Polygonzugsberechnung, Netzausgleichung,
 Nivellementsberechnung etc.)
Menge: 1,000 psch

**00.02.0002 Baubegl. Vermessung**
Die Technische Bauvermessung für sämtliche geplante
baulichen Anlagen in Anlehnung an die HOAI 2021, Anlage
1 zu § 3 Absatz 1, Pkt. 1.4.7 Leistungsbild
Bauvermessung, Leistungsphasen  2 bis 4 ist durch den
Auftragnehmer für alle zur Beauftragung vorgesehenen
Leistungen zu erbringen. Vom AN ist für die Zeit der
Bauausführung ein Meßtrupp mit mindestens einem
Vermessungsingenieur sowie Meßgeräten mit
elektronischer Datenübertragungsmöglichkeit für
Kontrollen, Übernahmen und Einmessungen vorzuhalten.
Der vorhandene Bestand ist vor Beginn der
Aufbrucharbeiten aufzunehmen und bildet die Grundlage
für die vom AN vorzunehmende Absteckung für die
Erneuerung in Lage und Höhe. Die Beschaffung der Höhen-
und Lagefestpunkte (Lagebeschreibung und Koordinaten)
beim zuständigen Vermessungsamt erfolgt durch den AN.
Gebühren und sonstige Kosten werden nicht gesondert
vergütet.
Menge: 1,000 psch

**00.02.0003 Zusätzliche Absteckung Straße, Geh-/Radweg, Nebenanlagen**
Aufwand für zusätzliche Vermessungs- und
Absteckleistungen zur punktuellen höhen- und
lagegerechten Anpassung des Geh- / Radweges einschl.
Nebenanlagen an angrenzende Grundstücke und
Befestigungen (Grundstückszufahrten, -zugänge)nach
Aufforderung durch den AG.
Menge: 1,000 St

**00.02.0004 Beweissicherungsverfahren vor Bau**
Beweissicherungsverfahren durch einen von der
Ingenieurkammer zugelassenen Bausachverständigen vor
Beginn der Bauarbeiten zur Feststellung des vorhandenen
baulichen Zustandes der Baustrecke und der vorgesehenen
Umleitungsstrecken gemeinsam mit AG und Baulastträger
entsprechend VOB/B § 3 Nr. 4 in geeigneter Form
durchführen. Mit Fotos bzw. Videoaufnahmen von allen
wichtigen Bauteilen und Einbauten.
Insbesondere sind vor Baubeginn alle Grundstückszufahrten und -zugänge jeweils gesondert zu dokumentieren hinsichtlich ihres Zustands (fotografisch und textlich). Etwaige  Beschädigungen, Abnutzungen, Fahrspuren usw. sind darzustellen.
Die Ergebnisse sind dem AG zweifach in Papier (farbig) und auf Datenträger vor Baubeginn zu übergeben.
Menge: 1,000 psch

**00.02.0005 Beweissicherungsverfahren nach Bau**
Beweissicherungsverfahren durch einen von der
Ingenieurkammer zugelassenen Bausachverständigen nach
Abschluss der Bauarbeiten zur Feststellung des
vorhandenen baulichen Zustandes der Baustrecke und der
Umleitungsstrecken gemeinsam mit AG und Baulastträger
entsprechend VOB/B § 3 Nr. 4 in geeigneter Form
durchführen. Mit Fotos bzw. Videoaufnahmen von allen
wichtigen Bauteilen und Einbauten. Anzahl der Bilder:
mindestens 150 Stück. Die Ergebnisse sind dem AG
zweifach in Papier (farbig) und auf CD-ROM nach
Abschluss der Arbeiten zu übergeben.
Menge: 1,000 psch

**00.02.0006 Zulage zur Beweissicherung für die Erkundung der Gründungsverhältnisse**
*** Bedarfsposition ohne GB
Zulage zur Beweissicherung für die Erkundung der
Gründungsverhältnisse von unmittelbar angrenzenden
Bauwerken bis 2.5 m unter OKG
Erdarbeiten in Homogenbereich nach Unterlagen des AG
in Handschachtung ausführen einschl. Verbau
Dokumentation der erkundeten Verhältnisse wie in
Vorposition beschrieben
Menge: 1,000 Psch

**00.02.0007 Lichtbilder herst . und liefern**
Lichtbilder über den wesentlichen Bauablauf des
Bauwerks einschliesslich des urspruenglichen Zustandes in digitalisierter Form (Auflösung mindestens
1024 mal 768 Pixel, 24 Farben) mit Digitalkamera
herstellen und auf mit dem AG abgestimmten Datenträger
(CD oder DVD) liefern.
- Aufnahmen von gleichen Betrachterstandorten, mit dem
  AG abgestimmt
- Uebergabe der Fotodokumentation zweifach auf Papier
  in Fotoqualitaet und einfach auf Datentraeger im
  Format .jpg nach Abstimmung mit AG.
Das Komprimierungsverhältnis bzw. die Bildqualität ist
so zu wählen, dass durch die Komprimierung keine für
den Sachverhalt wesentlichen Bildinformationen verloren
gehen.
Menge: 150,000 St

**00.02.0008 Baumschau**
Der AN lädt zu einer gemeinsamen Baumschau mit dem AG
ein und protokolliert die Ergebnisse.
Zeitpunkt des Termins: nach Achsabsteckung und vor
Beginn der Bauarbeiten. Der AG ist rechtzeitig, eine
Woche vorher, einzuladen.
Menge: 1,000 Psch

**00.02.0009 Vorankündigung erstellen**
StL-Nr. 07101508
Vorankündigung gemäß Baustellenverordnung erstellen und
spätestens zwei Wochen vor Einrichten der Baustelle der
zuständigen Behörde übermitteln.
Vorankündigung sichtbar und witterungsgeschützt auf der
Baustelle aushängen. Bei erheblichen Änderungen während
der Bauzeit anpassen.
Menge: 1,000 Psch

**00.02.0010 SiGe-Plan erstellen**
StL-Nr. 07101513
Sicherheits- und Gesundheitsschutzplan (SiGe-Plan) nach
RAB 31 erstellen und mit dem Sicherheits- und
Gesundheitsschutzkoordinator dieser und weiterer
berührter Baustellen abstimmen. Bei erheblichen
Änderungen in der Ausführung des Bauvorhabens anpassen.
Den SiGe-Plan für jeden Beschäftigten einsehbar auf der
Baustelle vorhalten.
Menge: 1,000 Psch

**00.02.0011 SiGe-Plan des AG fortschreiben**
StL-Nr. 07101518
Sicherheits- und Gesundheitsschutzplan (SiGe-Plan) nach
RAB 31 fortschreiben und mit dem Sicherheits- und
Gesundheitsschutzkoordinator dieser und weiterer
berührter Baustellen abstimmen. Bei erheblichen
Änderungen in der Ausführung des Bauvorhabens anpassen.
Den SiGe-Plan für jeden Beschäftigten einsehbar auf der
Baustelle vorhalten.
Menge: 1,000 Psch

**00.02.0012 Unterlage für spät. Arb. erstellen**
StL-Nr. 07101523
Unterlage für spätere Arbeiten nach RAB 32 auf der
Grundlage der vorhandenen Unterlagen erstellen.
Menge: 1,000 Psch

**00.02.0013 SiGe-Koordinator stellen.**
StL-Nr. 07101528
Sicherheits- und Gesundheitsschutzkoordinator während
der Ausführung des Bauvorhabens nach RAB 30 und
Unterlagen des AG stellen.
Menge: 1,000 Psch

**00.02.0014 Schwingungsmessung**
Schwingungstechnische Untersuchung zur Feststellung von
Schwingungsanregungen aufgrund des Einsatzes von
Baugeräten in den umliegenden Gebäuden bei
unterschiedlichen Leistungen vor und während der
Leistungserbringung ausführen.
Die Anordnung der Messstandorte und der einzuhaltenden
Grenzwerte beziehen sich auf besonders erhaltenswerte
und schützenswerte Gebäude im Sinne der DIN 4150.
Die Messungen sind durch einen Fachingenieur für
Bauphysik durchzuführen und unter Hinzuziehung eines
Baugrundgutachters auszuwerten.
Hinweise zur anzuwendenden Arbeitstechnologien und der
Arbeitsgeräte, um Schädigungen an der umliegenden
Bausubstanz zu vermeiden, sind in der Auswertung zu
formulieren.
Die Schwingungsmessungen betreffen sowohl die
Aufbruch-, Verbau- und Erdarbeiten wie auch die
Schotter- und Asphaltarbeiten. Die Messung und
Bewertung erfolgt auf der Grundlage der
Erschütterungs-Leitlinie, der DIN 45 669, T1/2 sowie
der DIN 4150 T1-3.
Ausführen bei Arbeiten im Bereich von 100 m längs zur
vorhandenen Bebauung. Schutzmassnahmen zur Vermeidung
von Schäden am Bestand, soweit erforderlich, in
Abstimmung mit dem Sachverständigen durchführen.
Abstimmungen mit Auftraggeber und Gebäudeeigentümer
führen.
Abgerechnet wird nach Stück.
Menge: 2,000 St

**00.02.0015 Messeinsätze Schwingungsmessung**
Messeinsätze für Schwingungsmessung durchführen
Schwingungsmessungen an der Baumaßnahme zur
Feststellung der Arbeitstechnologien und Arbeitsgeräte
an jeweils drei Messtandorten mit mehreren Messpunkten
(außerhalb des Baubereiches an der umliegenden
Bebauung) während der Bauzeit durchführen.
Die Bereitstellung und der Einsatz der notwendigen
Baumaschinen als Schwingungserreger ist mit dem
Einheitspreis abgegolten.
Abgerechnet wird nach Messeinsätzen vor Ort.
Menge: 4,000 St

**00.02.0016 Zulage**
Zulage für Einbau / Ausführung mit erschütterungsarmen
Aufbruch- und Einbaugeräten für alle maßgeblichen
Bauarbeiten, wie Straßenaufbruch, Verbau, Bodenaushub,
Bodeneinbau, Planum, Leitungsgräben verfüllen,
Tragschichten ohne Bindemittel, Asphalteinbau etc.
Die Zulage gilt für alle vorgenannten Arbeiten im
Bereich des gesamten Baufeldes.
Abgerechnet wird pauschal.
Menge: 1,000 Psch

**00.02.0017 Bestandsunterlagen Straßenbau**
Für die Erstellung der Bestandspläne sowie der sonstigen Unterlagen sind die Ausführungen in der Leistungsbeschreibung zu beachten.
Neubestandsunterlagen der Baumaßnahme sind nach DIN 2425/ DIN 18702 in analoger kopierfähiger Form (2-fach) und digital (CD) anzufertigen und an den AG im Rahmen der Abschlussdokumentation zu übergeben.
Die Zeichnungen sind im DXF- und PDF-Format auf CD-ROM zu liefern, sofern vom AG nichts anderes festgelegt wurde. DXF-Dateien der Ausführungszeichnungen werden dem AN auf Anforderung zur Verfügung gestellt.
Bestandsunterlagen durch ein unabhaengiges Vermessungsbuero in digitaler Form im Datenformat EO1, TO1 (Festlegung einheitlicher Daten-/Datenaustauschformate von
Juli 97) erstellen.
- Lage- und Höhenpläne im Lagesystem ETRS/Höhensystem
  DHHN 92 erstellen, farbig, M 1:250, mindestens
  4 Farben, 5-fach mit gesonderter Darstellung der
  Regenwasserleitung
- Abrechnungsplaene farbig M 1:250
- Längsschnitte
- Darstellung (Planinhalt ud Symbolik) nach RAS Vermessung, RAS Ew und DIN 2425
- die neuen Verkehrsflächen; inkl. Zufahrten;
- Ausbaubreiten und –höhen alle 25m sowie an Sonderquerschnitten;
- die gesamten Ver- und Entsorgungsleitungen sowie Ingenieurbauwerke mit allen Abmessungen; lagegerecht mit Höhen wie Rohrsohlhöhen und Geländehöhen sowie die Berücksichtigung rückgebauter Leitungen.
-  Erfassung sämtlicher baulicher Anlagen und Dokumentation der unterschiedlichen Baustoffe (z. B. Asphalt; Geh- und Radwege; Borde; Markierung und Schilder; Schächte, Abläufe, Maste, Verkehrszeichen und Einbauten mit Deckel- und Sohlhöhen und dergleichen)
- Darstellung repräsentativer Querschnitte im Lageplan mit Angabe der tatsächlich eingebauten Aufbauten und Materialien (Basis für die Straßenunterhaltung).Erfassung saemtlicher baulichen Anlagen, Schaechte,
- Nachprüfbare Flaechen-und Laengenermittlung gem. LV
  (REB-Formeln)
- Angaben zu allen Zulauf- und Ablaufhöhen einschl. der
  Sohlhöhen von Anschlußleitungen unmittelbar vor
  Aufständerungen zum Anschluß an die Sammelleitung

Bei Abrechnung mit DV-Programmen ist das Programm mit
dem AG zu vereinbaren.
Menge: 1,000 Psch

**00.02.0018 Bestandsunterlagen Regenwasserleitung**
Für die Erstellung der Bestandspläne sowie der sonstigen Unterlagen sind die Ausführungen in der Leistungsbeschreibung zu beachten.
Neubestandsunterlagen der Baumaßnahme sind nach DIN 2425/ DIN 18702 in analoger kopierfähiger Form (2-fach) und digital (CD) anzufertigen und an den AG im Rahmen der Abschlussdokumentation zu übergeben.
Die Zeichnungen sind im DXF- und PDF-Format auf CD-ROM zu liefern, sofern vom AG nichts anderes festgelegt wurde. DXF-Dateien der Ausführungszeichnungen werden dem AN auf Anforderung zur Verfügung gestellt.
Bestandsunterlagen durch ein unabhaengiges Vermessungsbuero in digitaler Form im Datenformat EO1, TO1 (Festlegung einheitlicher Daten-/Datenaustauschformate von
Juli 97) erstellen.
- Lage- und Höhenpläne im Lagesystem ETRS/Höhensystem
  DHHN 92 erstellen, farbig, M 1:250, mindestens
  4 Farben, 5-fach mit gesonderter Darstellung der
  Regenwasserleitung
- Abrechnungsplaene farbig M 1:250
- Längsschnitte
- Darstellung (Planinhalt ud Symbolik) nach RAS Vermessung, RAS Ew und DIN 2425
- die neuen Verkehrsflächen; inkl. Zufahrten;
- Ausbaubreiten und –höhen alle 25m sowie an Sonderquerschnitten;
- die gesamten Ver- und Entsorgungsleitungen sowie Ingenieurbauwerke mit allen Abmessungen; lagegerecht mit Höhen wie Rohrsohlhöhen und Geländehöhen sowie die Berücksichtigung rückgebauter Leitungen.
-  Erfassung sämtlicher baulicher Anlagen und Dokumentation der unterschiedlichen Baustoffe (z. B. Asphalt; Geh- und Radwege; Borde; Markierung und Schilder; Schächte, Abläufe, Maste, Verkehrszeichen und Einbauten mit Deckel- und Sohlhöhen und dergleichen)
- Darstellung repräsentativer Querschnitte im Lageplan mit Angabe der tatsächlich eingebauten Aufbauten und Materialien (Basis für die Straßenunterhaltung).Erfassung saemtlicher baulichen Anlagen, Schaechte,
- Nachprüfbare Flaechen-und Laengenermittlung gem. LV
  (REB-Formeln)
- Angaben zu allen Zulauf- und Ablaufhöhen einschl. der
  Sohlhöhen von Anschlußleitungen unmittelbar vor
  Aufständerungen zum Anschluß an die Sammelleitung

Bei Abrechnung mit DV-Programmen ist das Programm mit
dem AG zu vereinbaren.
Menge: 1,000 Psch

**00.02.0019 Abrechnungspläne**
Abrechnungspläne, M 1 : 250, mehrfarbig,
einschl. zugehörige Flächen  und Längenermittlungen und deren Zuordnung zu den Positionen des
Leistungsverzeichnisses und gegliedert nach Kostenträger
Die Details zur Abrechnung mit DV-Programmen werden im
Rahmen einer Abrechnungsvereinbarung mit dem AG schriftlich fixiert.
Menge: 1,000 Psch

**00.02.0020 Aufmasserstellung**
Aufwand für getrennte Aufmassermittlung und
Leistungszuordnung für:

- alle Grundstückszufahrten
- alle offenen Entwässerungsrinnen
- alle unterirdischen Dachentwässerungsanschlüsse

Zu Erfassen sind alle Leistungen, die für die
Herstellung der einzelnen Grundstückszufahrten, Rinnen
und Anschlüsse erforderlich sind. Erfassung der
Positionen und zugehörigen Mengen mit Zuordnung zu den
Grundstücken/Hausnummern.
Menge: 1,000 Psch

*Hinweis: Die Abrechnung der grundstücksbezogenen Zufahrten/Zu- gänge erfolgt für jede Zuf*
Die Abrechnung der grundstücksbezogenen Zufahrten/Zu-
gänge erfolgt für jede Zufahrt/jeden Zugang seperat auf
einem gesonderten Aufmaßblatt und zusätzlich über Ta-
bellen, in denen je Zufahrt/Zugang alle relevanten
Leistungen, die entsprechenden Massenermittlungen, die
Einheitspreise sowie der Gesamtpreis ausgewiesen
werden.
Aufmaß und Abrechnung sind unterzeichnet im Original
und auf Datenträger im Format *.xlsx an den AG bzw. dessen
Bauleitung zu übergeben.

**00.02.0021 Zulage Erstellung eines Datenblattes je Grundstückszufahrt/-Zugang**
Zulage
Erstellung eines Datenblattes gesondert je Grundstückszufahrt/-zugang als Grundlage für die Bauabrechnung und die Ermittlung des beitragsfähigen Aufwandes.
Dateiformat: Excel (xlsx); Darstellung der Zufahrt/des Zugangs als eingebundene digitale Fotos (Format jpg) vor Baubeginn und nach Fertigstellung der jeweiligen Fläche;
Ausweisung der für die Abrechnung relevanten Maße in den Fotos durch grafische Nachbearbeitung;
Längen- und Flächenermittlung in Tabellenform auf der Grundlage von REB-Formeln
Ausweisung der für die Abrechnung heran gezogenen OZ des LV mit Nr., Teilmenge, EP und GP (für die betreffende Zufahrt/den betreffenden Zugang).
Menge: 26,000 St

**00.02.0022 Schlußdokumentation Straßenbau**
Schlußdokumentation für das Bauvorhaben Straßenbau
nach erfolgter Abnahme erstellen in dreifacher
Ausfertigung Gliederung und Umfang gem. HVA B-StB,
Formular Rechnungslegung 1 bis 5 (02/01)
Menge: 1,000 Psch

**00.02.0023 Schlußdokumentation Regenwasserleitung**
Schlußdokumentation für das Bauvorhaben Regenwasserleitung nach erfolgter Abnahme erstellen in dreifacher
Ausfertigung Gliederung und Umfang gem. HVA B-StB,
Formular Rechnungslegung 1 bis 5 (02/01)
Menge: 1,000 Psch

**00.02.0024 Eigenüberwachung Straßenbau**
Eigenüberwachung für Erdbau und Schottertragschichten
in Anlehnung an die ZTVE-StB und ZTV SoB-StB sowie für
Asphaltschichten gemäss ZTV-Asphalt StB und Pflasterbauweisen gem. ZTV Pflaster-StB erstellen
und in zweifacher Ausfertigung an den AG übergeben.
Erweiterter Prüfumfang:
1.Kornverteilung STS alle 400m Baulänge
2.Kornverteilung FSS alle 500m3 Einbaumenge
3.Tragfähgkeit Planum alle 200m mittels leichter
Fallplatte
4.Tragfähigkeit FSS alle 200m mittels leichter
Fallplatte
5.Tragfähigkeit STS alle 200m mittels
statischem Plattendruckversuch.
6. Nachweis der Filterstabilität bei Pflaster- und Plattenbefestigungen
Der AG ist rechzeitig vorab von den Terminen der
geplanten Eigenüberwachungsprüfungen in Kenntnis zu
setzen. Durchführung der Prüfungen durch ein für die jeweiligen Prüfungen nach RAP-Stra zugelassenes Labor.
Menge: 1,000 Psch

**00.02.0025 Eigenüberwachung Straßenentwässerung**
Verdichtungsnachweis für Rohrgrabenverfüllung Regenwasserleitung als Eigenüberwachung gemäß ZTVE-StB/ZTV A-StB erstellen und in zweifacher Ausfertigung an den AG
übergeben.
Nachweis der Verdichtungsgrade mittels zugelassenem
Verfahren in Abstimmung mit Bauüberwachung des AG.
Der AG ist rechzeitig vorab von den Terminen der
geplanten Eigenüberwachungsprüfungen in Kenntnis zu
setzen. Durchführung der Prüfungen durch ein für die jeweiligen Prüfungen nach RAP-Stra zugelassenes Labor.
Verdichtungsnachweis für Rohrsohle, Leitungszone und
lagenweise Rohrgrabenverfüllung.
Menge: 1,000 Psch

**00.02.0026 Probeverdichtung**
Probeverdichtung auf gesondert hergestelltem Prüffeld,
das nicht gesondert vergütet wird, gemäß ZTVE-StB
Pkt. 3.3.1.2. und 14.1.4. ausführen zur Festlegung
eines geeigneten Verfahrens einschl. der erforderlichen
Nachweise durch ein unabhängiges und zugelassenes Prüflabor
Vergütung erfolgt nur einmal unabhängig von eventuell
notwendigen Wiederholungen
Menge: 1,000 Psch

**00.02.0027 Deklarationsanalyse von ungebundenem Aushub- und Aufbruchmaterial**
Untersuchung von Aushub- und Aufbruchmaterial zum Zweck der Deklaration für die Verwertung.
Untersuchung von gebundenen/ungebundenen mineralischen Ausbaustoffen gemäß der Vollzugshinweise zur Zuordnung von Abfällen zu den Abfallarten eines Spiegeleintrages in der Abfallverzeichnisverordnung der Länder Berlin/Brandenburg inkl. Bewertung nach ErsatzbaustoffV
- ungebundene Frostschutz-/Tragschichten/Packlagen
- Boden
- Oberboden
- Bankettmaterial
Probenahme und Transporte werden nicht gesondert vergütet.
Abrechnung je Mischprobe.
Prüfstelle muß nach RAP Stra für die auszuführenden
Untersuchungen zugelassen sein.
Menge: 1,000 St

**00.02.0028 Gegengewicht f. Kpruefg.bereitst.**
StL-Nr. 8910171010
Belastungsfahrzeug als Gegengewicht (z.B. ausreichend
beladener Lkw) bei Kontrollpruefungen bereitstellen
fuer Plattendruckversuch nach DIN 18 134.
Menge: 4,000 h

**00.02.0029 Plattendruckvers. f.Kpruefg.durchf.**
StL-Nr. 89101715
Plattendruckversuch nach DIN 18 134 fuer Kontrollpruefung nach Angabe des AG durchfuehren einschliesslich Bereitstellung saemtlicher Geraete, jedoch ohne
Auswertung und Darstellung der Messergebnisse.
Menge: 4,000 St

**00.02.0030 Rammsondierung ausfuehren DPL-5**
Rammsondierung nach DIN 4094 für Kontrollprüfung
ausführen.
Rammdiagramm fuehren.
Abgerechnet wird die Tiefe ab Ansatzpunkt.
Geraet = leichte Rammsonde,
Spitzenquerschnitt 5 cm2.
Endtiefe bis 4.0 m.
Sondierbereich in der Tiefe bis 4.0 m.
Bodenart = ueberwiegend kiesig/sandiger Boden.
Ansatzpunkt = OK Gelaende/Planum
Menge: 10,000 m

**00.02.0031 Rammsondierung ausfuehren DPL**
Rammsondierung nach DIN 4094 für Kontrollprüfung
ausfuehren.
Rammdiagramm fuehren.
Abgerechnet wird die Tiefe ab Ansatzpunkt.
Geraet = mittelschwere Rammsonde Ausfuehrung A,
Spitzenquerschnitt 10 cm2.
Endtiefe bis 4.0 m.
Sondierbereich in der Tiefe bis 4.0 m.
Bodenart = ueberwiegend schwerer, bindiger Boden.
Ansatzpunkt = OK Gelaende/Planum
Menge: 10,000 m

**00.02.0032 Proctorversuch, DIN 18127**
Proctorversuch gem. DIN 18127 für Kontrollprüfung
durchführen und dokumentieren, einschl aller
Nebenleistungen, Gestellung der benötigten Geräte und
Stoffe, sowie Auswertung und Dokumentation
Menge: 2,000 St

**00.02.0033 Mehraufwendungen für die Abnahme**
Mehraufwendungen für die Abnahme des Planums, der
Tragschicht sowie der Pflasterbettung in einem Raster
von 10 m außerhalb der Eigenüberwachung.
Flächen Ggf. vermessen.
Nachweis zu einzuhaltenden Quer- und Längsneigungen
sowie Ebenheiten innerhalb der unteren Schichten.
OK Tragschicht gem. Entwässerungsplan unter
Berücksichtigung der max. Bettungsdicke und
Bettungswölbung.
Menge: 1,000 psch

#### Titel 00.03 Stillstandszeiten Erdbau (Archäologischer Begleitung)

**00.03.0001 Zulage Bodenaushub Zulage für Erschwernisse Bodenaushub bei Annäherung an archäologische Fundstellen.**
*** Bedarfsposition ohne GB
Zulage für Erschwernisse beim Bodenaushub bei
Annäherung an archäologische Fundstellen.
Der Aushub hat besonders vorsichtig zu erfolgen.
Ausführung erfolgt nach gesonderter Anweisung durch den
AG.
Menge: 25,000 m3

**00.03.0002 Bauunterbrechung infolge Bodenfunde Bauunterbrechung infolge Bodendenkmalfunde**
*** Bedarfsposition ohne GB
Bauunterbrechung infolge Bodendenkmalfunde.
Die Bauunterbrechung wird gewährt für den Fall, dass
die Hauptleistungen Erdstoffaushub stundenweise
unterbrochen werden müssen und die hierfür
erforderliche Technik und Personal nicht mehr mit
ähnlichen Leistungsansätzen eingesetzt werden können.
Die Unterbrechung ist der örtlichen Bauüberwachung
unverzüglich anzuzeigen.
Eine nachträgliche Anerkennung erfolgt nicht.
Menge: 10,000 h

**00.03.0003 Tageweise Stillstandszeiten**
*** Bedarfsposition ohne GB
Stillstand des Gerätes und des eingesetzten Personals
auf anweisung des AG. Vergütet wird ein
Verrechnungssatz, der alle Aufwendungen für den
Stillstand des Gerätes, ggf. davon abhängiger Geräte
sowie die Kosten für das hierfür eingesetzte Personal
einschließlich sämtlicher Zuschläge enthält.
Abgerechnet wird nach angeordneten längeren
Stillstandszeiten an AT.
Bei Bodenaushub.
Stillstandzeit > 8 h.
Menge: 2,000 d

**00.03.0004 Bauunterbrechung von längerer Dauer**
*** Bedarfsposition ohne GB
Bei Bauuanterbrechung von längerer Dauer nach
Aufforderung des AG Geräte, Werkzeuge und sonstige
Betriebsmittel von der Baustelle transportieren und
wieder zur Baustelle transportieren.
Im Bereich einer archäologischen Fundstelle.
Bei Bodenaushub.
Wiederanrücken innerhalb von 3 WKT nach Aufforderung
des AG.
Menge: 1,000 St

**00.03.0005 Verrechnungssatz für Baugerät**
*** Bedarfsposition ohne GB
Stundenlohnarbeiten mit Mobilbagger auf Anordnung des
AG für Freilegen von archäologischen Funden ausführen.
Der Verrechnungssatz umfasst sämtliche Aufwendungen für
den Einsatz insbesondere Gerätevorhalte- und
Betriebsstoffkosten sowie sämtlicher Zuschläge einschl.
der Kosten für das Betriebspersonal. Der
Verrechnungssatz gilt für das auf der Baustelle
einsatzbereite Gerät.
Vergütet werden die vom AG bestätigten tatsächlichen
Einsatzstunden.
Menge: 10,000 h

**00.03.0006 Geotextil vorhalten**
*** Bedarfsposition ohne GB
Geotextil zur Sicherung eventueller archäologischer
Einzelbefunde während der gesamten
Dauer der Erdarbeiten vorhalten.
Der Einbau wird gesondert vergütet.
Unterbrechungen infolge von archäologischen Funden
werden nicht gesondert vergütet.
Menge: 100,000 m2

**00.03.0007 Geotextil verlegen**
*** Bedarfsposition ohne GB
Geotextil als Trennschicht verlegen. Überlappung mind.
0,5 m. Charakteristische Öffnungsweite O 90 bei Vliesstoffen mind.0,06 mm und max. 0,16 mm, bei Folienbändchengeweben mind. 0,06 mm und max. 0,4 mm. Überschüttung wird gesondert vergütet Abgerechnet wird die überdeckte Fläche.
Material = Vliesstoff,
Geotextilrobustheitsklasse 4.

(31)Verlegen 'zum Schutz archäologischer Fundstellen
innerhalb des Baufeldes'
Menge: 100,000 m2

**00.03.0008 Nicht benötigtes Geotextil zur**
*** Bedarfsposition ohne GB
Nicht benötigtes Geotextil zur Sicherung eventueller
archäologischer Einzelbefunde von der Baustelle
entfernen
und Wiederverwertung nach Wahl des AN zuführen
Menge: 100,000 m2

#### Titel 00.04 Stillstandszeiten Rohrgräben (Archäologische Begleitung)

**00.04.0001 Zulage Bodenaushub Zulage für Erschwernisse Bodenaushub bei Annäherung an archäologische Fundstellen.**
*** Bedarfsposition ohne GB
Zulage für Erschwernisse beim Bodenaushub bei
Annäherung an archäologische Fundstellen.
Der Aushub hat besonders vorsichtig zu erfolgen.
Ausführung erfolgt nach gesonderter Anweisung durch den
AG.
Menge: 25,000 m3

**00.04.0002 Bauunterbrechung infolge Bodenfunde Bauunterbrechung infolge Bodendenkmalfunde**
*** Bedarfsposition ohne GB
Bauunterbrechung infolge Bodendenkmalfunde.
Die Bauunterbrechung wird gewährt für den Fall, dass
die Hauptleistungen Erdstoffaushub stundenweise
unterbrochen werden müssen und die hierfür
erforderliche Technik und Personal nicht mehr mit
ähnlichen Leistungsansätzen eingesetzt werden können.
Die Unterbrechung ist der örtlichen Bauüberwachung
unverzüglich anzuzeigen.
Eine nachträgliche Anerkennung erfolgt nicht.
Menge: 10,000 h

**00.04.0003 Tageweise Stillstandszeiten**
*** Bedarfsposition ohne GB
Stillstand des Gerätes und des eingesetzten Personals
auf anweisung des AG. Vergütet wird ein
Verrechnungssatz, der alle Aufwendungen für den
Stillstand des Gerätes, ggf. davon abhängiger Geräte
sowie die Kosten für das hierfür eingesetzte Personal
einschließlich sämtlicher Zuschläge enthält.
Abgerechnet wird nach angeordneten längeren
Stillstandszeiten an AT.
Bei Bodenaushub.
Stillstandzeit > 8 h.
Menge: 2,000 d

**00.04.0004 Bauunterbrechung von längerer Dauer**
*** Bedarfsposition ohne GB
Bei Bauuanterbrechung von längerer Dauer nach
Aufforderung des AG Geräte, Werkzeuge und sonstige
Betriebsmittel von der Baustelle transportieren und
wieder zur Baustelle transportieren.
Im Bereich einer archäologischen Fundstelle.
Bei Bodenaushub.
Wiederanrücken innerhalb von 3 WKT nach Aufforderung
des AG.
Menge: 1,000 St

**00.04.0005 Verrechnungssatz für Baugerät**
*** Bedarfsposition ohne GB
Stundenlohnarbeiten mit Mobilbagger auf Anordnung des
AG für Freilegen von archäologischen Funden ausführen.
Der Verrechnungssatz umfasst sämtliche Aufwendungen für
den Einsatz insbesondere Gerätevorhalte- und
Betriebsstoffkosten sowie sämtlicher Zuschläge einschl.
der Kosten für das Betriebspersonal. Der
Verrechnungssatz gilt für das auf der Baustelle
einsatzbereite Gerät.
Vergütet werden die vom AG bestätigten tatsächlichen
Einsatzstunden.
Menge: 10,000 h

**00.04.0006 Geotextil vorhalten**
*** Bedarfsposition ohne GB
Geotextil zur Sicherung eventueller archäologischer
Einzelbefunde während der gesamten
Dauer der Erdarbeiten vorhalten.
Der Einbau wird gesondert vergütet.
Unterbrechungen infolge von archäologischen Funden
werden nicht gesondert vergütet.
Menge: 100,000 m2

**00.04.0007 Geotextil verlegen**
*** Bedarfsposition ohne GB
Geotextil als Trennschicht verlegen. Überlappung mind.
0,5 m. Charakteristische Öffnungsweite O 90 bei Vliesstoffen mind.0,06 mm und max. 0,16 mm, bei Folienbändchengeweben mind. 0,06 mm und max. 0,4 mm. Überschüttung wird gesondert vergütet Abgerechnet wird die überdeckte Fläche.
Material = Vliesstoff,
Geotextilrobustheitsklasse 4.

(31)Verlegen 'zum Schutz archäologischer Fundstellen
innerhalb des Baufeldes'
Menge: 100,000 m2

**00.04.0008 Nicht benötigtes Geotextil zur**
*** Bedarfsposition ohne GB
Nicht benötigtes Geotextil zur Sicherung eventueller
archäologischer Einzelbefunde von der Baustelle
entfernen
und Wiederverwertung nach Wahl des AN zuführen
Menge: 100,000 m2

### Abschnitt 01 Fahrbahn

#### Titel 01.00 Baufeldfreimachung

**01.00.0001 Baugelände abräumen Aufwuchs*Steine/Mauer/Zaun Übr.Räumg.Verw.AN**
StL-Nr. 1210600510010003
Baugelände abräumen. Baugelände nach Unterlagen des AG.
Auf dem Baugelände vorhanden.
Busch-, Hecken und Baumbestand sowie sonstiger Aufwuchs
bis zu 0,1 m Durchmesser, 1 m über dem Erdboden gemessen, einschließlich Wurzelwerk.
Steine, Betonreste, Mauerreste und abgängige Zäune.
Gesamtes Räumgut der Verwertung nach Wahl des AN zuführen.
Menge: 1,000 Psch

**01.00.0002 Geländer mit Pfosten aufnehmen**
Geländer mit Pfosten
abrechen, aufnehmen
Pfosten bis 90 cm über OK Gelände;
Pfostenfundament
gesamtes Abbruchgut der Verwertung
nach Wahl des AN zuführen.
Menge: 5,000 m

**01.00.0003 Zaun aufnehmen Maschendrahtzaun Höhe 1,00-1,50 m Pfosten Stahl Abstand bis 2,00m Pf.i.Beton30/80 Lö.schl.Mat.lief. Tür/Tor aufnehm. Material verwert.**
StL-Nr. 2112810132212211
Zaun aufnehmen, einschließlich Verstrebungen.
Maschendrahtzaun.
Zaunhöhe über 1,00 bis 1,50 m.
Pfosten aus Stahl.
Pfostenabstand bis 2,00 m.
Pfosten mit Einzelfundament aus Beton, Durchmesser bis
30 cm, Tiefe bis 80 cm.
Pfostenlöcher entsprechend der sie umgebenden Fläche
schließen. Material liefern.
Türen und Tore mit beidseitigen Pfosten aufnehmen.
Ausgebautes Material nach Wahl des AN verwerten.
Menge: 5,000 m

**01.00.0004 Maschendrahtzaun herstellen Zaunhöhe 1,50 m St.pf.moosgr.D48 Pf.L2,10m,D30 T70 Pfostenabst.2,50m Gefl.50x50ku.grün Spdr.ku.3züg.grün Aushub verwerten**
StL-Nr. 2112823714122202
Maschendrahtzaun, einschließlich der erforderlichen
Erdarbeiten, herstellen. Spanndraht in jede Masche einziehen. Mindestens jeden 10. Pfosten und alle Eckpfosten doppelseitig und die Endpfosten einseitig verstreben. Pfostenverstrebung wird gesondert vergütet.
Zaunhöhe = 1,50 m.
Stahlrohrpfosten, feuerverzinkt und pulverbeschichtet,
Durchmesser = 48 mm, Wanddicke = 1,5 mm, moosgrün, RAL
6005.
Pfostenlänge = 2,10 m, Betonfundament C 12/15, Durchmesser = 30 cm, Tiefe = 70 cm.
Pfostenabstand = 2,50 m.
Maschendrahtgeflecht 50x50x2,8 mm, dickverzinkt und
kunststoffummantelt, moosgrün, RAL 6005.
Spanndraht 3,8 mm, dickverzinkt und kunststoffummantelt, moosgrün, RAL 6005, 3-zügig.
Bodenklasse 3 bis 5, Überschüssiges Aushubmaterial nach
Wahl des AN verwerten.
Menge: 5,000 m

**01.00.0005 Pfostenverstr.f. Maschendrahtz. herst Zaunhöhe 1,50 m St.rohr ku. grün Länge mind.2,70m Aushub verwerten**
StL-Nr. 211282391222
Pfostenverstrebung für Maschendrahtzaun, einschließlich
der erforderlichen Erdarbeiten, herstellen.
Strebe für Zaunhöhe = 1,50 m.
Stahlrohr, Durchmesser mind. 34 mm, Wanddicke mind. 1,5
mm, feuerverzinkt und kunststoffummantelt, moosgrün,
RAL 6005, mit Betonfundament C 12/15, Durchmesser = 30
cm, Tiefe = 60 cm.
Länge mindestens 2,70 m.
Bodenklasse 3 bis 5, Überschüssiges Aushubmaterial nach
Wahl des AN verwerten.
Menge: 2,000 St

**01.00.0006 Poller ausbauen**
Poller aufnehmen.
Pfosten aus Beton/Stahlbeton, Holz, Metall oder Kunststoff, bis 1.50 m Länge über OK Gelände, DU bis 20 cm, eingegraben.
Erdarbeiten in Bodenklasse 3 bis 5 ausführen;
Loecher mit geeignetem Material verfuellen und verdichten, fehlenden Boden liefern
Poller säubern, sortieren, zum Lagerplatz des AG
transportieren, abladen und stapeln
Mittlere Länge des Förderweges bis 5 km
Menge: 10,000 St

**01.00.0007 Ausstattungsobjekt herstellen Fund. Unterl. AG Aushub Verw. AN**
StL-Nr. 211078101299
Ausstattungsobjekt nach Unterlagen des AG herstellen.
Erforderliche Erdarbeiten ausführen. Alle Befestigungen
witterungs- und korrosionsbeständig ausführen und gegen
unbefugtes Lösen sichern.
Fundament nach Unterlagen des AG herstellen. Erforderliche Erdarbeiten ausführen.
Aushub nach Wahl des AN verwerten.
Objekt 'Poller des AG'
Menge: 10,000 St

**01.00.0008 Findlinge aufnehmen Durchmesser bis 100 cm**
Findlinge aus Baufeld aufnehmen.
Durchmesser bis 100 cm.
Findlinge aufnehmen und zu Flächen des AN
transportieren und lagern.
Nach Beendigung der Baumaßnahme im Seitenbereich des
Geh- und Radweges wieder setzen.
Menge: 2,000 St

**01.00.0009 Pflanzkübel aufnehmen**
Pflanzkübel, einschließlich Erdfüllung, aus Baufeld
aufnehmen.
Pflanzkübel aus: Betonwerkstein/ Holz/ Beton/Ton.
Abmessungen verschieden.
Höhe bis 0,75 m.
Länge bis 1,0 m x Breite bis 0,50 m bzw.
Durchmesser bis 0,75 m.
Material an jeweiligen Eigentümer/Anwohner übergeben.
Menge: 2,000 St

**01.00.0010 Altglascontainer aus Baufeld aufnehmen/umsetzen**
FindlingeAltglascontainer aus Baufeld aufnehmen.
Durchmesser bis 300 cm.
Container aufnehmen und zu Flächen des AN
transportieren innerhalb der Ortsalage temporär aufstellen.
Nach Beendigung der Baumaßnahme in den Seitenbereich des
Gehweges umsetzen.
Menge: 3,000 St

**01.00.0011 Bank aufnehmen**
Bank aus Baufeld demontieren einschließlich Gründung/Verankerung aufnehmen.
Bank aus: Metallkonstruktion, beplankt mit Holz-/Metall- oder Kunsdtstoffprofilen.
Abmessungen verschieden.
Höhe bis 1,10 m.
Länge bis 4,0 m x Breite bis 0,90 m.
Bank an jeweiligen Eigentümer/Anwohner übergeben.
Nicht wiederverwendungsfähige Materialien einer Verwertung nach Wahl des AN zuführen.
Menge: 1,000 St

**01.00.0012 Parkbank des AG aufstellen**
Parkbank des AG aufstellen
Bank aus: Metallkonstruktion, beplankt mit Holz-/Metall- oder Kunsdtstoffprofilen.
Abmessungen verschieden.
Höhe bis 1,10 m.
Länge bis 4,0 m x Breite bis 0,90 m;
erforderliche Streifenfundamente aus Beton C20/25 herstellen.
ggf. erforderl. Erdarbeiten ausführen
Einbau erfolgt in Abstimmung mit dem AG.
Befestigungsmaterialien aus Edelstahl V4A liefern.
Bank vom Lagerplatz des AG abholen, laden und transportieren.
Menge: 1,000 St

**01.00.0013 Hecken und Buschwerk roden Höhe bis 2 m Verfüll/Boden AN Wst.Verw.AN S.Abr. Verw. AN**
StL-Nr. 08106010125500
Hecken und Buschwerk jeder Art mit Wurzelwerk roden.
Abgerechnet wird die Fläche in 1 m Höhe über dem Erdboden, bei niedrigeren Hecken die größte Ausdehnung.
Mittlere Höhe bis 2 m.
Wurzellöcher mit geeignetem Boden verfüllen. Boden liefern.
Wurzelstöcke der Verwertung nach Wahl des AN zuführen.
Schlagabraum der Verwertung nach Wahl des AN zuführen.
Menge: 100,000 m2

**01.00.0014 Kronenauslichtun- gsschnitt durchf. 4,5m neben Straße Baumhöhe 10-15 m**
Baumkrone unter Wahrung des arttypischen Erscheinungsbildes und unter Beachtung des Regenerations- und Ab-
schottungsvermögens sowie der Wachstumsbedingungen im
Fein- und Schwachastbereich auslichten. Sich reibende,
kreuzende, beschädigte, kranke und abgestorbene Äste
und Zweige eines Baumes auf Astring abschneiden; vorhandene Abschottungen möglichst erhalten. Zu dicht stehende Äste unter Beibehalten des Kronenmantels auf
Astring bzw. Zugtrieb abschneiden, Wasserreiser ausdünnen. Abgerechnet wird nach Stück Baum.
Baumstandort = bis 4,5 m vom Fahrbahnrand.
Baumhöhe über 10 bis 15 m,
Kronendurchmesser über 10 bis 15 m.
Fein- und Schwachastbereich (DU bis 5 cm) um ca. 25
v.H. reduzieren.
Schnittflächen über 3 bis 10 cm DU vollflächig mit
Wundbehandlungsmittel versehen. Bei Schnittflächen über
10 cm DU Wundbehandlungsmittel nur auf den Wundrand und
das angrenzende Splintholz (ca. 2 cm breit) auftragen.
Einsatz von Zugangstechnik (Hebebühne, Steiger usw.)
ist mit dem Einheitspreis abgegolten. Anfallendes
Schnittgut der Verwertung nach Wahl des AN zuführen.
Menge: 34,000 St

**01.00.0015 Lichtraumprofilschnitt/Totholz**
Lichtraumprofil einschließlich Totholzbeseitigung
herstellen.
Lichtraumprofil auf lichte Höhe über Geh- und Radwege
bis 2,50 m herstellen.
Totholz am Baum beseitigen.Tote und gebrochene Äste ab
3 cm Durchmesser abschneiden, vorhandene Überwallungen
erhalten.
Baumhöhe bis 15 m.
Kronendurchmesser über 5,00 m bis 10,00 m.
Schnittflächen über 3 bis 10 cm DU vollflächig mit
Wundbehandlungsmittel versehen.
Bei Schnittflächen über 10 cm DU Wundbehandlungsmittel
nur auf den Wundrand und das angrenzende Splintholz
(ca. 2 cm) auftragen.
Einsatz von Zugangstechnik (Hebebühne, Steiger usw.)
ist mit dem Einheitspreis abgegolten. Anfallendes
Schnittgut der Verwertung nach Wahl des AN zuführen.
Menge: 34,000 St

**01.00.0016 Zulage für Sicherungstechnik (z. B. Seilwinde) für Holzungsarbeiten in unmittelb**
Zulage für Sicherungstechnik (z. B. Seilwinde) für
Holzungsarbeiten in unmittelbarer Fahrbahnnähe.
Menge: 1,000 Psch

**01.00.0017 Wurzelstöcke ausfräsen DU 0,1 - 0,3 m*Tiefe 30 - 60 cm Verfüll/Boden AN*Fräsgut Verw.AN**
StL-Nr. 12106025122400
Wurzelstöcke einschließlich Wurzelansätze ausfräsen.
Abgerechnet wird der Durchmesser der Schnittstelle des
Wurzelstocks.
Durchmesser über 0,1 bis 0,3 m.
Frästiefe über 30 bis 60 cm.
Wurzellöcher mit geeignetem Boden verfüllen. Boden liefern.
Fräsgut der Verwertung nach Wahl des AN zuführen.
Menge: 1,000 St

**01.00.0018 Wurzelstöcke ausfräsen DU 0,3 - 0,5 m*Tiefe 30 - 60 cm Verfüll/Boden AN*Fräsgut Verw.AN**
StL-Nr. 12106025222400
Wurzelstöcke einschließlich Wurzelansätze ausfräsen.
Abgerechnet wird der Durchmesser der Schnittstelle des
Wurzelstocks.
Durchmesser über 0,3 bis 0,5 m.
Frästiefe über 30 bis 60 cm.
Wurzellöcher mit geeignetem Boden verfüllen. Boden liefern.
Fräsgut der Verwertung nach Wahl des AN zuführen.
Menge: 1,000 St

**01.00.0019 Wurzelstöcke ausfräsen DU 0,5 - 0,75 m*Tiefe 30 - 60 cm Verfüll/Boden AN*Fräsgut Verw.AN**
StL-Nr. 12106025322400
Wurzelstöcke einschließlich Wurzelansätze ausfräsen.
Abgerechnet wird der Durchmesser der Schnittstelle des
Wurzelstocks.
Durchmesser über 0,5 bis 0,75 m.
Frästiefe über 30 bis 60 cm.
Wurzellöcher mit geeignetem Boden verfüllen. Boden liefern.
Fräsgut der Verwertung nach Wahl des AN zuführen.
Menge: 1,000 St

**01.00.0020 Wurzelstöcke ausfräsen DU 0,75 - 1 m*Tiefe 30 - 60 cm Verfüll/Boden AN*Fräsgut Verw.AN**
StL-Nr. 12106025422400
Wurzelstöcke einschließlich Wurzelansätze ausfräsen.
Abgerechnet wird der Durchmesser der Schnittstelle des
Wurzelstocks.
Durchmesser über 0,75 bis 1 m.
Frästiefe über 30 bis 60 cm.
Wurzellöcher mit geeignetem Boden verfüllen. Boden liefern.
Fräsgut der Verwertung nach Wahl des AN zuführen.
Menge: 1,000 St

**01.00.0021 Wurzeläste roden. Abgerechnet wird die Länge der entfernten Wurzeläste. Durchmes**
Wurzeläste roden. Abgerechnet wird die Länge der entfernten Wurzeläste.
Durchmesser bis 0,15 m.
Wurzeläste in Handschachtung frei legen;
Wurzellöcher/-gräben mit geeignetem Boden verfüllen. Boden liefern.
Wurzeläste der Verwertung nach Wahl des AN zuführen.
Menge: 25,000 m

**01.00.0022 Zulage für Wurzelstockrodung**
Erschwerniszulage für Wurzelstockrodungen.
In den EP sind folgende Leistungen
einzurechnen:
- Suchschachtung der Kabel und Leitungen (Energie-,
Fernmelde-, Straßenbeleuchtungskabel sowie Gas- und
Wasserleitung)
- Handschachtung
- Sicherung der Kabel und Leitungen
- Rückschnitt bzw. Trennen der Wurzelstöcke
Menge: 1,000 St

**01.00.0023 Zulage Aufwuchs Wurzelstöcke**
Zulage für die Beseitigung von Aufwuchs an
Wurzelstöcken der bereits gefällten Bäume
Menge: 1,000 St

**01.00.0024 Wurzelschäden eines Baumes behandeln**
Die Wurzelschäden eines Baumes unter Berücksichtigung
des natürlichen Abschootungsvermögens durch Fachkraft
behandeln.
Die Schadensbereiche freilegen. Beschädigte Wurzeln
behandeln, Beschädigungen an rinde und Splintholz der
Wurzeln bis auf gesundes Gewebe ausschneiden. Vorhandene Überwallungen erhalten.
Wunden über 2 cm DU mit Wundbehandlungsmittel nach
Wahl des AN versehen.
Überschüssiger Aushub, Wurzelabschnitte und Unrat einer
Weiterverwertung nach Wahl des AN zu führen.
Menge: 50,000 St

**01.00.0025 NS-Bestandskabel freilegen und**
NS-Bestandskabel freilegen und bergen,
mehradriges Kabel, eventuell nicht bestimmbarer
Eigentümer, freilegen, auf Spannungslosigkeit prüfen,
trennen und bergen.
Erforderliche Erdarbeiten ausführen.
Handschachtung.
Grabenquerschnitt: ca. 0,40 m breit und bis 1,20 m
tief.
Kabelgraben wieder verfüllen, lagenweise verdichten,
ggfs. verdichtungsfähigen Boden liefern.
Restliche Ausbaustoffe der Verwertung nach Wahl
des AN zuführen.
Menge: 10,000 m

**01.00.0026 MS-Bestandskabel freilegen und**
MS-Bestandskabel freilegen und bergen,
mehradriges Kabel, eventuell nicht bestimmbarer
Eigentümer, freilegen, auf Spannungslosigkeit prüfen,
trennen und bergen.
Erforderliche Erdarbeiten ausführen.
Handschachtung.
Grabenquerschnitt: ca. 0,40 m breit und bis 1,20 m
tief.
Kabelgraben wieder verfüllen, lagenweise verdichten,
ggfs. verdichtungsfähigen Boden liefern.
Restliche Ausbaustoffe der Verwertung nach Wahl
des AN zuführen.
Menge: 10,000 m

**01.00.0027 Sicherungsmaßnahmen Kabel u. ä.**
Sicherungsmaßnahmen nach Wahl des AN für vorhandene
elektrische und Telekommunikationsanlagen (Leitungen,
Maste, Kabelschränke) ausführen.
Mit der Vergütung dieser Position sind alle
Erschwernisse beim Oberflächenaufbruch und der
Wiederherstellung abgegolten.
Handschachtung ist zu berücksichtigen.
Menge: 10,000 St

*Hinweis: Nachfolgende Leistungen beinhalten den Aufwand für das Umverlegen von vorhandene*
Nachfolgende Leistungen beinhalten den Aufwand für das Umverlegen von vorhandenen Kabeln im Baubereich.

**01.00.0028 Boden für Kabel-/Leitungsgraben oder dgl. ausheben, Kabel rücken**
Boden für Kabel-/Leitungsgraben oder dgl. ausheben.
Straßenaufbruch wird gesondert vergütet.
Abgerechnet wird nach der Länge des Grabens, gemessen
in der Achse.
Klassen 3 bis 5.
Grabentiefe über 0,4 bis 0,7 m,
Breite der Grabensohle über 0,3 bis 0,4 m.
Aushub, soweit zum Verfüllen geeignet, auf Flächen
des AN zur Wiederverwendung seitlich lagern, nach Verlegen der Leitung in Graben einschließlich Leitungszone einbauen und verdichten.Fehlenden Verfüllboden
einbauen und verdichten wird gesondert vergütet.
Zum Verfüllen nicht verwendeter Aushub in Eigentum des
AN übernehmen und von der Baustelle entfernen.
Kabelanlagen Dritter nach Anweisung des AG und der jeweiligen Leitungsverwaltung frei legen, Kabel rücken, absanden und Warnband verlegen.
Menge: 50,000 m

**01.00.0029 Boden liefern,in Leitungsgrab.einb Sand Einschl.Leitg. Abrechnung Einb**
StL-Nr. 93108237302004
Boden liefern, in Leitungsgraben einschließlich
Schachtbaugruben einbauen und verdichten.
Material = Sand.
Boden nach Verlegen der Leitung in Graben einschließlich Leitungszone einbauen und verdichten.
Abgerechnet wird nach Einbauprofilen.
Menge: 10,000 m3

**01.00.0030 Kabelschutzrohr DN 110**
Kabelschutzrohr DN 110, nach DIN 8062, Rohrwandstärke
3,2 mm,
Kabelschutzrohr aus PVC-HD, einschließlich
Verbindungsmuffen, Endkappen und Abdichtung gegen
Schwemmsand, zur Unterkreuzung von Verkehrswegen und
Versorgungsleitungen im offenen Kabelgraben,
liefern, legen, muffen und auf Länge schneiden.
Menge: 20,000 m

**01.00.0031 Halbschalen-Kabelschutzrohr DN 110**
Kabelschutzrohr DN 110, nach DIN 8062, Rohrwandstärke
3,2 mm,
als Halbschalen-Schutzrohr für vorh. Kabel,
Kabelschutzrohr aus PVC-HD, mit kraftschlüssiger
Verbindung der Rohrhälften und eingelegter
Doppeldichtung, einschließlich Verbindungsmuffen,
Endkappen und Abdichtung gegen Schwemmsand,
zur Unterkreuzung von Verkehrswegen und Versorgungsleitungen im offenen Kabelgraben,
liefern, legen, muffen und auf Länge schneiden.
Menge: 20,000 m

**01.00.0032 Kabelschutzrohr DN 63**
Kabelschutzrohr DN 63, nach DIN 8062,
Kabelschutzrohr aus PVC-HD, einschließlich
Verbindungsmuffen, Endkappen und Abdichtung gegen
Schwemmsand, zur Unterkreuzung von Verkehrswegen und
Versorgungsleitungen im offenen Kabelgraben,
liefern, legen, muffen und auf Länge schneiden.
Menge: 10,000 m

#### Titel 01.01 Aufbruch

*Hinweis: Alle Aufbrucharbeiten müssen in zeitlich und räumlich getrennten Teilabschnitten*
Alle Aufbrucharbeiten müssen in zeitlich und räumlich getrennten Teilabschnitten ausgeführt werden. Diese ergeben sich aus den Sperrabschnitten gem. der Verkehrsrechtlichen Anordnung. Für die Fahrbahn  ist von mindestens zwei Sperrabschnitten auszugehen.

*Hinweis: Für sämtliche Positionen für den Asphaltrückbau gilt: Das Entfernen von vorhandenem/nach*
Für sämtliche Positionen für den Asphaltrückbau gilt:
Das Entfernen von vorhandenem/nach Fräsen verbliebenem
Fugenmaterial an den verbleibenden Befestigungen ist in
die Fräs- und Rückbaupositionen mit einzukalkulieren.

**01.01.0001 Asphaltdeckschicht fräsen über 1,5 bis 4 cm**
Asphalt fräsen und Fräsgut aufnehmen. Anschlusskanten
geradlinig auf Frästiefe herstellen.
Asphaltdeckschicht.
Frästiefe über 1,5 bis 4 cm.
Fläche = Fahrbahn und Knotenpunktanschlüsse
(51)Fräsasphalt 'der Verwertungsklasse A (nach
Unterlagen des AG) zu einer dafür zugelassenen
Aufbereitungsanlage nach Wahl des AN liefern,
Verwertung nachweisen.
Menge: 20,000 m2

**01.01.0002 Asphalt fräsen, Asphaltbinderschicht, 2,5 -5 cm ADS Fahrbahn**
Asphalt fräsen und Fräsgut aufnehmen. Anschlusskanten
geradlinig auf Frästiefe herstellen.
Asphaltbinderschicht.
(31)Frästiefe '2,5 - 5 cm'

Fläche = Fahrbahn.
Fräsasphalt 'der Verwertungsklasse A (nach
Unterlagen des AG) zu einer dafür zugelassenen
Aufbereitungsanlage nach Wahl des AN liefern,
Verwertung nachweisen.
Menge: 20,000 m2

**01.01.0003 Asphalt fräsen ATS *Tiefe > 8 - 12 cm Fahrbahn**
Asphalt fräsen und Fräsgut aufnehmen. Anschlusskanten
geradlinig auf Frästiefe herstellen.
Asphalttragschicht.
Frästiefe über 8 bis 12 cm.
Fläche = Fahrbahn und Knotenpunktzufahrten;
teilweise als obere Lage einer dickeren Asphalttragschicht.
Fräsasphalt 'der Verwertnnugsklasse A (nach
Unterlagen des AG) zu einer dafür zugelassenen
Aufbereitungsanlage nach Wahl des AN liefern,
Verwertung nachweisen.
Menge: 20,000 m2

*Hinweis: Folgeposition: Verwertungsklasse C*

**01.01.0004 Asphalt fräsen ADS*Asphaltbeton*Tiefe ü.2,5-4,5cm Fahrbahn*Fräsasph. i. lag. Unebenheit 4 mm**
Asphalt fräsen und Fräsgut aufnehmen. Anschlusskante
geradlinig auf Frästiefe herstellen. Der Schnittlinienabstand darf maximal 15 mm betragen.
Asphaltknstruktion, mehrlagig.
Asphalt = Asphaltbeton und Asphalttragschicht.
Frästiefe über 8,0 bis 13,0 cm.
Fläche = Fahrbahn.
Fräsasphalt er Verwertnnugsklasse C (nach
Unterlagen des AG) zu einer dafür zugelassenen
Aufbereitungsanlage nach Wahl des AN liefern,
Verwertung nachweisen.
Menge: 60,000 m2

**01.01.0005 Asphaltbefestigung trennen Schneiden*Dicke > 18 - 25 cm**
Asphaltbefestigung geradlinig trennen.
Trennen durch Schneiden.
Dicke der Asphaltbefestigung über 18 bis 25 cm.
Menge: 10,000 m

**01.01.0006 Betondecke aufnehmen Zwickel/Streifen Betondecke auf Unt = HGT Mit Dübel Fugenfüllstoffe Tiefe 15 - 20 cm Mat. Verw. zuf.**
*** Schwerpunktposition
Betondecke aufbrechen und aufnehmen.
Fläche = Zwickel und Streifen.
Befestigung = Betondecke.
auf Unterlage = hydraulisch gebundene Tragschicht.
Decke ohne Bewehrung, mit Dübeln und Ankern.
Einschließlich vorhandener Fugenfüllstoffe.
Dicke der Betondecke nach Unterlagen des AG, Gesamtaufbruchtiefe über 20 bis 30 cm.
Material der Verwertung nach Wahl des AN zuführen.
Menge: 10,000 m2

**01.01.0007 Betondecke schneiden Einfache Bew. Dicke 20 - 25 cm Oberfl. Reinigen**
*** Schwerpunktposition
StL-Nr. 051140132301
Betondecke schneiden.
Mit einfacher Bewehrung, in voller Tiefe senkrecht und
geradlinig schneiden.
Dicke der Betondecke über 20 bis 25 cm.
Oberfläche reinigen.
Menge: 10,000 m

**01.01.0008 Packlage aufnehmen**
Packlage aufnehmen.
Aufnehmen der Tragschicht wird
gesondert vergütet.
Pflastersteine 'Packlage mit Asphalt-/Makadamanhaftungen'

Aufbruchgut der Verwertung nach Wahl
des AN zuführen.
Menge: 60,000 m2

**01.01.0009 Tragschicht m. hydr. Bindem. aufn. Fahrbahn Tiefe 15-20 cm**
Tragschicht mit hydraulischem Bindemittel aufbrechen
und aufnehmen.
Fläche = Fahrbahn und Knotenpunktzufahrten.
Tragschicht aus 'Beton bzw. als Hydraulisch gebundene Tragschicht
´
Aufbruchtiefe über 15 bis 20 cm.
Aufbruchmaterial' der Verwertung nach Wahl des AN zuführen.
Menge: 10,000 m2

**01.01.0010 Tragschicht m. bit. Bindem. aufn.**
Tragschicht mit bituminösem Bindemittel ("Makadam") aufbrechen
und aufnehmen
Fläche = Gesamtfläche einschl. Zwickel und Streifen.
Tragschicht mit bituminösem Bindemittel verfestigt.
Aufbruchtiefe bis 15 cm.
Material von der Baustelle entfernen und der Verwertung
nach Wahl des AN zuführen.
Menge: 10,000 m2

**01.01.0011 Schicht ohne Bindemittel <=RC-1**
Schicht ohne Bindemittel aufnehmen. Erschwernisse durch
Einbauten werden gesondert vergütet.
Schicht 'ungebundene Tragschicht, Packlage, in
Teilflächen ohne räumlichen Zusammenhang der
Tiefeinbaubereiche'

Dicke über 15 bis 20 cm.
Fläche = Fahrbahn in zeitlich und räumlich voneinander
getrennten Abschnitten.
Baustoffgemisch 'nichtklassifiziertes  Material, <= RC-1
nach Unterlagen des AG'

Baustoff ' von der Baustelle entfernen
und einer Wiederverwertung nach Wahl des AN zuführen.
Menge: 850,000 m2

**01.01.0012 Schicht ohne Bindemittel <=RC-2**
Schicht ohne Bindemittel aufnehmen. Erschwernisse durch
Einbauten werden gesondert vergütet.
Schicht 'ungebundene Tragschicht, Packlage, in
Teilflächen ohne räumlichen Zusammenhang der
Tiefeinbaubereiche'

Dicke über 15 bis 20 cm.
Fläche = Fahrbahn in zeitlich und räumlich voneinander
getrennten Abschnitten.
Baustoffgemisch 'nichtklassifiziertes  Material, <= RC-2
nach Unterlagen des AG'

Baustoff 'auf Lagerplatz des AN verbringen und bis  zur
Beprobung durch den AG lagern. Nach Vorlage der
Ergebnisse (ca. 4 Wochen) von der Baustelle entfernen
und einer Wiederverwertung zuführen. Unterlage mit
verwehsicheren, reißfesten und wasserdichten Folien.
Folien nach Gebrauch fachgerecht entsorgen.',

Abfallschlüssel: 170504
Menge: 110,000 m2

**01.01.0013 Schicht ohne Bindemittel <=RC-3**
Schicht ohne Bindemittel aufnehmen. Erschwernisse durch
Einbauten werden gesondert vergütet.
Schicht 'ungebundene Tragschicht, Packlage, in
Teilflächen ohne räumlichen Zusammenhang der
Tiefeinbaubereiche'

Dicke über 15 bis 20 cm.
Fläche = Fahrbahn in zeitlich und räumlich voneinander
getrennten Abschnitten.
Baustoffgemisch 'nichtklassifiziertes  Material, <= RC-3
nach Unterlagen des AG'

Baustoff 'auf Lagerplatz des AN verbringen und bis  zur
Beprobung durch den AG lagern. Nach Vorlage der
Ergebnisse (ca. 4 Wochen) von der Baustelle entfernen
und einer Wiederverwertung zuführen. Unterlage mit
verwehsicheren, reißfesten und wasserdichten Folien.
Folien nach Gebrauch fachgerecht entsorgen.',

Abfallschlüssel: 170504
Menge: 110,000 m2

**01.01.0014 Schicht ohne Bindemittel aufnehmen SfM Dicke ü.10-15cm Fahrbahn Mat.kl. BM-F1 Bstoff. Verw.AN.**
StL-Nr. 24112006131404
Schicht ohne Bindemittel aufnehmen.
Schicht aus frostunempfindlichem Baustoff oder Baustoffgemisch.
Dicke über 10 bis 15 cm.
Fläche = Fahrbahn.
Materialklasse nach EBV = BM-F1.
Baustoffgemisch nach Wahl des AN verwerten. Baustoffgemisch nach Unterlagen des AG.
Menge: 100,000 m2

**01.01.0015 Pflasterdecke mit Unterl. aufnehmen Beton. 8 cm*Ungeb. Fugenmat. Verwertung AN**
Pflasterdecke mit Unterlage aufbrechen und aufnehmen,
Die Aufbruchtiefe gilt ab Oberkante Pflasterdecke.
Art = Pflastersteine aus Beton, ca. 8 cm dick.
Mit Fugenfüllung aus Baustoffgemisch ohne Bindemittel.
Bettung aus Baustoffgemisch ohne Bindemittel.
Steine und übriges Aufbruchgut der Verwertung nach Wahl
des AN zuführen.
Menge: 10,000 m2

**01.01.0016 Pflasterdecke mit Unterl. aufnehmen Beton. 10 cm*Ungeb. Fugenmat. Verwertung AN**
Pflasterdecke mit Unterlage aufbrechen und aufnehmen,
Die Aufbruchtiefe gilt ab Oberkante Pflasterdecke.
Art = Pflastersteine aus Beton, ca. 10 cm dick.
Mit Fugenfüllung aus Baustoffgemisch ohne Bindemittel.
Bettung aus Baustoffgemisch ohne Bindemittel.
Steine und übriges Aufbruchgut der Verwertung nach Wahl
des AN zuführen.
Menge: 10,000 m2

**01.01.0017 Naturpflasterd.zur Wiederverw.aufn. Pfl.st. 16/30cm Granit ungeb. Fugenmat. ungeb. Bettung Steine f. + abl.**
StL-Nr. 2311500609011120
Natursteinpflasterdecke zur Wiederverwendung aufnehmen.
Aufnehmen der Tragschicht wird gesondert vergütet.
Art = Pflasterstein, Dicke ca. 16 cm, Kantenlänge bis
30 cm.
Pflasterstein aus Granit.
Mit Fugenfüllung aus ungebundenem Fugenmaterial.
Bettung aus ungebundenem Bettungsmaterial.
Steine zum Lagerplatz nach Unterlagen des AG fördern
und abladen. Übriges Aufbruchgut nach Wahl des AN verwerten.
Menge: 500,000 m2

**01.01.0018 Naturpflasterd.zur Wiederverw.aufn. Pfl.st. 18/30cm Granit, für Zufahrten ungeb. Fugenmat. ungeb. Bettung Steine f. + abl. säub.u.lag.bis100**
StL-Nr. 2311500611011121
Natursteinpflasterdecke zur Wiederverwendung aufnehmen.
Aufnehmen der Tragschicht wird gesondert vergütet.
Art = Pflasterstein, Dicke ca. 18 cm, Kantenlänge bis
30 cm.
Pflasterstein aus Granit.
Mit Fugenfüllung aus ungebundenem Fugenmaterial.
Bettung aus ungebundenem Bettungsmaterial.
Steine zum Lagerplatz nach Unterlagen des AG fördern
und abladen. Übriges Aufbruchgut nach Wahl des AN verwerten.
Pflastersteine säubern und lagern. Anteil wiederverwendbarer Pflastersteine über 75 bis 100 v. H.
Menge: 500,000 m2

**01.01.0019 Pflasterdecke aufnehmen Kleinpflaster*Ungeb. Fugenmat. Ungeb. Bettung*Verwertung AN**
Pflasterdecke aufnehmen. Aufnehmen der Tragschicht wird
gesondert vergütet.
Art = Kleinpflaster.
Mit Fugenfüllung aus Baustoffgemisch ohne Bindemittel.
Bettung aus Baustoffgemisch ohne Bindemittel.
Steine und übriges Aufbruchgut der Verwertung nach Wahl
des AN zuführen.
Menge: 10,000 m2

**01.01.0020 Pflasterdecke aufnehmen Kleinpflaster*geb. Fugenmat. geb. Bettung*Verwertung AN**
Pflasterdecke aufnehmen. Aufnehmen der Tragschicht wird
gesondert vergütet.
Art = Kleinpflaster.
Mit Fugenfüllung aus Baustoffgemisch mit hydraulischem Bindemittel.
Bettung aus Baustoffgemisch mit hydraulischhem Bindemittel.
Steine und übriges Aufbruchgut der Verwertung nach Wahl
des AN zuführen.
Menge: 10,000 m2

**01.01.0021 Natursteinpflaster decke aufnehmen Kantenl. b. 6 cm Granit Fugenmörtel hydr. Bettungsmörtel Verwertung AN**
StL-Nr. 23115002113201
Natursteinpflasterdecke aufnehmen. Aufnehmen der Tragschicht wird gesondert vergütet.
Abmessung = Pflasterstein mit Kantenlänge bis 6 cm.
Pflasterstein aus Granit.
Mit Fugenfüllung aus hydraulisch gebundenem Fugenmörtel.
Bettung aus Bettungsmörtel.
Steine und übriges Aufbruchgut nach Wahl des AN verwerten.
Menge: 10,000 m2

**01.01.0022 Streifen/Rinne aus Naturstein aufn. Dicke 12 cm Breite ü. 15-20cm Granit Fugenmörtel Fund.bet. ü.10-20 Verwertung AN**
Streifen oder Rinne aus Naturstein aufnehmen. Aufbruch
der Tragschicht wird gesondert vergütet.
Dicke ca. 12 cm,
Breite des Streifens/der Rinne über 15 bis 20 cm.
Pflasterstein aus Granit.
Mit Fugenfüllung aus hydraulisch gebundenem Fu-
genmörtel.
Fundament aus Beton/Mörtel, über 10 bis 20 cm dick,
aufbrechen.
Steine und Aufbruchgut nach Wahl des AN verwerten.
Menge: 530,000 m

**01.01.0023 Bordstein aufnehmen. Naturstein A2-A5 Fund.ü10-20/R-St. Steine s.+f.+abl. Verwertung AN Anteil WV 50-75**
StL-Nr. 23115031752102
Bordstein aufnehmen.
Bordstein = aus Naturstein, Größe A2 bis A5.
Fundament aus Beton, über 10 bis 20 cm dick, und
Rückenstütze aus Beton aufbrechen.
Wiederverwendbare Bordsteine säubern, auf Paletten stapeln, zum Lagerplatz nach Unterlagen des AG fördern,
abladen.
Nicht wiederverwendbare Bordsteine und übriges Aufbruchgut nach Wahl des AN verwerten.
Anteil wiederverwendbarer Bordsteine über 50 bis 75
v. H.
Menge: 10,000 m

**01.01.0024 Bordsteine aufnehmen. Naturstein**
Bordsteine aufnehmen.
Bordsteine 'aus Naturstein ca. A2-A5, B6-B7'

Fundament aus Beton, über 10 bis 20 cm dick, und
Rückenstütze aus Beton aufbrechen.
Sämtliche Steine und übriges Aufbruchgut der Verwertung
nach Wahl des AN zuführen.
Menge: 10,000 m

**01.01.0025 Bordsteine aufnehmen. Beton**
Bordsteine aufnehmen.
Hoch- und Rundbordsteine aus Beton, Breite bis 18 cm,
Höhe bis 30 cm.
Fundament aus Beton, über 10 bis 20 cm dick, und
Rückenstütze aus Beton aufbrechen.
Sämtliche Steine und übriges Aufbruchgut der Verwertung
nach Wahl des AN zuführen.
Menge: 10,000 m

**01.01.0026 Erschwernis durch Einbauten b.Aufnehmen SoB**
StL-Nr. 1011290129
Erschwernis durch Einbauten.
Beim Aufnehmen von Schichten ohne Bindemittel.

Einbauten 'Schächte, Hyrdanten, Schieber'
Menge: 15,000 St

**01.01.0027 Erschw. infolge Einbauten Fräsen*Asphaltbef.**
StL-Nr. 101130772599
Erschwernis infolge Einbauten, Schächten und Straßenabläufen.
Erschwernis beim Fräsen.
Asphaltbefestigung.

Einbauten 'Schächte, Hyrdanten, Schieber'
Menge: 1,000 St

#### Titel 01.02 Erdbau

**01.02.0001 Suchgraben herstellen Tiefe 1,25-1,75m Aufbruch gesond.*Boden einb.u.v.**
Suchgraben herstellen. Aushub
zur Wiederverwendung seitlich lagern.
Abgerechnet wird nach Abtragsprofilen.
Homogenbereiche A bis C. Beschreibung der
Homogenbereiche gemäß Baugrundgutachten.
Grabentiefe über 1,25 bis 1,75 m.
Straßenaufbruch wird gesondert vergütet.
Gelagerten Boden einbauen und verdichten.
Menge: 10,000 m3

**01.02.0002 Vegetationsdecke aufreißen**
Vegetationsdecke vor Oberbodenabtrag mit Bodenfräse o-
der Scheibenegge min. 15 cm tief aufreißen und so zerkleinern, dass keine Stücke über 0,05 m2 verbleiben.
Menge: 1875,000 m2

**01.02.0003 Oberboden abtragen und verwerten BM-F2**
Oberboden ggf. einschließlich Vegetationsdecke abtragen. Homogenbereiche nach Unterlagen des AG.
(31)Dicke 'bis 30 cm'

Materialklasse gem. EBV: BM-F2
Oberboden nach Wahl des AN verwerten.
Abrechnung nach Abtragsprofilen.
Menge: 400,000 m3

**01.02.0004 Zulage für die Verwertung von Oberboden Abtragsbereichen BM-F3**
Zulage für die Verwertung von Oberboden aus Abtragsbereichen Materialwerte nach EBV = BM-F3
Abrechnung nach Abtragsprofilen.
Verwertung nach Unterlagen des AG nachweisen.
Menge: 20,000 m3

**01.02.0005 Boden aus Abtragsbereichen profilgerecht lösen und verwerten. BM-F1**
Boden bzw. Fels aus Abtragsbereichen profilgerecht
lösen, laden und nach Wahl des AN verwerten. Beschreibung der Homogenbereiche nach Unterlagen des AG. Die
Herstellung von Mulden und Gräben wird gesondert vergütet.
Profilgerecht lösen.
Das Herstellen des Planums wird gesondert vergütet.
Materialwerte nach EBV = BM-F1
Abrechnung nach Abtragsprofilen.
Verwertung nach Unterlagen des AG nachweisen.
Menge: 225,000 m3

**01.02.0006 Boden von Hand lösen und verwerten, BM-F1**
Boden bzw. Fels aus Abtragsbereichen in Handarbeit profilgerecht lösen, laden und nach Wahl des AN verwerten. Abtrag in Flächen und Horizonten mit Leitungsbestand (Kabel, Schutzrohre, Hausanschlüsse verschiedener Medien etc.) Beschreibung der Homogenbereiche nach Unterlagen des AG. Die Herstellung von Mulden und Gräben wird gesondert vergütet.
Profilgerecht lösen.
Das Herstellen des Planums wird gesondert vergütet.
Materialwerte nach EBV = BM-F1
Abrechnung nach Abtragsprofilen.
Verwertung nach Unterlagen des AG nachweisen.
Ausführung nur nach gesonderter Anordnung durch den AG.
Menge: 25,000 m3

**01.02.0007 Zulage für die Verwertung von Boden bzw. Fels aus Abtragsbereichen BM-F2**
Zulage für die Verwertung von Boden bzw. Fels aus Abtragsbereichen Materialwerte nach EBV = BM-F2
Abrechnung nach Abtragsprofilen.
Verwertung nach Unterlagen des AG nachweisen.
Menge: 10,000 m3

**01.02.0008 Zulage für die Verwertung von Boden bzw. Fels aus Abtragsbereichen BM-F3**
Zulage für die Verwertung von Boden bzw. Fels aus Abtragsbereichen Materialwerte nach EBV = BM-F3
Abrechnung nach Abtragsprofilen.
Verwertung nach Unterlagen des AG nachweisen.
Menge: 10,000 m3

**01.02.0009 Boden bzw. Fels lös. u. wiederverw. Boden a. Zw.verd. Planum gesondert**
Boden bzw. Fels aus Abtragsbereichen profilgerecht
lösen und wiederverwenden, einschließlich ggf. erforderlicher Wasserzugabe. Beschreibung der Homogenbereiche nach Unterlagen des AG. Die Herstellung von Mulden
und Gräben wird gesondert vergütet. Abgerechnet wird
nach Abtragsprofilen.
Neigung der Abtragsfläche bis 1:1,5.
Boden bzw. Fels fördern und außerhalb der Baustelle auf
Zwischenlager des AN einbauen und verdichten. Zwischenlagerflächen beschaffen.
Das Herstellen des Planums wird gesondert vergütet.
Menge: 10,000 m3

**01.02.0010 Gel. Boden bzw. Fels des AG aufn. Auftragsbereiche Bod.a.lag./verd. Planum gesondert Abrechng. Auftrag**
Gelagerten Boden bzw. Fels des AG aufnehmen. Beschreibung der Homogenbereiche nach Unterlagen des AG.
Einbaustelle = Auftragsbereiche nach Oberbodenabtrag.
Boden bzw. Fels lagert außerhalb der Baustelle auf
Flächen des AN. Boden bzw. Fels fördern
und innerhalb der Baustelle profilgerecht einbauen und
verdichten einschließlich ggf. erforderlicher Wasserzugabe.
Das Herstellen des Planums wird gesondert vergütet.
Abgerechnet wird nach Auftragsprofilen.
Menge: 10,000 m3

**01.02.0011 Bodenabtrag an Bäumen**
Boden unter Schonung vorhandener
Bäume entsprechend DIN 18 920 ausheben.
Berechnet wird der Mehraufwand.
Verletzungen der Baumkrone und des Stammes vermeiden.
Aushub im Bereich der Kronentraufe von Hand ausführen.
Wurzeln mit DU über 2 cm unversehrt erhalten, Wurzeln
mit DU 0,5 bis 2 cm weitgehend schonen. Unvermeidbare
Wurzelabtrennungen mit glattem Schnitt durchführen.
Schnitt-, Bruch- und Schürfwunden glattschneiden und
mit Wundbehandlungsmittel versehen.
Abgerechnet werden die von Hand ausgehobenen Abtragsbereiche innerhalb der Kronentraufe von Bäumen.
Freiliegende Wurzelteile mit Jutegewebe oder dergleichen bedecken und während der Bauzeit feucht halten.
Wurzeln beim Verfüllen und Verdichten vor Beschädigung schützen, Hohlräume einschlämmen.
Wurzelbereiche bis 0,3 m tief mit Bodengemisch aus
70 Volumenprozent Oberboden und 30 Volumenprozent
Kiessand 0/8 mm verfüllen.
Menge: 125,000 m3

**01.02.0012 Durchwurzelten Bodens lösen + verwerten**
Durchwurzelten Boden aus Abtragsbereichen lösen, laden
und der Verwertung nach Wahl des AN zuführen.
Abgerechnet wird nach Abtragsprofilen.
Boden Homogenbereich 'nach Unterlagen des AG'

Profilgerecht lösen.
Das Herstellen des Planums wird gesondert vergütet.
Menge: 75,000 m3

**01.02.0013 Zulage für schuttdurchsetzten Boden, BM-F3**
Zulage für schuttdurchsetzten Boden:
Unbrauchbaren Boden aus Abtragsbereichen profilgerecht lösen, laden und verwerten.
Homogenbereich nach Unterlagen des AG.
Boden entspricht Materialklasse bis einschließlich BM-F3 nach EBV,
Auffüllung aus einem schwach humosen, tonig bis schluffigen Sand mit wechselnden Bauschuttanteilen > 10 bis 50 % (überwiegend Beton- und Ziegelbruch verschiedener Kornfraktionen) gem. Unterlagen des AG; Abtrag im Fundament- und Gründungsbereich in Flächen mit Leitungsbestand (Kabel, Schutzrohre, Hausanschlüsse verschiedener Medien etc.)
Boden von der Baustelle entfernen, zur ordnungsgemäßen und schadlosen Verwertung oder gemeinwohlverträglichen Beseitigung nach §5 KrW-/AbfG transportieren.
Gebühren der Verwertung/Deponierung werden nicht gesondert vergütet.
Herstellen des Planums wird gesondert vergütet.
Abrechnung nach Abtragsprofilen.
Verwertung nach Unterlagen des AG nachweisen.
Menge: 10,000 m3

**01.02.0014 Geladenes Material aus Bodenaushub laden**
Geladenes Material aus Bodenaushub nach Beprobung durch das Labor des AG  am Ort des Zwischenlagers auf Fahrzeuge des AN laden.
Art der Belastung: gefährlicher Abfall.
Abgerechnet wird nach Wiegescheinen des annehmenden Entsorgungsunternehmens.
Menge: 310,000 t

**01.02.0015 Boden transportieren**
Geladenes Material aus Bodenaushub mit Fahrzeugen des AN nach Beprobung durch das Labor des AG ordnungsgemäß zu einer Entsorgungsanlage vorschriftsmäßig transportieren.
Art der Belastung: gefährlicher Abfall.
Abgerechnet wird nach Wiegescheinen.
Transport im Begleitscheinverfahren ausschließlich mit
Erlaubnis zur Beförderung der gefährlichen Abfälle.
Die Begleitscheine sind durch den AN mit einem
elektronischen Nachweisverfahren (eANV) gemäß
Nachweisverordnung (NachWV) zu führen und dem AG
vorzulegen (ZEDAL-System).
Transportgenehmigung für die Befördeung gemäß Anzeige-
und Erlaubnisverordnung (AbfAEV) sind einzuholen und
dem AG zu übergeben. Die Befähigung des
Transportbetriebes ist durch den AN zum Bauanlauf
nachzuweisen.
Einfache Transportentfernung bis 150 km.
Bei Änderung der Transportentfernung ändert sich der
Einheitspreis im Verhältnis zur ausgeschriebenen
Transportentfernung.
Menge: 310,000 t

**01.02.0016 Boden bzw. Fels lösen unterhalb Planum, BM-F1**
Nicht überwachungsbedürftiger Boden bzw. Fels aus Ab-
tragsbereichen lösen, laden und nach Wahl des AN verwerten.
Beschreibung der Homogenbereiche nach Unterlagen des AG.
Die Herstellung von Mulden und Gräben wird gesondert
vergütet.
Abgerechnet wird nach Abtragsprofilen.
Mehraushub unterhalb des Planums bzw. des Dammauflagers
bis 0,5 m Tiefe profilgerecht lösen.
Das Herstellen des Planums wird gesondert vergütet.
Materialwerte nach EBV = BM-F1
Abrechnung nach Abtragsprofilen.
Verwertung nach Unterlagen des AG nachweisen.
Menge: 50,000 m3

**01.02.0017 Baustoff liefern und einbauen Planum gesondert*Abrechng. Auftrag**
Geeigneten Baustoff liefern, profilgerecht einbauen und
verdichten.

(21)Baustoff 'F1_Boden, grobkörnig und verdichtungsfähig'

(31)Einbaustelle 'Verbreiterungs-und Neutrassierungsbereich'

Das Herstellen des Planums wird gesondert vergütet.
Abgerechnet wird nach Auftragsprofilen.
Menge: 50,000 m3

**01.02.0018 Untergrundverbesse rung durchführen N.gest.63-150 mm Wasserschutzgeb.**
StL-Nr. 2410634011
Untergrundverbesserung nach Unterlagen des AG durchführen. Baustoff in nicht genügend tragfähigen Boden einbringen. Baustoff nach Unterlagen des AG liefern.
Einbaudokumentation nach Unterlagen des AG übergeben.
Baustoff = gebrochenes Naturgestein der Körnung 63 bis
150 mm.
Baustoff für Einbau in Wasserschutzgebieten nach Unterlagen des AG geeignet.
Menge: 65,000 t

**01.02.0019 Geotextil/Geogitt . a. Bewehr. einb . Bew.Gründ.Polster ... Freitext .**
Biegesteifes, knotenfestes Geogitter aus PP, PET oder
PEHD, hochwetterbeständig, nach Unterlagen des AG
als Bewehrungselement in Erdbauwerken
einbauen. Überlappung von mind. 0,5 m oder gleichwertige Verbindung.
Erdarbeiten werden gesondert vergütet.
Abgerechnet wird die abgewickelte Bewehrungsfläche ohne
Überlappung.
Bewehrung in Gründungspolstern, Einbau in getrennten
Lagen
Zugfestigkeit bei 2 % Dehnung:  >= 16 kN/m
Knotenfestigkeit bei 2 % Dehnung: >= 10 kN/m
Konstruktionsdehnung:  0 %
Menge: 240,000 m2

**01.02.0020 Geotextile Trennlage einbauen Trennlage Vliesstoff**
Geotextile Trennlage, hochwetterbeständig, bei Geogitter zusätzlich einbauen. Überlappung mind. 0,5 m. Abgerechnet wird die abgewickelte Trennlage ohne Überlappung. Einbau in getrennten Lagen
Trennlage zusätzlich zur Bewehrungsfunktion.
Material = Vliesstoff, Geotextilrobustheitsklasse GRK
3, Flächengewicht >= 120 g/m2
Menge: 240,000 m2

**01.02.0021 Planum herstellen Ev2 = 45 MPa**
StL-Nr. 2410625001
Planum herstellen nach Unterlagen des AG.
Verformungsmodul Ev2 = 45 MPa.
Menge: 1250,000 m2

**01.02.0022 Planum verdichten**
Planum verdichten
Abweichungen vom Soll-Profil max. +/- 3 cm.
Menge: 1250,000 m2

**01.02.0023 Erschwernis durch Einbauten beim Erdbau**
Erschwernis durch Einbauten.
Bei Aushub/Erdarbeiten.
(21)Einbauten 'Schächte, Hydranten, Schieber'
Menge: 16,000 St

**01.02.0024 Sickerstrang herstellen**
Sickerstrang durch Einfuellen und Verdichten von Filtermaterial in Leitungsgraben herstellen.
Erdarbeiten in Boden der Klassen 3 bis 5 ausfuehren.
Gegebenenfalls erforderliche Wasserhaltung bis zu einer
Pumpenleistung von 10 m3 Foerdermenge mal 5 m Foerderhoehe je Stunde und Haltung ausfuehren.
Sickerrohrleitungen werden gesondert verguetet.
Sickerstrang im Bereich des Strassenkoerpers.
Grabenbreite 0,3 m,
Grabentiefe ueber 0,3 bis 0,5 m.
Filtermaterial nach Wahl des AN, abhängig vom
anstehenden Baugrund
Die Wirksamkeit des gewählten Filteraufbaus ist nachzuweisen unter Berücksichtigung des umhüllenden
Geotextils
Aushub in Eigentum des AN uebernehmen und von der Baustelle entfernen.
Menge: 530,000 m

**01.02.0025 Geotextil verlegen**
Geotextil entsprechend "Merkblatt für die Anwendung
von Geotextilien im Erdbau" verlegen.
Eignungsprüfungszeugnis vorlegen. Eigenüberwachungsprüfungen durchführen.
Funktion als Filter bei Entwässerung.
Material = Geotextil nach Wahl des AN.
Einbau mit min. 0,5 m Überlappung.
Abgerechnet wird die abgewickelte Fläche des Geotextils nach Aufmaß ohne Überlappung.
Menge: 650,000 m2

**01.02.0026 Sickerrohrleitung verlegen DN 100 Teilsickerrohr**
Sickerrohrleitung in Sickeranlage verlegen.
Schachtanschluss wird gesondert verguetet.
Einbau in Sickerstrang.
Rohr-DN 100.
Teilsickerrohr.
Material = Verbundrohre (innen glatt, aussen gewellt)
aus PVC-U Form C nach DIN E 4262 Teil 1.
Bettung nach DIN EN 1610 aus Sand oder Kiessand herstellen. Material liefern.
Verlegetiefe (bis Fliessohle) bis 0,75 m.
Menge: 530,000 m

**01.02.0027 Anschluss herstellen Sickerleitung**
Rohrleitung (Sickerleitung) an Straßenablauf/Rigole
anschliessen, Anschluss dichten.
Verguetet wird der Mehraufwand fuer das Herstellen des
Anschlusses (einschliesslich eventueller Formstuecke)
gegenueber der bis zur Innenflaeche des Schachtes
durchgemessenen Rohrleitung.
Sickerrohrleitung DN 150, aus Kunststoff.
Ablauf aus Betonfertigteilen, Rigole aus Kunststoffelementen;
Oeffnung fuer Rohranschluss durch Bohren herstellen.
Anschluss mit Schachtfutter.
Menge: 10,000 St

**01.02.0028 T-Stück einbauen für Sickerleitung**
Formstueck in Rohrleitung einbauen.
Verguetet wird der Mehraufwand fuer den Einbau des
Formstueckes gegenueber der durchgemessenen Rohrleitung.
Formstueck = Abzweig 90 Grad, Anschlussrohr DN 100,
aus Kunststoff (Teilsicker-Verbundrohr)
Durchgangsrohr DN 100.
Menge: 10,000 St

#### Titel 01.03 Tragschichten

**01.03.0001 Frostschutzschicht herstellen Bk100 b.1,0 o.F. Feinanteil UF 3 0/45 URA+Einbaudoku Abrechng. Auftrag**
Frostschutzschicht herstellen.
In Verkehrsflächen der Belastungsklassen Bk100 bis
Bk1,0, ohne Fertiger bei schwieriger Profilgestaltung oder bei zahlreichen Einbauten.
Feinanteil Kategorie UF 3.
Baustoffgemisch 0/45.
Umweltrelevante Anforderungen beim Einsatz von Baustoffgemischen einschließlich Einbaudokumentation nach
Unterlagen des AG. Einbaudokumentation übergeben.
(42)Verdichtungsgrad/Verformungsmodul '> 120 MPa'

(51)Einbaudicke '28 cm'

Abrechnung nach Auftragsprofilen.
Menge: 350,000 m3

**01.03.0002 Schottertragschich t herstellen Bk100 b.1,0 o.F. 0/32 URA+Einbaudoku Dicke 15 cm**
StL-Nr. 2411232021190100
Schottertragschicht herstellen.
In Verkehrsflächen der Belastungsklassen Bk100 bis
Bk1,0, ohne Fertiger bei schwieriger Profilgestaltung oder bei zahlreichen Einbauten.
Baustoffgemisch 0/32.
Umweltrelevante Anforderungen beim Einsatz von Baustoffgemischen einschließlich Einbaudokumentation nach
Unterlagen des AG. Einbaudokumentation übergeben.
Verdichtungsgrad/Verformungsmodul '> 150 MPa'

Einbaudicke = 15 cm.
Menge: 1000,000 m2

**01.03.0003 Schottertragschicht TL SoB-StB, für lastverteilendes Kunststoffgitter**
*** Bedarfsposition ohne GB
Schottertragschicht TL SoB-StB, für lastverteilendes Kunststoffgitter,
Verdichtungsgrad DPr ca. 95%,
Verformungsmodul EV2 ≥ 20 MPa,
Verhältniswert EV2/EV1 ≤ 2,
zulässige Abweichung von der Sollhöhe +/- 2 cm, Abweichung innerhalb einer 4 m langen Messstrecke nicht
größer als 2 cm, aus Baustoffgemisch für Schottertragschicht, Körnung 0/32 bis 0/54, Feinanteil Kategorie UF 3,Schichtdicke 20 cm im eingebauten, verdichteten Zustand,Wasserdurchlässigkeit kf ≥ 1 x 10-5 m/s,
Rand mit Neigung 1:1,5,
abgerechnet wird die für diese Schicht geforderte Breite bis zur Mitte der Randausbildung.
Menge: 200,000 m2

**01.03.0004 Trenngewebe Verlegehilfe Kunststoffgitterbelag Trenngewebe und Verlegehilfe für**
*** Bedarfsposition ohne GB
Trenngewebe Verlegehilfe Kunststoffgitterbelag
Trenngewebe und Verlegehilfe für Kunststoffgitter, parallel zum Verlegevorgang auf Bettung auslegen, Überlappung mind. 20 cm.
Eigenschaften:
Wasserdurchlässiges Kunststoffgewebe, PE, Gewicht 24 g/m², Maschenweite ≤ 4 mm, Rollenbreite 3,20 m.
Fabrikat:
Feinnetz o. glw.
Hersteller:
HÜBNER-LEE GmbH & Co. KG
Gewerbestr. 1
D-87752 Holzgünz
Telefon: +49 (0) 8393 9229 0
Fax: +49 (0) 8393 9229 22
E-Mail: info@huebner-lee.de
Internet: www.tte.eu (https://www.tte.eu/)
Menge: 200,000 m2

**01.03.0005 Erschwernis durch Einbauten b.Herst. DoB**
StL-Nr. 1011290169
Erschwernis durch Einbauten.
Beim Herstellen von Deckschichten ohne Bindemittel.

Einbauten 'Schächte, Hydranten, Schieber'
Menge: 16,000 St

**01.03.0006 Bankett profilgerecht herstellen Neben Fahrbahn Baustoff. C 90/3 URA+Einbaudoku Breite 0,50 m 12 tief+ 6 hoch 3cm tiefer EV2 mind. 100MPa**
StL-Nr. 2411270711149111
Bankett gemäß ZTV E-StB profilgerecht herstellen.
Neben Verkehrsfläche Fahrbahn.
Baustoffgemisch, Kategorie C 90/3, Größtkorn
von 32 mm. Der Feinkornanteil muss im eingebauten Zu-
Stand 8 M.-v.H. bis 12 M.-v.H. betragen.
Umweltrelevante Anforderungen beim Einsatz von Baustoffgemischen einschließlich Einbaudokumentation nach
Unterlagen des AG. Einbaudokumentation übergeben.
Breite = 0,50 m.
Einbaudicke '3 cm Oberboden auf 20 Schottertragschicht aus natürlichem Gesteinsmaterial'

Querneigung 12 v.H. am tiefliegenden und 6 v.H. am
hochliegenden Fahrbahnrand.
Einbau 3 cm tiefer als Fahrbahnrand.
Verformungsmodul EV2 auf der Oberfläche mindestens
100 MPa.
Menge: 410,000 m

#### Titel 01.04 Asphaltoberbau

**01.04.0001 Asphalttragsch. aus AC 22 T S herst Bk3,2 Dicke 10 cm Bitumen 50/70 Kalksteinfüller**
StL-Nr. 23113118451100
Asphalttragschicht aus Asphalttragschichtmischgut
AC 22 T S herstellen. Anlieferung des Asphaltmischguts
in thermoisolierten Transportbehältern.
In Verkehrsflächen der Belastungsklasse Bk3,2.
Einbaudicke = 10 cm.
Bindemittel = 50/70.
Fremdfüller = Kalksteinfüller.
Menge: 10,000 m2

**01.04.0002 Asphaltdecksch. aus MA 11 S herst. Bk32 Dicke 4,0 cm Bitumen 30/45+vvZ Kalk.füller CC 80 Handeinbau**
Asphaltdeckschicht aus Gussasphalt MA 11 S herstellen.
Einbaubreiten nach Unterlagen des AG.
In Verkehrsflächen der Belastungsklasse Bk32.
Einbaudicke = 4,0 cm einschließlich eingedrückter Ab-
streukörnung.
Bindemittel = 30/45 mit viskositätsveränderndem Zusatz
bzw. einem entsprechend viskositätsveränderten Bindemittel 30/45.
Grobe Gesteinskörnung 'mit natürlichem
Aufhellungsgestein
d> 2 mm > 35 M %,
Leuchtdichtekoeffizient (trocken)
Helligkeitsstufe 2 mit qp> 0,14 cd/(m²lx),
Fremdfüller = Kalksteinfüller Kategorie CC 70.
Einbau von Hand.
Menge: 10,000 m2

**01.04.0003 Gussasphaltoberflä che bearbeiten bit.abst.aufbr. Verfahren A Aufhellung ungeb. verwert.**
StL-Nr. 23113667310101
Oberfläche der Gussasphaltschicht bearbeiten.
Grobe Gesteinskörnung, leicht bituminiert, auf die noch
heiße Oberfläche aufbringen.
Verfahren A.
Grobe Gesteinskörnung als Aufhellungsgestein, nach Un-
terlagen des AG.
Erkaltete Asphaltdeckschicht aus Gussasphalt abkehren
und nicht gebundene und gelöste Abstreukörnungen nach
Wahl des AN verwerten.
Menge: 10,000 m2

**01.04.0004 Naht oder Anschluss zur Fuge aufw. Quernaht/-anschl*Bis 20 m Tiefe 40 mm*Breite 15 mm**
Naht oder Anschluss ohne Fugenspalt in Asphaltdeckschicht zur Fuge aufweiten und säubern. Anfallende Ausbaustoffe der Verwertung nach Wahl des AN zuführen.
Quernaht, Queranschluss.
Einzellängen bis 20,00 m.
Fugenspalttiefe = 40 mm.
Fugenspaltbreite = 15 mm.
Aufweiten durch Nassschneiden
Menge: 10,000 m

**01.04.0005 Fugenfüllung herstellen Querfuge*Deckschicht Bis 20 m*Tiefe 40 mm Breite 15 mm*Fugenmasse N 2**
Fugenfüllung herstellen.
Querfuge.
In der Asphaltdeckschicht.
Einzellängen bis 20,00 m.
Fugenspalttiefe = 40 mm.
Fugenspaltbreite = 15 mm.
Mit heiß verarbeitbarer Fugenmasse Typ N 2, einschließlich zugehörigem und zuvor aufgetragenem
Voranstrichmittel.
Menge: 10,000 m

#### Titel 01.05 Bordsteine

*Hinweis: Verlegung der Bordsteine als Hänger bzw. als abgesenkter Bord ohne gesonderte*
Verlegung der Bordsteine als Hänger bzw. als
abgesenkter Bord ohne gesonderte Vergütung

*Hinweis: Bei allen Bordsteinen, die nicht beidseitig bündig mit den angrenzenden Flächen*
Bei allen Bordsteinen, die nicht beidseitig bündig mit
den angrenzenden Flächen gesetzt werden, sind die Fugen
über die gesamte Höhe mit geeignetem unverrottbaren
Material (z. B. Geotextil, Bitumenpappe) abzudecken, um
ein Ausspülen von Bettungs- und/oder Fugenmaterial bzw.
hinterfülltem Boden dauerhaft auszuschließen. Die
Kosten sind in die Einheitspreise einzurechnen, eine
gesonderte Vergütung erfolgt nicht.

**01.05.0001 Bordsteine aus Naturst. setzen NBSt. B 6-140 Gerader Stein**
Bordsteine aus Naturstein  mit gleichmäßiger Färbung
setzen.
Naturstein - B 6 - 140.
Bordstein 'nach DIN EN 1343, Granit, Breite bearbeitet
Maßabweichung ±
 3 mm, Höhe bearbeitet Maßabweichung
±
 10 mm, Sichtflächen fein bearbeitet, F 1 und Form
nach DIN 482, Ausrundung zwischen Oberfläche und
senkrechter Fläche mit Radius 5 mm herstellen.'

Fugen 'Borde mit 10 bis 15 mm breiten Fugen versetzen,
Fugen verfüllen mit Werkmörtel mit erhöhtem Frost- und
Tausalzwiderstand.
Dehnungsfugen im Abstand von 8 m herstellen, mit
kompressibler plattenähnlicher Fugeneinlage aus
Gummigranulat, PUgebunden, Raumdichte 750 kg/m3 füllen
und umlaufend dicht verschließen.'

Gerader Stein.
Rückenstütze 'Rückenstütze aus Beton C20/25 herstellen,
bis 10 cm unter OF Bordstein, 15 cm breit'

Fundamentbeton 'Betontragschicht C20/25, 20 bis 30 cm
dick, herstellen.
Erforderliche Erdarbeiten ausführen.'
Menge: 6,000 m

**01.05.0002 Bordsteine aus Beton setzen DIN 483/DIN EN 1340 R 15 x 22 (150 x 220)**
Bordsteine aus Beton setzen.
Bordsteine DIN 483/DIN EN 1340 T 15 x 22 (150/220 mm).
Steine mit engen Fugen versetzen.
Rückenstütze aus Beton C20/25 bis 10 cm unter OF Bordstein, 15 cm breit, herstellen.
Unterbeton C20/25, 20 bis 24 cm dick, herstellen.
Erforderliche Erdarbeiten ausführen. Bettung aus Ze-
mentmörtel herstellen.
Menge: 530,000 m

**01.05.0003 Bordsteine aus Beton setzen DIN 483/DIN EN 1340 R 15 x 22 (150 x 220)**
Bordsteine aus Beton setzen.
Bordsteine DIN 483/DIN EN 1340 T 15 x 22 (150/220 mm).
Steine mit engen Fugen versetzen.
Rückenstütze aus Beton C20/25 bis 10 cm unter OF Bordstein, 15 cm breit, herstellen.
Unterbeton C20/25, 20 bis 24 cm dick, herstellen.
Radienstein.
Erforderliche Erdarbeiten ausführen. Bettung aus Ze-
mentmörtel herstellen.
Menge: 10,000 m

**01.05.0004 Bordsteine aus Beton setzen DIN 483/DIN EN 1340 T 10 x 30 (100 x 300)**
Bordsteine aus Beton setzen.
Bordsteine DIN 483/DIN EN 1340 T 10 x 30 (100/300 mm).
Steine mit engen Fugen versetzen.
Rückenstütze aus Beton C20/25 bis 10 cm unter OF Bordstein, 15 cm breit, herstellen.
Unterbeton C20/25, 20 bis 24 cm dick, herstellen.
Erforderliche Erdarbeiten ausführen. Bettung aus Ze-
mentmörtel herstellen.
Menge: 25,000 m

**01.05.0005 Bewegungsfuge im Fundament herst. Fuge unter B.m.R.**
StL-Nr. 2111550649
Bewegungsfuge im Fundament von Streifen, Rinnen und
Borden mit einer Dicke von 8 mm bis 15 mm herstellen.
Fuge unter Bord mit Rinne.

Bewegungsfuge 'Dehnungsfugen im Abstand von 8 m
herstellen, mit
kompressibler plattenähnlicher Fugeneinlage aus
Gummigranulat, PU gebunden, Raumdichte 750 kg/m3 füllen
und umlaufend dicht verschließen.'
Menge: 70,000 St

**01.05.0006 Bewegungsfuge in Borden herstellen Fugenl. b. 30 cm**
StL-Nr. 2111551619
Bewegungsfuge in einer Dicke von 8 mm bis 15mm in Borden herstellen.
Fugenlänge bis 30 cm.

Verfüllen mit 'Dehnungsfugen im Abstand von 8 m
herstellen, mit
kompressibler plattenähnlicher Fugeneinlage aus
Gummigranulat, PU gebunden, Raumdichte 750 kg/m3 füllen
und umlaufend dicht verschließen.'
Menge: 70,000 St

**01.05.0007 Bordsteine trennen 15/30-10/25*BSt. schneiden BSt. trennen**
StL-Nr. 111153257101
Bordsteine auf Passmaß trennen.
Bordstein aus Naturstein, ca. 15/30 bis 10/25 cm.
Bordstein trennen durch Schneiden.
Bordstein quer trennen.
Menge: 60,000 St

**01.05.0008 Bordsteine trennen 15/30-10/25*BSt. schneiden BSt.Gehrung tr.**
StL-Nr. 111153257102
Bordsteine auf Passmaß trennen.
Bordstein aus Naturstein, ca. 15/30 bis 10/25 cm.
Bordstein trennen durch Schneiden.
Bordstein auf Gehrung trennen.
Menge: 20,000 St

#### Titel 01.06 Pflaster/Platten

**01.06.0001 Pflasterd. aus Betonsteinen herst. Fahrbahn b. Bk1,8 St.100/200/80 Fase 2/2 SZ18/LA20 Bett.0/5 30 v. H. Fuge 0/4 Ellenbogenverband**
StL-Nr. 2311510120411212
Pflasterdecke mit Pflastersteinen aus Beton mit Vorsatzbeton herstellen.
Oberfläche der Pflastersteine, Trassierung der Pflasterdecke und Verlegung der Pflastersteine in Kurvenbereichen nach Unterlagen des AG.
In Fahrbahnflächen der Belastungsklasse bis Bk1,8.
Rutschwiderstand SRT-Wert mind. 65.
Format für Rastermaß = 100/200/80 mm.
Fase max. 2/2 mm.
Baustoffgemisch für Bettung und Fugen Kategorie
SZ18/LA20.
Bettung aus Baustoffgemisch 0/5, Anteil an Körnung unter 2 mm max. 30 Massenprozent, E CS35, C 90/3.
Fuge mit Baustoffgemisch 0/4, GU, F, E CS35, C 90/3,
Fugenmaterial einarbeiten und einschlämmen, Fugenschluss durch Einfegen und Einschlämmen herstellen.
Steine im Ellenbogenverband verlegen.
Menge: 1000,000 m2

**01.06.0002 Pflastersteine zuarbeiten*aus Beton**
StL-Nr. 231151959199
Pflastersteine auf Passmaß trennen und Pflastersteine
an Kanten und Einfassungen oder an Aussparungen und
Einbauten über 1,00 m2 Einzelgröße zuarbeiten, nassschneiden oder behauen.
Das Zuarbeiten, Nassschneiden oder Behauen der Pflastersteine an Aussparungen und Einbauten bis zu 1,00 m2
Einzelgröße wird gesondert vergütet.

Pflastersteine 'nass schneiden.'

Art = Pflastersteine aus Beton.

Dicke '= 8 cm.'
Menge: 150,000 m

**01.06.0003 Zulage für Umpflasterungen für runde und ovale Einbauten mit Kleinpflaster**
Zulage für Umpflasterungen für runde und ovale
Einbauten in der Fahrbahn.
Kleinpflastersteine, Granit,
Ausführung in Zwickeln, Streifen, Rinnen usw.
- Kleinpflaster Schlagung ca. 9/11
Verlegeart:
- Passe, 45° engfugig, die Fugen dürfen max. nur über
drei Steine durchlaufen
- Fugenbreite, max. 5 mm
Die Steine sind hammerfest zu setzen (Pflaster sollte trittfest stehen und eingebettet sein, Bettungsmaterial in min 2/3 der Steinhöhe in der Fuge nachweisen
Es ist ausschließlich mittels einer Pflasterramme (Stahl) mit der Hand zu rammen und zwar immer vom Rand zur Mitte, ohne Rütteln.
Bettungsmaterial = Splitt-Brechsand-Gemisch 0/5 mm, Einbau erst nach Freigabe des AG Dicke in verdichtetem Zustand 4 cm.
Einschließlich aller Steinschnitte/Schmiegen.
Kleinpflaster schlämmen
Pflaster mit Brechsand-Splitt-Gemisch 0/2 mm,
doppeltgebrochen, Kalkbrechsand oder Diabasbrechsand,
einschlaemmen,
ueberschuessigen Sand entfernen,
Fugenmaterial = Kalk- bzw. Diabas-Brechsand-Splitt-Gemisch 0/5 mm,
doppeltgebrochen, Beansprungsklasse 3 (frei bewittert, maschinell gereinigt);
die Fugen sind satt einzuschlämmen;
Schlämmwasser aus Bettung und Fuge abziehen lassen.
Liegezeit bis Wasser restlos abgezogen ist.
- dann erst rammen
- nachfüllen von Fugenmaterial
- dann wieder einschlämmen
- solange wiederholen bis die Fuge mit dem abgestuften
Material voll verfüllt ist.
Fläche aus Mosaikpflaster rammen.
Es ist ausschließlich mittels einer Pflasterramme
e mit der Hand zu rammen und zwar immer vom Rand
zur Mitte, ohne Rütteln.
2 bis 3 Rammgänge,
zwischen jedem Rammgang Fläche schlämmen.
einzusetzende Pflasterramme: 20 kg Pflasterramme.
Menge: 5,000 m2

**01.06.0004 Umpflasterung von Straßenkappen**
Umpflasterung von Einbauteilen (Straßenkappen von TWL-Armaturen) mit Pflasterdecke aus Mosaikpflastersteinen herstellen. Bearbeitung der Oberfläche der Pflastersteine nach Unterlagen des AG.
In einzelnen Streifen und Zwickeln bis 1,0 m2.
(31)Größe '=50 x 50 x 50 mm'

(32)Pflastersteine 'aus Granit, Steine nach DIN EN 1342,
Farbe hellgrau, Struktur feinkörnig, Oberfläche
bearbeitet
Abweichung vom Nennflächenmaß +5/-5 mm,
Abweichung von der Nenndicke T 2 +10/-10 mm,
Abweichung für Unregelmäßigkeiten der Sichtflächen
3 mm, F 1, Druckfestigkeit mind. 100 MPa, Abrieb nach
DIN
52108 max. 12 cm³/50 cm²'

(41)Bettung 'aus wasserdurchlässigem Feinbeton in 40 - 60
mm Dicke herstellen.
Material: kunststoffvergüteter zementgebundener
Werkstrockenmörtel mit Spezialsieblinie
RSB Bettungsmörtel DFB 05S oder Gleichwertige
Wasserdurchlässigkeit: kf >= 1*10^-6 m/s
Druckfestigkeit: >=38 N/mm² Erstprüfung
>=33 N/mm² Baustelle
Rohdiche: ca. 1,95 kg/dm³
Verarbeitung in erdfeuchter bis leicht plastischer
Konsistenz.
Unterlage aus Schottertragschicht 0/45, d=15 cm
(51)Verfugung: Oberes 1. Drittel: Werkmörtel auf EP -Basis,
selbstverdichtend, 28d-Druckfestigkeit > 20-25 N/mm²,
frost-tausalz-beständig Untere 2. Drittel: Hydraulisch
gebundener Werk-Trockenmörtel, 28d-Druckfestigkeit > 70
N/mm² Haftzugfestigkeit > 1,5 N/mm²,
frost-tausalz-beständig
Einfassung aus Beton-Fertigteilen für Straßenabläufe DN 450, h=295 mm
Menge: 10,000 St

**01.06.0005 Pflaster umpflastern Zwickel/Rinnen Fl. bis 2 m2 Betpfl.10/10/8 cm ErsatzSt. 10-15vH Im Läuferverband Brechsand-Splitt BS-Splitt 0/5**
Pflaster auf Bettung ohne Bindemittel umpflastern.
Steine aufnehmen, säubern und gg. seitlich lagern. Vorhandene Bettung durcharbeiten. Fehlendes Bettungsmaterial ersetzen. Steine wieder verlegen. Nicht wiederverwendbares Material in Eigentum des AN übernehmen und
von der Baustelle entfernen.
Ausführung in Zwickeln, Streifen, Rinnen usw.
Einzelflächen bis 2 m2.
Betonpflastersteine ca. 20/10/8 cm.
Ersatzsteine über 10 bis 15 v.H. der Fläche liefern.
Steine im Läuferverband verlegen.
Bettungsmaterial = Brechsand-Splitt-Gemisch 0/5.
Fugenmaterial = Brechsand-Splitt-Gemisch 0/2.
Menge: 5,000 m2

**01.06.0006 Pflastersteine zuarbeiten Dicke ü. 8-10 cm**
StL-Nr. 211151959902
Pflastersteine auf Passmaß trennen und Pflastersteine
an Kanten und Einfassungen oder an Aussparungen und
Einbauten über 1,00 m2 Einzelgröße zuarbeiten, nassschneiden oder behauen.
Das Zuarbeiten, Nassschneiden oder Behauen der Pflastersteine an Aussparungen und Einbauten bis zu 1,00 m2
Einzelgröße wird gesondert vergütet.

Pflastersteine 'Kleinpflaster'

Art 'Granit'

Dicke über 8 bis 10 cm.
Menge: 5,000 m

**01.06.0007 Lastverteilendes Kunststoffgitter L/B/D 800x400x60 mm SLW 60**
*** Bedarfsposition ohne GB
Lastverteilendes Kunststoffgitter L/B/D 800x400x60 mm SLW 60
Lastverteilendes Kunststoffgitter, für versickerungsfähigen dickenreduzierten Aufbau, gemäß Einbauanleitung des Herstellers verlegen, Verlegung vor Kopf, breite Auflagefläche nach unten, im Fischgrätverband*, inkl. abrütteln der verfüllten Fläche, Setzungsmaß ca. 1,5 - 2 cm, Dehnfugen aus gewaschenem Sand 0/2, zwischen Belag und Einfassungen bzw. Einbauten herstellen.
Bettung, aus Splitt, Körnung 2/5 bis 5/8, Schichtdicke 3-5 cm. Lieferung, Material, Herstellung und Profilierung der Bettung einkalkulieren.
Eigenschaften:
Gitter aus Recycling-Mischkunststoff, mit umlaufendem kraftschlüssigen Vertikal- und Horizontalverbund (verzahnter Nut-Feder-Verbund), mit T-Auflage, Maße 800 x 400 mm, Plattendicke 60 mm, Wandstärke 20 mm ≥ 14 mm, Gewicht ca. 8,7 kg (ca. 27 kg/m²), Farbe grau, TÜV zertifiziert, bis 20t Achslast (Belastungsklasse SLW 60) nach DIN 1072, druckstabil nach DIN EN ISO 604, formstabil in Anlehnung an die ISO 11359, UV-stabil gemäß DIN 4892-3, witterungsbeständig gemäß DIN EN 438-2, umweltneutral nach DIN 38415-T06 / DIN 38412-L30 / DIN 38412-L33, geprüft auf Schwermetalle und PAK nach ISO 11885 / SAA-L-1510 / DIN 38405-D24, beständig gegen Deionat, Benzin, Motoröl, Natronlauge, Salzsäure.
Sämtliche Eigenschaften sind durch entsprechende Zertifikate und Prüfzeugnisse zu belegen.
Fabrikat:
TTE®-MultiDrain PLUS o. glw.
Hersteller:
HÜBNER-LEE GmbH & Co. KG
Gewerbestr. 1
D-87752 Holzgünz
Telefon: +49 (0) 8393 9229 0
Fax: +49 (0) 8393 9229 22
E-Mail: info@huebner-lee.de
Internet: www.tte.eu (https://www.tte.eu/)
Menge: 200,000 m2

**01.06.0008 Pflasterfüllsteine für Kunststoffgitter Betonstein L/B/D 74x74x49 mm**
*** Bedarfsposition ohne GB
Pflasterfüllsteine für Kunststoffgitter Betonstein L/B/D 74x74x49 mm
Pflasterfüllsteine für Kunststoffgitter, parallel zum Verlegevorgang, Kunststoffgitter vor dem Setzen mit Pflastersteinen füllen, Fugen dürfen nicht abgesandet werden.
Eigenschaften:
Pflasterstein aus Beton, DIN EN 1338, Maße L/B/D 74x74x49 mm, Witterungswiderstand D, Abriebwiderstand I, Farbton steingrau, mit Fase, 2-schichtig.
100 Pflastersteine entsprechen im verfüllten Zustand 1m².
Fabrikat:
TTE®-Pflasterstein o. glw.
Hersteller:
HÜBNER-LEE GmbH & Co. KG
Gewerbestr. 1
D-87752 Holzgünz
Telefon: +49 (0) 8393 9229 0
Fax: +49 (0) 8393 9229 22
E-Mail: info@huebner-lee.de
Internet: www.tte.eu (https://www.tte.eu/)
Menge: 200,000 m2

**01.06.0009 Anschluss Kunststoffgitter mit Pflastersteinfüllung D 6 cm Schnittkanten**
*** Bedarfsposition ohne GB
Anschluss Kunststoffgitter mit Pflastersteinfüllung D 6cm Schnittkanten
Anschluss für Kunststoffgitter, Maße L/B/D 80x40x6 cm, Kunststoffgitter mit Pflastersteinen 74x74x48 mm befüllen, in Schnittbereichen aussanden, Schnittkanten herstellen, mit Trennschleifer und Trennschleifscheibe für Beton.
Menge: 20,000 m

**01.06.0010 Gestänge von Trinkwasserleitungen**
Gestänge von Trinkwasserleitungen
verlängern
10 cm bis 20 cm
nach Wahll des AN
Menge: 1,000 St

**01.06.0011 Betonauflagering einbauen Höhe 60 mm**
StL-Nr. 0611044301
Betonauflagering nach DIN 4034-Teil 1, lichter DU 625
mm, in Mörtel MG III nach DIN 1053 einbauen. Fugen
glattstreichen.
Ringhöhe = 60 mm.
Menge: 3,000 St

**01.06.0012 Fertigteil für Schacht einbauen Abdpl.625-1000/60**
Fertigteil für Schacht einbauen.
Abdeckplatte mit Öffnung DU = 625 mm für Schachtring DN
1000 nach statischen und konstruktiven Erfordernissen
für SLW 60 aus Stahlbeton.
Menge: 1,000 St

**01.06.0013 Schachtabdeckung freilegen und nach Bauablauf Zug um Zug an die neue planmäßige Höhe**
Schachtabdeckung freilegen und nach Bauablauf Zug um
Zug an die neue planmäßige Höhe anpassen. Aufbrucharbeiten zum Freilegen der Schachtabdeckung ausführen.
Ausbauen sowie eventuelles Liefern und Einbauen von
Schachtteilen werden gesondert vergütet.
Fläche aus Betonpflaster.
(21)Schachtabdeckung 'höher setzen bis 10 cm,
erforderliche Formteile liefern und einbauen'
Menge: 2,000 St

**01.06.0014 Schachtabdeckung freilegen und nach Bauablauf Zug um Zug an die neue planmäßige Höhe**
Schachtabdeckung freilegen und nach Bauablauf Zug um
Zug an die neue planmäßige Höhe anpassen. Aufbrucharbeiten zum Freilegen der Schachtabdeckung ausführen.
Ausbauen sowie eventuelles Liefern und Einbauen von
Schachtteilen werden gesondert vergütet.
Fläche aus Betonpflaster.
(21)Schachtabdeckung 'tiefer setzen bis 10 cm,erforderliche
Formteile liefern und einbauen'
Menge: 1,000 St

### Abschnitt 02 Zufahrten

#### Titel 02.01 Aufbruch

**02.01.0001 Koordinierung / Abstimmung mit Grundstückseigentümern**
Koordinierung / Abstimmung mit den Grundstückseigentümern zur Herstellung der Zufahrten/Zugänge.
Vergütet wird der Koordinierungsaufwand, ggf. auch das
Zusammenwirken mit anderen Unternehmen bei der herstellung der Grundstückszufahrten/-zugänge.
Menge: 15,000 St

**02.01.0002 Kleinpflaster aufnehmen, zum Lagerplatz**
*** Schwerpunktposition
StL-Nr. 95115103201243
Pflasterdecke aufbrechen und aufnehmen.
Aufbruch der Tragschicht einschl. Bettung wird gesondert vergütet.
Art = Kleinpflaster,
Bettung aus Sand.
Wiederverwendbare Steine säubern, zum Lagerplatz des
AG fördern und abladen.
Mittl.Länge des Förderweges über 1 bis 2,5 km.
Nicht wiederverwendbare Steine und übriges Aufbruchgut
in Eigentum des AN übernehmen, von der Baustelle entfernen und einer Wiederverwertung zuführen.
Menge: 10,000 m2

**02.01.0003 Pflasterdecke aufnehmen Großpflaster in Passe**
Pflasterdecke aufbrechen und aufnehmen. Aufbruch der
Tragschicht einschl. Bettung wird gesondert vergütet.
Art = Großpflaster in Passe,
Bettung aus Sand.
Wiederverwendbare Steine säubern, zum Lagerplatz des AG
fördern und abladen.
Mittl.Länge des Förderweges über 2,5 bis 5 km.
Nicht wiederverwendbare Steine und übriges Aufbruchgut
in Eigentum des AN übernehmen, von der Baustelle entfernen und einer Wiederverwertung zuführen.
Menge: 20,000 m2

**02.01.0004 Lesestein- bzw. Polygonalpflaster aufnehmen**
Pflasterdecke aufbrechen und aufnehmen.
Aufbruch der Tragschicht einschl. Bettung wird gesondert vergütet.
(21)Art 'Lesestein- bzw. Polygonalpflasterpflaster'

Bettung aus Sand.
Wiederverwendbare Steine säubern, zum Lagerplatz des
AG fördern und abladen.
Mittl.Länge des Förderweges über 2,5 bis 5 km.
Nicht wiederverwendbare Steine und übriges Aufbruchgut
in Eigentum des AN übernehmen, von der Baustelle entfernen und einer Wiederverwertung zuführen.
Menge: 15,000 m2

**02.01.0005 Pflasterdecke aufnehmen Klinker Rollsch. Sandbettung Aufbr.wiederverw.**
*** Schwerpunktposition
StL-Nr. 07115103701004
Pflasterdecke aufbrechen und aufnehmen. Aufbruch der
Tragschicht einschl. Bettung wird gesondert vergütet.
Art = Klinkerpflaster in Rollschicht,
Bettung aus Sand.
Sämtliche Steine und übriges Aufbruchgut in Eigentum
des AN übernehmen, von der Baustelle entfernen und einer Wiederverwertung zuführen.
Menge: 5,000 m2

**02.01.0006 Pflasterdecke aufnehmen Bet/Verbpfl./Rasengitte 8-10 cm Sandbettung**
*** Schwerpunktposition
Pflasterdecke aufbrechen und aufnehmen. Aufbruch der
Tragschicht einschl. Bettung wird gesondert vergütet.
Art = Beton- und Verbundsteinpflaster, Rasengittersteine aus Beton, ca. 8 cm bis 10 cm dick,
Bettung aus Sand.
Sämtliche Steine und übriges Aufbruchgut in Eigentum
des AN übernehmen, von der Baustelle entfernen und einer Wiederverwertung zuführen.
Menge: 100,000 m2

**02.01.0007 Cu-Schlacke-Pflaster Zufahrten aufnehmen u. entfernen**
Pflasterdecke aufbrechen und aufnehmen.
Aufbruch der Tragschicht einschl. Bettung wird gesondert vergütet.
Art = Kupfer-Schlacke-Pflaster in einzelnen Zufahrten
Bettung aus Sand.
Sämtliches Aufbruchgut in Eigentum des AN übernehmen, von der Baustelle entfernen und einer Wiederverwertung zuführen.
Menge: 10,000 m2

**02.01.0008 Plattenbelag aufnehmen Beton 5 cm dick Kalkmörtelbett Bettung bis 5 cm**
*** Schwerpunktposition
Plattenbelag aufbrechen und aufnehmen. Aufbruch der
Tragschicht wird gesondert vergütet.
Art = Betonplatten, ca. 5 cm dick,
Bettung aus Kalkmörtel bis 5 cm mit darunter liegender Bettung aus Sand bis 8 cm aufnehmen.
Sämtliche Platten und übriges Aufbruchgut in Eigentum
des AN übernehmen, von der Baustelle entfernen und einer Wiederverwertung zuführen.
Menge: 10,000 m2

**02.01.0009 Betondecke aufnehmen Zwickel/Streifen Betondecke auf Unt = HGT Mit Dübel Fugenfüllstoffe Tiefe 15 - 20 cm Mat. Verw. zuf.**
*** Schwerpunktposition
Betondecke aufbrechen und aufnehmen.
Fläche = Zwickel und Streifen.
Befestigung = Betondecke.
auf Unterlage = hydraulisch gebundene Tragschicht.
Decke ohne Bewehrung, mit Dübeln und Ankern.
Einschließlich vorhandener Fugenfüllstoffe.
Dicke der Betondecke nach Unterlagen des AG, Gesamtaufbruchtiefe über 15 bis 20 cm.
Material der Verwertung nach Wahl des AN zuführen.
Menge: 10,000 m2

**02.01.0010 Betondecke schneiden Einfache Bew. Dicke 20 - 25 cm Oberfl. Reinigen**
*** Schwerpunktposition
StL-Nr. 051140132301
Betondecke schneiden.
Mit einfacher Bewehrung, in voller Tiefe senkrecht und
geradlinig schneiden.
Dicke der Betondecke über 20 bis 25 cm.
Oberfläche reinigen.
Menge: 10,000 m

**02.01.0011 Bordsteine aufnehmen Bet.15/30 u.15/25 Tief/Hochb. Beton U-Bet.20 cm/R-St. Aufbr.wiederverw.**
*** Schwerpunktposition
StL-Nr. 0611530302690004
Bordsteine aufnehmen.
Bordsteine aus Beton, ca. 15/30 und 15/25 cm,
als Tief- oder Hochbord in Beton oder Mörtel versetzt.
Unterbeton, ca. 20 cm dick, und Rückenstütze
aufbrechen.
Sämtliche Steine und übriges Aufbruchgut in Eigentum
des AN übernehmen, von der Baustelle entfernen und
einer Wiederverwertung zuführen.
Menge: 20,000 m

**02.01.0012 Schicht ohne Bindemittel <=RC-1**
Schicht ohne Bindemittel aufnehmen. Erschwernisse durch
Einbauten werden gesondert vergütet.
Schicht 'ungebundene Tragschicht, Packlage, in
Teilflächen ohne räumlichen Zusammenhang der
Tiefeinbaubereiche'

Dicke über 15 bis 20 cm.
Fläche = Fahrbahn in zeitlich und räumlich voneinander
getrennten Abschnitten.
Baustoffgemisch 'nichtklassifiziertes  Material, <= RC-1
nach Unterlagen des AG'

Baustoff ' von der Baustelle entfernen
und einer Wiederverwertung nach Wahl des AN zuführen.
Menge: 150,000 m2

**02.01.0013 Schicht ohne Bindemittel <=RC-2**
Schicht ohne Bindemittel aufnehmen. Erschwernisse durch
Einbauten werden gesondert vergütet.
Schicht 'ungebundene Tragschicht, Packlage, in
Teilflächen ohne räumlichen Zusammenhang der
Tiefeinbaubereiche'

Dicke über 15 bis 20 cm.
Fläche = Fahrbahn in zeitlich und räumlich voneinander
getrennten Abschnitten.
Baustoffgemisch 'nichtklassifiziertes  Material, <= RC-2
nach Unterlagen des AG'

Baustoff 'auf Lagerplatz des AN verbringen und bis  zur
Beprobung durch den AG lagern. Nach Vorlage der
Ergebnisse (ca. 4 Wochen) von der Baustelle entfernen
und einer Wiederverwertung zuführen. Unterlage mit
verwehsicheren, reißfesten und wasserdichten Folien.
Folien nach Gebrauch fachgerecht entsorgen.',

Abfallschlüssel: 170504
Menge: 15,000 m2

**02.01.0014 Schicht ohne Bindemittel <=RC-3**
Schicht ohne Bindemittel aufnehmen. Erschwernisse durch
Einbauten werden gesondert vergütet.
Schicht 'ungebundene Tragschicht, Packlage, in
Teilflächen ohne räumlichen Zusammenhang der
Tiefeinbaubereiche'

Dicke über 15 bis 20 cm.
Fläche = Fahrbahn in zeitlich und räumlich voneinander
getrennten Abschnitten.
Baustoffgemisch 'nichtklassifiziertes  Material, <= RC-3
nach Unterlagen des AG'

Baustoff 'auf Lagerplatz des AN verbringen und bis  zur
Beprobung durch den AG lagern. Nach Vorlage der
Ergebnisse (ca. 4 Wochen) von der Baustelle entfernen
und einer Wiederverwertung zuführen. Unterlage mit
verwehsicheren, reißfesten und wasserdichten Folien.
Folien nach Gebrauch fachgerecht entsorgen.',

Abfallschlüssel: 170504
Menge: 15,000 m2

**02.01.0015 Schneid- und Stemmarbeiten an Fundamenten sowie Sicherungsarbeiten an Tor- und**
Schneid- und Stemmarbeiten an Fundamenten sowie Sicherungsarbeiten an Tor- und Zaunanlagen
Schneid- und Stemmarbeiten an Fundamenten etc. Technologisch erforderliche Sicherung und Freilegen von Zaun-, Toranlagen und ggf. Kabeln und Leitungen
Ausführung mit Hand unter Einsatz entsprechender Technik einschl. aller erforderlicher Nebenarbeiten, Erdarbeiten und Materialien
Überschüssiges Material der Verwertung nach Wahl durch AN zuführen
Menge: 20,000 m

**02.01.0016 Pflanzkübel aufnehmen**
Pflanzkübel, einschließlich Erdfüllung, aus Baufeld
aufnehmen.
Pflanzkübel aus: Betonwerkstein/ Holz/ Beton/Ton.
Abmessungen verschieden.
Höhe bis 0,75 m.
Länge bis 1,0 m x Breite bis 0,50 m bzw.
Durchmesser bis 0,75 m.
Material an jeweiligen Eigentümer/Anwohner übergeben.
Menge: 1,000 St

#### Titel 02.02 Erdbau

**02.02.0001 Vegetationsdecke aufreißen**
Vegetationsdecke vor Oberbodenabtrag mit Bodenfräse o-
der Scheibenegge min. 15 cm tief aufreißen und so zerkleinern, dass keine Stücke über 0,05 m2 verbleiben.
Menge: 20,000 m2

**02.02.0002 Oberboden abtragen und verwerten BM-F2**
Oberboden ggf. einschließlich Vegetationsdecke abtragen. Homogenbereiche nach Unterlagen des AG.
(31)Dicke '20 bis 40 cm'

Materialklasse gem. EBV: BM-F2
Oberboden nach Wahl des AN verwerten.
Abrechnung nach Abtragsprofilen.
Menge: 10,000 m3

**02.02.0003 Zulage für die Verwertung von Oberboden Abtragsbereichen BM-F3**
Zulage für die Verwertung von Oberboden aus Abtragsbereichen Materialwerte nach EBV = BM-F3
Abrechnung nach Abtragsprofilen.
Verwertung nach Unterlagen des AG nachweisen.
Menge: 3,000 m3

**02.02.0004 Boden aus Abtragsbereichen profilgerecht lösen und verwerten. BM-F1**
Boden bzw. Fels aus Abtragsbereichen profilgerecht
lösen, laden und nach Wahl des AN verwerten. Beschreibung der Homogenbereiche nach Unterlagen des AG. Die
Herstellung von Mulden und Gräben wird gesondert vergütet.
Profilgerecht lösen.
Das Herstellen des Planums wird gesondert vergütet.
Materialwerte nach EBV = BM-F1
Abrechnung nach Abtragsprofilen.
Verwertung nach Unterlagen des AG nachweisen.
Menge: 100,000 m3

**02.02.0005 Boden von Hand lösen und verwerten, BM-F1**
Boden bzw. Fels aus Abtragsbereichen in Handarbeit profilgerecht lösen, laden und nach Wahl des AN verwerten. Abtrag in Flächen und Horizonten mit Leitungsbestand (Kabel, Schutzrohre, Hausanschlüsse verschiedener Medien etc.) Beschreibung der Homogenbereiche nach Unterlagen des AG. Die Herstellung von Mulden und Gräben wird gesondert vergütet.
Profilgerecht lösen.
Das Herstellen des Planums wird gesondert vergütet.
Materialwerte nach EBV = BM-F1
Abrechnung nach Abtragsprofilen.
Verwertung nach Unterlagen des AG nachweisen.
Ausführung nur nach gesonderter Anordnung durch den AG.
Menge: 20,000 m3

**02.02.0006 Zulage für die Verwertung von Boden bzw. Fels aus Abtragsbereichen BM-F2**
Zulage für die Verwertung von Boden bzw. Fels aus Abtragsbereichen Materialwerte nach EBV = BM-F2
Abrechnung nach Abtragsprofilen.
Verwertung nach Unterlagen des AG nachweisen.
Menge: 5,000 m3

**02.02.0007 Zulage für die Verwertung von Boden bzw. Fels aus Abtragsbereichen BM-F3**
Zulage für die Verwertung von Boden bzw. Fels aus Abtragsbereichen Materialwerte nach EBV = BM-F3
Abrechnung nach Abtragsprofilen.
Verwertung nach Unterlagen des AG nachweisen.
Menge: 5,000 m3

**02.02.0008 Bodenabtrag an Bäumen**
Boden unter Schonung vorhandener
Bäume entsprechend DIN 18 920 ausheben.
Berechnet wird der Mehraufwand.
Verletzungen der Baumkrone und des Stammes vermeiden.
Aushub im Bereich der Kronentraufe von Hand ausführen.
Wurzeln mit DU über 2 cm unversehrt erhalten, Wurzeln
mit DU 0,5 bis 2 cm weitgehend schonen. Unvermeidbare
Wurzelabtrennungen mit glattem Schnitt durchführen.
Schnitt-, Bruch- und Schürfwunden glattschneiden und
mit Wundbehandlungsmittel versehen.
Abgerechnet werden die von Hand ausgehobenen Abtragsbereiche innerhalb der Kronentraufe von Bäumen.
Freiliegende Wurzelteile mit Jutegewebe oder dergleichen bedecken und während der Bauzeit feucht halten.
Wurzeln beim Verfüllen und Verdichten vor Beschädigung schützen, Hohlräume einschlämmen.
Wurzelbereiche bis 0,3 m tief mit Bodengemisch aus
70 Volumenprozent Oberboden und 30 Volumenprozent
Kiessand 0/8 mm verfüllen.
Menge: 25,000 m3

**02.02.0009 Durchwurzelten Bodens lösen + verwerten**
Durchwurzelten Boden aus Abtragsbereichen lösen, laden
und der Verwertung nach Wahl des AN zuführen.
Abgerechnet wird nach Abtragsprofilen.
Boden Homogenbereich 'nach Unterlagen des AG'

Profilgerecht lösen.
Das Herstellen des Planums wird gesondert vergütet.
Menge: 20,000 m3

**02.02.0010 Zulage für schuttdurchsetzten Boden, BM-F3**
Zulage für schuttdurchsetzten Boden:
Unbrauchbaren Boden aus Abtragsbereichen profilgerecht lösen, laden und verwerten.
Homogenbereich nach Unterlagen des AG.
Boden entspricht Materialklasse bis einschließlich BM-F3 nach EBV,
Auffüllung aus einem schwach humosen, tonig bis schluffigen Sand mit wechselnden Bauschuttanteilen > 10 bis 50 % (überwiegend Beton- und Ziegelbruch verschiedener Kornfraktionen) gem. Unterlagen des AG; Abtrag im Fundament- und Gründungsbereich in Flächen mit Leitungsbestand (Kabel, Schutzrohre, Hausanschlüsse verschiedener Medien etc.)
Boden von der Baustelle entfernen, zur ordnungsgemäßen und schadlosen Verwertung oder gemeinwohlverträglichen Beseitigung nach §5 KrW-/AbfG transportieren.
Gebühren der Verwertung/Deponierung werden nicht gesondert vergütet.
Herstellen des Planums wird gesondert vergütet.
Abrechnung nach Abtragsprofilen.
Verwertung nach Unterlagen des AG nachweisen.
Menge: 5,000 m3

**02.02.0011 Planum herstellen Abweichung +-3 cm Verf. 45 MN/m2**
StL-Nr. o410625514
Planum herstellen.
Max. Abweichung von der Sollhöhe +3/-3 cm.
Verformungsmodul =  45 MN/m2
Menge: 400,000 m2

**02.02.0012 Planum verdichten**
Menge: 400,000 m2

#### Titel 02.03 Tragschichten

**02.03.0001 Frostschutzschicht herstellen Bk100 b.1,0 o.F. Feinanteil UF 3 0/45 URA+Einbaudoku Abrechng. Auftrag**
Frostschutzschicht herstellen.
In Verkehrsflächen der Belastungsklassen Bk100 bis
Bk1,0, ohne Fertiger bei schwieriger Profilgestaltung oder bei zahlreichen Einbauten.
Feinanteil Kategorie UF 3.
Baustoffgemisch 0/45.
Umweltrelevante Anforderungen beim Einsatz von Baustoffgemischen einschließlich Einbaudokumentation nach
Unterlagen des AG. Einbaudokumentation übergeben.
(42)Verdichtungsgrad/Verformungsmodul '> 100 MPa'

(51)Einbaudicke '28 cm'

Abrechnung nach Auftragsprofilen.
Menge: 115,000 m3

**02.03.0002 Schottertragschicht herstellen 15 cm Zufahrten**
Schottertragschicht herstellen.
(21)In Verkehrsflächen 'Zufahrten (Betonpflaster)'

(22)Baustoffgemisch 'feine und grobe Gesteinskörnungen aus
natürlichen Gesteinen (ohne RC-Baustoffe),
Lieferkörnung: 0/32
Sieblinie: nach TL SoB-StB, Bild C2, Anteil an Korn < 2
mm max. 28 M.-%'

(31)Verdichtungsgrad/Verformungsmodul 'Ev2 auf der
Oberfläche mindestens 120 MPa'

(32)Einbaudicke '15 cm'

(41)Baustoffgemisch 'Wasserdurchlässigkeit: kf >= 5,4 x
10-5 m/s
CBR-Wert: mind. 50% nach 4-stündiger Wasserlagerung'
Menge: 400,000 m2

**02.03.0003 Asphalttragsch. aus AC 32 T N herstellen Zufahrten*Dicke 8 cm Bitumen 50/70**
Asphalttragschicht aus Asphalttragschichtmischgut
AC 32 T N herstellen. Anlieferung des Asphaltmischguts
in thermoisolierten Transportbehältern.
(21)In Verkehrsflächen 'Nebenstraßen (Einmündungen) /
Acker- und Grundstückszufahrten einschl. anteiligem
Einbau in Zwickeln und Streifen.'

Einbaudicke = 8 cm.
Bindemittel = 50/70.
Menge: 40,000 m2

**02.03.0004 Bitumenemulsion aufsprühen C40B5-S*Menge 300 g/m2 vor A.deckschicht**
Bitumenemulsion zur Herstellung des Schichtenverbundes
aufsprühen.
(21)Auf Verkehrsflächen 'Zufahrten'

(22)Unterlage 'Asphaltbefestigung Nutzung zur bauzeitlichen
Verkehrsführung, vor dem Ansprühen Fläche mit HD-Wasser
reinigen'

Bindemittel = C40B5-S.
Bindemittelmenge = 300 g/m2.
Vor Einbau Asphaltdeckschicht.
Menge: 40,000 m2

**02.03.0005 Asphaltdecksch. aus AC 8 D N herst.*Dicke 3 cm Bitumen 70/100**
Asphaltdeckschicht aus Asphaltbeton für Asphaltdeckschichten AC 8 D N herstellen.
In Verkehrsflächen 'Zufahrten'

Einbaudicke = 3 cm.
Bindemittel = 70/100.
Einbau 'seitliche Abböschung 2 : 1 am freien Rand mit
Kantenschrägformer/Kantenrolle herstellen'
Menge: 40,000 m2

**02.03.0006 Fuge, Radweg an Zufahrt**
Fuge schneiden, Fuge säubern, Flanken mit Voranstrich
versehen, vergießen mit heiß  verarbeitbarer
Fugenvergussmass mit Typ N2
Anfallenden  Ausbauasphalt der Verwertung nach Wahl des
AN zuführen.
Quernaht, Queranschluss Radweg an Zufahrt
Einzellängen bis 3,00 m.
Fugenspalttiefe = 3 mm.
Fugenspaltbreite = 15 mm.
Menge: 15,000 m

**02.03.0007 Erschwernis durch Einbauten b.Herst. SoB**
Erschwernis durch Einbauten.
Beim Herstellen von Schichten ohne Bindemittel.
(21)Einbauten 'Schächte, Hydranten, Schieber'
Menge: 1,000 St

#### Titel 02.04 Bordsteine

**02.04.0001 Bordsteine aus Beton setzen DIN 483/DIN EN 1340 T 10 x 30 (100 x 300)**
Bordsteine aus Beton setzen.
Bordsteine DIN 483/DIN EN 1340 T 10 x 30 (100/300 mm).
Steine mit engen Fugen versetzen.
Rückenstütze aus Beton C20/25 bis 10 cm unter OF Bordstein, 15 cm breit, herstellen.
Unterbeton C20/25, 20 bis 24 cm dick, herstellen.
Erforderliche Erdarbeiten ausführen. Bettung aus Ze-
mentmörtel herstellen.
Menge: 100,000 m

**02.04.0002 Bordsteine aus Beton setzen DIN 483/DIN EN 1340 T 8 x 25 (80 x 250)**
Bordsteine aus Beton setzen.
Bordsteine DIN 483/DIN EN 1340 T 8 x 25 (80/250 mm).
Steine mit engen Fugen versetzen.
Rückenstütze aus Beton C20/25 bis 10 cm unter OF Bordstein, 15 cm breit, herstellen.
Unterbeton C20/25, 20 bis 24 cm dick, herstellen.
Erforderliche Erdarbeiten ausführen. Bettung aus Ze-
mentmörtel herstellen.
Menge: 150,000 m

**02.04.0003 Bewegungsfuge im Fundament herst. Fuge unter B.m.R.**
StL-Nr. 2111550649
Bewegungsfuge im Fundament von Streifen, Rinnen und
Borden mit einer Dicke von 8 mm bis 15 mm herstellen.
Fuge unter Bord mit Rinne.

Bewegungsfuge 'Dehnungsfugen im Abstand von 8 m
herstellen, mit
kompressibler plattenähnlicher Fugeneinlage aus
Gummigranulat, PU gebunden, Raumdichte 750 kg/m3 füllen
und umlaufend dicht verschließen.'
Menge: 80,000 St

**02.04.0004 Bewegungsfuge in Borden herstellen Fugenl. b. 30 cm**
StL-Nr. 2111551619
Bewegungsfuge in einer Dicke von 8 mm bis 15mm in Borden herstellen.
Fugenlänge bis 30 cm.

Verfüllen mit 'Dehnungsfugen im Abstand von 8 m
herstellen, mit
kompressibler plattenähnlicher Fugeneinlage aus
Gummigranulat, PU gebunden, Raumdichte 750 kg/m3 füllen
und umlaufend dicht verschließen.'
Menge: 80,000 St

**02.04.0005 Bordsteine auf Passmaß trennen. Bordstein aus Beton, ca. 8/25 bis 10/30 cm.**
Bordsteine auf Passmaß trennen.
Bordstein aus Beton, ca. 8/25 bis 10/30 cm.
Bordstein trennen durch Schneiden.
Bordstein quer trennen.
Menge: 40,000 St

**02.04.0006 Bordsteine auf Passmaß trennen. Bordstein aus Beton, ca. 8/25 bis 10/30 cm.**
Bordsteine auf Passmaß trennen.
Bordstein aus Beton, ca. 8/25 bis 10/30 cm.
Bordstein trennen durch Schneiden.
Bordstein auf Gehrung trennen trennen.
Menge: 80,000 St

#### Titel 02.05 Pflaster/Platten

**02.05.0001 Pflasterd. aus Betonsteinen herst. Über-/Zufahrten Flächen ü. 2-10m2 St.100/200/80 Fase 2/2 SZ18/LA20 Bett.0/5 30 v. H. Fuge 0/4 Läuferverband**
StL-Nr. 2311510162411211
Pflasterdecke mit Pflastersteinen aus Beton mit Vorsatzbeton herstellen.
Oberfläche der Pflastersteine, Trassierung der Pflasterdecke und Verlegung der Pflastersteine in Kurvenbereichen nach Unterlagen des AG.
In Überfahrten und Zufahrten.
Einzelflächen über 2,00 bis 10,00 m2.
Format für Rastermaß = 100/200/80 mm.
Fase max. 2/2 mm.
Baustoffgemisch für Bettung und Fugen Kategorie
SZ18/LA20.
Bettung aus Baustoffgemisch 0/5, Anteil an Körnung unter 2 mm max. 30 Massenprozent, E CS35, C 90/3.
Fuge mit Baustoffgemisch 0/4, GU, F, E CS35, C 90/3,
Fugenmaterial einarbeiten und einschlämmen, Fugenschluss durch Einfegen und Einschlämmen herstellen.
Steine im Läuferverband verlegen.
Menge: 400,000 m2

**02.05.0002 Pflastersteine zuarbeiten*aus Beton**
StL-Nr. 231151959199
Pflastersteine auf Passmaß trennen und Pflastersteine
an Kanten und Einfassungen oder an Aussparungen und
Einbauten über 1,00 m2 Einzelgröße zuarbeiten, nassschneiden oder behauen.
Das Zuarbeiten, Nassschneiden oder Behauen der Pflastersteine an Aussparungen und Einbauten bis zu 1,00 m2
Einzelgröße wird gesondert vergütet.

Pflastersteine 'nass schneiden.'

Art = Pflastersteine aus Beton.

Dicke '= 8 cm.'
Menge: 210,000 m

**02.05.0003 Zulage für Umpflasterungen für runde und ovale Einbauten mit KP**
Zulage für Umpflasterungen für runde und ovale
Einbauten
in Gehwegüberfahrt
Bearbeitung (Schmiegen) der einzelnen Pflastersteine
zur Trapezform.
Einschließlich aller Nebenarbeiten für Randeinpassungen
und
Anpassungen an Einbauten wie Schachtdeckel, Schieber,
Hydranten usw.
Einschließlich aller Steinschnitte/Schmiegen sowie der ggf. hierfür erforderlichen Erdarbeiten und Aussparungen.
Menge: 2,000 St

**02.05.0004 Zulage für Umpflasterungen für runde und ovale Einbauten mit Mosaik**
Zulage für Umpflasterungen für runde und ovale
Einbauten
im Gehweg
Bearbeitung (Schmiegen) der einzelnen Pflastersteine
zur Trapezform.

Einschließlich aller Nebenarbeiten für Randeinpassungen
und Anpassungen an Einbauten wie Schachtdeckel, Schieber,
Hydranten usw.
Einschließlich aller Steinschnitte/Schmiegen sowie der ggf. hierfür erforderlichen Erdarbeiten und Aussparungen.
Menge: 2,000 St

**02.05.0005 Pflaster umpflastern Zwickel/Rinnen Fl. bis 2 m2 Betpfl.10/10/8 cm ErsatzSt. 10-15vH Im Läuferverband Brechsand-Splitt BS-Splitt 0/5**
Pflaster auf Bettung ohne Bindemittel umpflastern.
Steine aufnehmen, säubern und gg. seitlich lagern. Vorhandene Bettung durcharbeiten. Fehlendes Bettungsmaterial ersetzen. Steine wieder verlegen. Nicht wiederverwendbares Material in Eigentum des AN übernehmen und
von der Baustelle entfernen.
Ausführung in Zwickeln, Streifen, Rinnen usw.
Einzelflächen bis 2 m2.
Betonpflastersteine ca. 20/10/8 cm.
Ersatzsteine über 10 bis 15 v.H. der Fläche liefern.
Steine im Läuferverband verlegen.
Bettungsmaterial = Brechsand-Splitt-Gemisch 0/5.
Fugenmaterial = Brechsand-Splitt-Gemisch 0/5.
Menge: 25,000 m2

**02.05.0006 Platten umlegen Zwickel/Rinnen Fl. bis 2 m2 Betpfl.10/10/8 cm ErsatzSt. 10-15vH Im Läuferverband Brechsand-Splitt BS-Splitt 0/5**
Plattenbelag auf Bettung ohne Bindemittel umlegen.
Platten aufnehmen, säubern und gg. seitlich lagern. Vorhandene Bettung durcharbeiten. Fehlendes Bettungsmaterial ersetzen. Platten wieder verlegen. Nicht wiederverwendbares Material in Eigentum des AN übernehmen und
von der Baustelle entfernen.
Ausführung in Zwickeln, Streifen, Rinnen usw.
Einzelflächen bis 2 m2.
Betonplatten bis ca. 50/50/6 cm.
Ersatzplatten über 10 bis 15 v.H. der Fläche liefern.
Bettungsmaterial = Brechsand-Splitt-Gemisch 0/5.
Fugenmaterial = Brechsand-Splitt-Gemisch 0/5.
Menge: 10,000 m2

**02.05.0007 Rasengitterplatten auf Bettung ohne Bindemittel umlegen. Rasengitterplatten aufnehmen,**
Rasengitterplatten auf Bettung ohne Bindemittel umlegen.
Rasengitterplatten aufnehmen, säubern und gg. seitlich lagern. Vorhandene Bettung durcharbeiten. Fehlendes Bettungsmaterial ersetzen. Rasengitterplatten wieder verlegen. Nicht wiederverwendbares Material in Eigentum des AN übernehmen und
von der Baustelle entfernen.
Ausführung in Zwickeln, Streifen, Rinnen usw.
Einzelflächen bis 2 m2.
Rasengitterplatten bis ca. 60/40/10 cm.
Ersatzplatten über 10 bis 15 v.H. der Fläche liefern.
Bettungsmaterial = Brechsand-Splitt-Gemisch 0/5.
Fugenmaterial = Brechsand-Splitt-Gemisch 0/5.
Menge: 10,000 m2

**02.05.0008 Betondecke für sonst. Fläche herst. Deckendicke 20 cm einlagig C30/37 m.Stahlbesen abz.**
StL-Nr. 2311422099511001
Betondecke für sonstige Fläche herstellen.
In Verkehrsflächen 'Angleichungsbereichen von  Zufahrten; Einzelflächen über 2,00 bis 10,00 m2'

Einbau in '..........'

Deckendicke = 20 cm.
Ausführung einschichtig, einlagig.
Festigkeitsklasse C30/37.
Oberfläche mit Stahlbesen in Querrichtung abziehen.
Menge: 10,000 m2

**02.05.0009 Raumfuge herstellen einschneiden 20/40, N2 verf.**
StL-Nr. 2311432799001100
Raumfuge in Betondecke mit einer Fugeneinlage herstellen.
Raumfuge 'in Zufahrten'

Deckendicke '20 cm'

Oberen Fugenspalt nach dem Erhärten des Betons einschneiden.
Fugenspaltbreite 20 mm, Fugenspalttiefe 40 mm, verfüllen mit heiß verarbeitbarer Fugenmasse Typ N2.
Menge: 5,000 m

### Abschnitt 03 Regenwasserkanal

#### Titel 03.01 Rückbau/Erdarbeiten

**03.01.0001 Suchgraben herstellen Klassen 3 bis 5 Aufbrch.gesonde**
Boden für Suchgraben ausheben, zur Wiederverwendung
seitlich lagern und nach Beendigung der Suche wieder
einbauen und verdichten.
Vorschriften der Versorgungsunternehmen beachten.
Homogenbereich nach Unterlagen des AG.
Boden entspricht Zuordnungswert bis
einschl. BM-F3 nach EBV
Grabentiefe 'bis 3.00 m'

Straßenaufbruch wird gesondert vergütet.
Verbau entsprechend statischen und konstruktiven Er-
fordernissen herstellen, vorhalten und von der Baustelle entfernen.
Wasserhaltung bis zu einer Pumpenleistung von 10 m3
Fördermenge mal 5 m Förderhöhe je Stunde und Haltung
ausführen.
Abgerechnet wird nach Abtragsprofilen.
Menge: 10,000 m3

**03.01.0002 Bauliche Anlage abbrechen Fundament Mauerwerk Abbruch bis 1 m Anl.freil./Bst.AN ges. Abbr. verw.**
StL-Nr. 24106053610221
Bauliche Anlage abbrechen. Anlage nach Unterlagen des
AG. Abrechnung nach Volumen des umbauten Raumes
der abzubrechenden Anlage.
Anlage = Fundament.
Anlage aus Mauerwerk.
Abbruch bis 1,00 m unter Geländeoberfläche.
Bauliche Anlage freilegen. Baugrube nach Abbruch mit
mit Baustoff nach Unterlagen des AG verfüllen und verdichten. Baustoff liefern. Einbaudokumentation nach
Unterlagen des AG übergeben.
Gesamtes Abbruchgut nach Wahl des AN verwerten.
Menge: 1,000 m3

**03.01.0003 Bauliche Anlage abbrechen Fundament Beton+Stahlbeton Abbruch bis 1 m Anl.freil./Bst.AN ges. Abbr. verw.**
StL-Nr. 24106053660221
Bauliche Anlage abbrechen. Anlage nach Unterlagen des
AG. Abrechnung nach Volumen des umbauten Raumes
der abzubrechenden Anlage.
Anlage = Fundament.
Anlage aus Beton und Stahlbeton.
Abbruch bis 1,00 m unter Geländeoberfläche.
Bauliche Anlage freilegen. Baugrube nach Abbruch mit
mit Baustoff nach Unterlagen des AG verfüllen und verdichten. Baustoff liefern. Einbaudokumentation nach
Unterlagen des AG übergeben.
Gesamtes Abbruchgut nach Wahl des AN verwerten.
Menge: 1,000 m3

**03.01.0004 Kreuzungen des Rohrgrabens**
Kreuzungen des Rohrgrabens (rechtwinklig oder schräg)
mit vorhandenen Kabeln und Leitungen aller Art ( Strom,
Telekom, Wasser, Gas und Kanäle) Rohrgraben ggf. von
Hand ausheben
bis 2 m.
Kabel und Leitungen während der Bauzeit abstützen und
aufhängen und vor Beschädigungen schützen.
Im Zuge der Grabenverfüllung wieder einbetten, einschl.
Verlegung der Kabelabdeckungen und Warnbänder aus
vorhandenem Material.
Bei Beschädigungen, die der AN zu vertreten hat, werden
Reparaturen zu seinen Lasten ausgeführt.
Mehraufwendungen für Grabenaushub, Grabenverbau und
Rohrverlegungen sind einzurechnen.
Gesamtabstandsbreite bei mehreren kreuzenden Leitungen
eines Versorgungsträgers bis 50 cm werden als 1 Stück
Leitungskreuzung abgerechnet.
Menge: 20,000 St

**03.01.0005 Leitungssicherung bis DN 100**
Bei den Erdarbeiten freigelegte Ver- und
Entsorgungsleitungen auf Anweisung der zuständigen
Versorgungsträger abfangen und sichern.
Kabel und Rohr bis DN 100
Als Zulage zu Rohrverlegung sowie Aushub- und
Verbauarbeiten
Menge: 10,000 m

**03.01.0006 Leitungssicherung bis DN 250**
Bei den Erdarbeiten freigelegte Ver- und
Entsorgungsleitungen auf Anweisung der zuständigen
Versorgungsträger abfangen und sichern.
Kabel und Rohr bis DN 250
Als Zulage zu Rohrverlegung sowie Aushub- und
Verbauarbeiten
Menge: 10,000 m

**03.01.0007 Leitungsgr. m. Schachtbaugr. herst. DN 300 Tiefe 1,25 - 1,75 m M.Verb.+10 m3 W. Verfüllboden ges.*Aushub verwerten**
Leitungsgraben einschließlich Schachtbaugruben herstellen. Straßenaufbruch wird gesondert vergütet.
Abgerechnet wird nach der Länge des Leitungsgrabens, gemessen in der Achse der Leitung. Die Schachtbaugruben werden in der Achse der Leitung ohne Berücksichtigung von Mehraushub durchgemessen.
Schachtdurchmesser und -abstände nach Zeichnung..
Homogenbereich nach Unterlagen des AG.
Boden entspricht Materialklasse bis einschließlich BM-F1 nach EBV
Grabentiefe über 1,25 m bis 1,75 m.
Breite der Grabensohle für Rohr bis DN 300.
Verbau entsprechend statischen und konstruktiven Erfordernissen herstellen, vorhalten und von der Baustelle
entfernen (querende Leitungen!).
Offene Wasserhaltung bis zu einer Pumpenleistung von 10 m3 Fördermenge mal 5,00 m Förderhöhe je
Stunde und Haltung ausführen.
Aushub, soweit zum Verfüllen geeignet, auf Flächen
des AN zur Wiederverwendung lagern einschl. ggf. erforderlicher Zwischentransporte, nach Verlegen der
Leitung in Graben oberhalb Leitungszone einbauen und
verdichten. Fehlenden Verfüllboden einbauen und
verdichten wird gesondert vergütet.
Zum Verfüllen nicht verwendeten Aushub der Verwertung
nach Wahl des AN zuführen.
Menge: 270,000 m

**03.01.0008 Zulage Handschachtung bis 2,25 m**
Zulage
Boden für Leitungsgraben einschl. Schachtbaugruben
in Handschachtung ausheben im Bereich von längs oder
quer verlaufenden Ver- und Entsorgungsleitungen
Straßenaufbruch wird gesondert vergütet.
Abgerechnet wird nach der Länge des Grabens, gemessen
in der Achse.
Homogenbereich nach Unterlagen des AG.
Boden entspricht Materialklasse bis einschließlich BM-F1 nach EBV.
Grabentiefe über 1,25 bis 2,25 m
Aushub, soweit zum Verfüllen geeignet, zur Wiederverwendung auf Flächen des AN lagern einschl. ggf. erforderlicher Zwischentransporte, nach Verlegen der
Leitung in Graben oberhalb der Leitungszone einbauen
und verdichten. Fehlenden Verfüllboden einbauen und
verdichten wird gesondert vergütet.
Zum Verfüllen nicht verwendeter Aushub in Eigentum des
AN übernehmen und von der Baustelle entfernen.
Menge: 20,000 m3

**03.01.0009 Leitungszone verfüllen Boden liefern*Rohr DN 400**
Boden in Leitungszone nach DIN EN 1610 über Bettung
einbauen und verdichten bis 30 cm über Rohrscheitel.
Boden liefern.
Rohr DN 300.
Menge: 270,000 m

**03.01.0010 Boden laden und verwerten, bis BM-F3**
Nicht wiedereinbaufähigen Rohrgrabenaushub aufnehmen. Homogenbereich nach Unterlagen des AG.
Boden entspricht Materialklasse bis einschließlich BM-F3 nach EBV.
Boden lagert auf Flächen des AN. Boden in Eigentum des
AN übernehmen und einer Verwertung nach Wahl des AN
zuführen.
Abgerechnet wird nach Abtragsprofilen.
Menge: 50,000 m3

**03.01.0011 Boden liefern,in Leitungsgrab.einb.**
Boden liefern, in Leitungsgraben einschließlich
Schachtbaugruben einbauen und verdichten.
Material = Grobkörniger Boden.
Material für Einbau in Wasserschutzzonen geeignet.
Boden nach Verlegen der Leitung in Graben oberhalb der
Leitungszone einbauen und verdichten.
Verdichten auf Verdichtungsgrad Dpr. min 100 v.H.
Abgerechnet wird nach Einbauprofilen.
Menge: 50,000 m3

**03.01.0012 Rohrgraben vertiefen Tiefe 1,75-2,25 m Vertfg. 1/1 m**
Boden für Rohrgrabenvertiefung nach Anordnung des AG
ausheben.
Homogenbereich nach Unterlagen des AG.
Boden entspricht Materialklasse bis einschließlich BM-F1 nach EBV
Rohrgrabentiefe über 1,75 bis 2,25 m.
Vertiefung je nach Anordnung bis 1 m,
Gesamtvertiefung bis 1 m.
einschl. Mehraufwand für Rohrgrabenverbau
Aushub in Eigentum des AN übernehmen und von der Baustelle entfernen.
Abgerechnet wird nach Abtragsprofilen.
Menge: 20,000 m3

**03.01.0013 Material als Baugrund lief.u. Naturstein 0/45**
Material als Baugrund (Baugrundersatz) liefern, einbauen und verdichten.
Baugrube: Rohrgraben
Material = Kornabgestuftes Gemisch 0/45 mm aus gebrochenem Naturgestein.
Material für Einbau in Wasserschutzgebieten geeignet.
Verdichten auf min. 100 v.H. Verdichtungsgrad Dpr.
Abgerechnet wird nach Auftragsprofilen.
Menge: 20,000 m3

**03.01.0014 Rohrleitung trennen Kunststoff, schneiden**
Rohrleitung auf Passmaß trennen.
Rohrleitung DN 300 aus Kunststoff.
Trennen durch Schneiden.
Menge: 2,000 St

#### Titel 03.02 Wasserhaltung

**03.02.0001 Grundwasserabsenkung durchfuehren**
Grundwasserabsenkung mittels Wasserfassung nach Wahl
des AN zum Freihalten der langgestreckten Baugrube
einschl. Schachtbaugruben von Bodenwasser nach
geologischen und hydraulischen Erfordernissen
entsprechend den Angaben in der Baubeschreibung sowie
zum schadlosen Ableiten des gefoerderten Wassers
durchfuehren. Anlage betriebsbereit aufbauen,
vorhalten, betreiben und abbauen.
Erforderliche Erdarbeiten, Wasserfassungen, Zu- und Ab-
leitungen, Sand- und Schlammfaenge, Reserveeinrichtungen einschl. Notstromanlage sowie Umbauen bzw. Um-
setzen der Anlage entsprechend der vom AN gewaehlten
Haltungslaengen werden nicht gesondert berechnet.
Baugrube fuer Leitungsgraben mit Schaechten.
Wasserfassung mit Brunnen nach Wahl des AN.
Foerderdurchfluss je m Baugrube ueber 6 bis 10 m3/h,
geodaetische Foerderhoehe ab Baugrubensohle bis 7,50 m.
Ableitung mittels Rohrleitung zum Vorfluter herstellen.
Entfernung zum Vorfluter max. 250 m,
Vorfluter = Rohrleitung.
Genehmigungsreife Unterlagen zur Bemessung der Anlage
erarbeiten, Angaben zum Baugrund gemäß
Baugrundgutachten.
Gebühren für Entnahme und Einleitung von Grundwasser
sowie für notwendige Genehmigungen sind in den EP
einzurechnen.
Menge: 270,000 m

**03.02.0002 Einholen der Wasserrechtlichen Genehmigung**
Einholen der Wasserrechtlichen Genehmigung für die
Errichtung und Betrieb sämtlicher GWA bei der
zuständigen Unteren Wasserbehörde.
Die Antragstellung beinhaltet auch die ggf. für
Hausanschlüsse notwendigen Absenkanlagen.
Gebühren für die Genehmigung sind in die Pauschale
einzurechnen.
Menge: 1,000 psch

**03.02.0003 Wasserprobe entnehmen und untersuchen**
Wasserprobe nach DIN 4021 Teil 3 gemaess Angabe des AG
entnehmen. Erforderliche chemische Zusatzstoffe beigeben.
Probe fuer chemische Untersuchung nach DIN 4030
mit Pumpe bis 7 m Tiefe entnehmen und auf Schadstoffe
untersuchen mit Umfang gem. "Brandenburger Liste" für
Direkteinleitung
Probeflasche liefert AN. Ergebnisprotokoll einschl.
Bewertung dem AG übergeben
Menge: 1,000 St

**03.02.0004 Beobachtungsbrunnen einbauen**
Beobachtungsbrunnen als Grundwassermess-Stelle nach
DIN 4021 entsprechend den geologischen und hydraulischen Erfordernissen mit einer dem Boden angepassten
Filterkiesschuettung und mit einem min. 0,5 m langen
Sumpfrohr betriebsbereit herstellen, Bohrung mit
Verfahren nach Wahl des AN ausführen.
Restlichen Ringraum min. 1 m ueber Filteroberkante mit
Kies, im uebrigen mit geeignetem Boden verfuellen.
Brunnenkopf gegen Zerstoerung sichern.
Ablaufprobe durchfuehren.
Aufsatzrohr und Filter nach Wahl des AN,
Aufsatzrohrlaenge 5 m,
Filterlaenge 1 m.
Material des Aufsatzrohrs und der Verschlusskappe
= Stahl, kunststoffbeschichtet.
Material des Filterrohrs = Stahl, kunststoffbeschichtet.
Menge: 1,000 St

#### Titel 03.03 Rohrleitung/Schächte

**03.03.0001 Regenwasserkanal PP, SN 16, DN 300**
Regenwasserkanal gemäß DIN EN 1610 herstellen aus
Hochlast-Vollwand-Kanalrohr Polypropylen SN 16 DN 300 für Regenwasserleitungen; Rohre liefern und verlegen, einschl. Bettung und Umhüllung.
Rohre nach DIN EN 1852 mit Doppelsteckmuffe und
formschlüssig fixierten Dichtungen aus EPDM nach DIN EN
681-1, Dichtheit mind. von -0,5 bis +2,5 bar bei
Verformung und Abwinklung nach EN 1277 nachgewiesen.
Nachweisliche Erfüllung der Kriterien für
Wasserschutzzone II und III gemäß ATV-DVWK-A 142.
Ringsteifigkeit mind. 10 kN/m², hochabriebfest, ohne
Zusatz von Füllstoffen. Rohrleitung innen mit
Hersteller-, Durchmesser- und Werkstoffangabe signiert.
Farbe: Blau, durchgehend eingefärbt, mit IR-
reflektierenden Farbpigmenten.
Fremdwasserdichtheit bis 8 m Wassersäule von externem
Prüfinstitut nachgewiesen.
Nachgewiesene dynamische Belastungsfähigkeit für die
Berechnung bei nicht vorwiegend ruhenden Belastungen
nach ATV-DVWK-A 127, Absatz 9.7.4
Umweltrelevante Aspekte:
Rohrleitung frei von gesundheitsgefährdenden
Inhaltsstoffen (keine Inhaltsstoffe gem. "Bannend List
of Chemicals" und "CMR-Liste" des Umweltbundesamtes).
Die Wiederverwendbarkeit / Recyclingfähigkeit in der
gleichen Produktgruppe (Rohre und Formteile) muss bei
größer 95% liegen. Die Produktion der Rohrleitung muss
mit einem Anteil an erneuerbaren Energien von größer
50% erfolgen. Der Nachweis für die umweltrelevanten
Aspekte muss durch eine allgemein anerkannte
unabhängige Stelle erfolgen.
Wurzelfestigkeit nach DIN 4060 nachgewiesen. Das
mittlere Spaltmaß zwischen Muffeneingang und Rohr darf
zur Sicherstellung der Wurzelfestigkeit maximal 1,5 %
des Nenndurchmessers betragen.
Untere Bettungsschicht nach DIN EN 1610 Typ 1, 100 mm,
Auflagerwinkel 90 Grad, Abdeckung 150 mm,
Verfüllmaterial für Bettungsschichten, Seitenverfüllung
und Abdeckung nach DIN EN 1610 oder gemäß
Herstellerangabe. Proctordichte: min. 95 %.
In vorhandenen Graben mit Verbau und Aussteifungen einbauen einschließlich aller erforderlicher Trennschnitte.
Statische Berechnung für Verkehrsbelastung SLW 60 aufstellen und in geprüfter Form liefern.
Menge: 270,000 m

**03.03.0002 Paßstück einbauen PP SN16 DN 300**
Formstueck in Rohrleitung einbauen. Verguetet wird der
Mehraufwand fuer den Einbau des
Formstueckes gegenueber der durchgemessenen Rohrleitung.
Leitung aus PP SN 16 DN 300.
Paßstück bis 1.50 m.
Menge: 2,000 St

**03.03.0003 Abzweig 45°, DN/OD 300/160 PP**
Formstück aus PP liefern
mit Steckmuffe und festeingelegtem
SL-Sicherheitsdichtsystem mit Dichtung aus EPDM,
Ringsteifigkeit mind. 10 kN/m2 (SN16)
Abzweig 45°, DN/OD 300/160 PP liefern
Menge: 7,000 St

**03.03.0004 Rohrmarkierung**
Rohrleitungen markieren
mit Trassenwarnband mit eingelegtem Ortungsdraht
40 cm ueber Rohrscheitel.
Menge: 270,000 m

**03.03.0005 Fertigteil- Schacht herstellen BetFT 4034-1 DU = 1000 mm Steig. DIN 19555A Tiefe 1-2 m Aufl. C 8/10,20cm Beton-Halbschale**
Fertigteil-Schacht mit Schachthals einschließlich der
Öffnungen für die Rohranschlüsse herstellen. Erforderliche Auflagerringe einbauen. Schachtabdeckung und An-
schluss der Rohrleitungen werden gesondert vergütet.
Material = Betonfertigteil nach DIN 4034-Teil 1.
Schacht DU = 1000 mm.
Steigeisen einläufig nach DIN 19 555 Form A, 4 St/m
einbauen.
Lichte Schachttiefe über 1 bis 2 m.
Auflager aus Beton C 8/10, 20 cm dick, herstellen.
Schachtsohle mit Beton-Halbschale als Durchlaufrinne,
übrige Sohle aus Beton C 16/20 mit Zementglattstrich
herstellen mit einer 3-maligen Beschichtung aus Epoxid-Harz.
Menge: 6,000 St

**03.03.0006 Zulage für Schacht-/Gerinneausbildung bei seitlichem Zulauf DN 150**
Zulage für Schacht-/Gerinneausbildung bei seitlichem
Zulauf/Ablauf DN 150
Menge: 4,000 St

**03.03.0007 Zulage für Schacht-/Gerinneausbildung bei gekrümmten Gerinne DN 300**
Zulage für Schacht-/Gerinneausbildung bei Richtungsänderungen, Gerinne DN 300
Menge: 1,000 St

**03.03.0008 Befestigungshülsen für das Einstecken von**
Befestigungshülsen für das Einstecken von
Einstiegshilfen liefern und montieren einschl.
zugelassener Befestigungsmittel
Hülsen aus Edelstahl V4A (1.4571) entsprechend den
Vorschriften des Trägers der gemeindlichen
Unfallversicherung und dem Regelwerk des Betreibers
Zarges Bestell-Nr. 47 206 o. gleichwertiger Art
Menge: 6,000 St

**03.03.0009 Betonauflagering einbauen Rg.,verschiebsich Hoehe 40 mm**
StL-Nr. 9311054221
Betonauflagering, lichter DU 625 mm, in Moertel MG III
nach DIN 1053 versetzen.
Fugen glattstreichen.
Ring entsprechend DIN 4034, verschiebesicher.
Ringhoehe 40 mm.
Menge: 6,000 St

**03.03.0010 Betonauflagering einbauen Rg.,verschiebsich Hoehe 80 mm**
StL-Nr. 9311054223
Betonauflagering, lichter DU 625 mm, in Moertel MG III
nach DIN 1053 versetzen.
Fugen glattstreichen.
Ring entsprechend DIN 4034, verschiebesicher.
Ringhoehe 80 mm.
Menge: 6,000 St

**03.03.0011 Schachtabdeckung aufsetzen DIN 19584,D,G*Deckel/Einlage Höhe Zug um Zug*Distanzst.+Mörtel**
Schachtabdeckung nach DIN 1229, mit lichter Weite mindestens 610 mm und rundem Rahmen, aufsetzen.
Klasse D 400, Ausführung nach DIN 19584, mit Rahmen aus
Gusseisen.
Ausführung = mit Schmutzfänger nach DIN 1221.
Deckel mit dämpfender Einlage.
Schachtabdeckung zunächst provisorisch auflegen und
entsprechend Bauablauf Zug um Zug bis auf planmäßige
Höhe setzen.
Fuge zwischen Fertigteilen mit Mörtel MG III nach DIN
1053 unter Verwendung von mindestens 3 Distanzstücken
entsprechender Festigkeit füllen. Füllung glattstreichen.
Menge: 6,000 St

**03.03.0012 Schachtanschluss herstellen (Zul) Rohr DN 300 PP SN16**
Rohrleitung an Schacht anschließen, Anschluss dichten.
Vergütet wird der Mehraufwand für das Herstellen des
Anschlusses einschließlich eventueller Passstücke gegenüber der bis zur Innenfläche des Schachtes durchgemessenen Rohrleitung.
Rohrleitung DN 300.
Material = PP SN16.
Schacht aus Beton
Anschluss mit Schachtanschlussstück und Gelenkstück.
Menge: 11,000 St

**03.03.0013 Schachtanschluss herstellen (Zul) Rohr DN 150 PP SN16**
Rohrleitung an Schacht anschließen, Anschluss dichten.
Vergütet wird der Mehraufwand für das Herstellen des
Anschlusses einschließlich eventueller Passstücke gegenüber der bis zur Innenfläche des Schachtes durchgemessenen Rohrleitung.
Rohrleitung DN 150.
Material = PP SN16.
Schacht aus Beton
Anschluss mit Schachtanschlussstück und Gelenkstück.
Menge: 3,000 St

**03.03.0014 Entwässerungsleitung reinigen DN 300-600 Füll. bis 10 v.H. Rä**
Entwässerungsleitung zur Vorbereitung auf die Kameradurchfahrung im Hochdruck- oder Vakuumspülverfahren
reinigen. Räumgut vorentwässern.
Rohr DN über 300 bis 600.
Verschmutzung bis 10 v.H. der Profilhöhe.
Räumgut nach Wahl des AN entsorgen. Entsorgungsnachweis führen. Kosten der Entsorgung sind einzurechnen.
Menge: 270,000 m

**03.03.0015 Dichtheit prüfen DN bis 300 mm Haltung 60-90 m**
Entwässerungsrohrleitung auf Dichtheit nach DIN EN 1610
prüfen. Erforderliche Verankerungen und Rohrverschlüsse
herstellen und beseitigen. Notwendigen Füllstoff liefern und ableiten.
Rohr DN bis 300 mm.
Prüfung '60 bis 90 m'

Prüfung 'nach Wahl des AN'
Menge: 270,000 m

**03.03.0016 Schächte prüfen**
Schächte auf Dichtheit nach DIN EN 1610 prüfen,
Erforderliche Verankerungen und Rohrverschlüsse
herstellen und beseitigen. Notwendigen Füllstoff liefern und schadlos ableiten.
Schacht DU=1000 mm
Verfahren mit Wasser,
Prüfung durch ein zertifiziertes Unternehmen
Menge: 4,000 St

*Hinweis: Entwaesserungskanal/-leitung durch Fernauge pruefen*
Entwaesserungskanal/-leitung durch Fernauge pruefen
und auf digitalem Datenträger aufzeichnen,
technische Mindestanforderungen an das Pruefgeraet:
vorhandene Gefälle müssen gemessen werden können
jede Rohrverbindung über den gesamten Umfang (360
Grad) mit der Kamera aufzeichnen; Prüfung hat über die
gesamte Länge des neu hergestellten Kanals in einer
Richtung zu erfolgen (durchgängig in oder gegen die
Fließrichtung)
Einzelne Haltungslängen, zeitlich und räumlich
getrennt,
Einmuendungen einmessen, Beschaedigungen einmessen
und fotografieren,
Das Reinigen des Kanals vor Beginn der Pruefung sowie
erforderliche Absperrungen werden nicht gesondert
vergütet

**03.03.0017 Kameradurchfahrung ausführen DN bis 300**
StL-Nr. 06110910121199
Kameradurchfahrung von Entwässerungsrohrleitungen ausführen. Auf Schadstellen untersuchen und auf
Datenträger dokumentieren. Datenträger dem AG
übergeben.
Rohr DN bis 300 mm.
Haltungslänge über 30 bis 60 m.
Leitung vor Inbetriebnahme prüfen.
Auswertung mit Angabe von Haltung, Rohrmaterial, Rohrdurchmesser, Haltungslänge, Gefälle im Rohr und Stationierung von seitlichen Zuläufen und Schadstellen
schriftlich vorlegen.

Datenträger 'Die Übergabe der digitalen Videodaten hat
im MPEG 1-Format auf CD zu erfolen.
Ausdruck auf Papier, mehrfarbig mit Fotos
Kamerabefahrung jede Muffe, Befahrung in einer
Richtung.
Höhenprofil mit Absoluthöhen'
Menge: 270,000 m

**03.03.0018 Umpflasterung von Einbauten herst. Schacht, DN 625*3-zeilig 100/100/100 mm Mörtel XF4**
Umpflasterung von Einbauten in unbefestigten Flächen
herstellen.
Schachtabdeckung, DN 625.
Umpflasterung 3-zeilig.
Größe der Pflastersteine aus Naturstein = 100/100/100
mm.
Fundament 'und Rückenstütze aus Beton C 20/25.
Fundament 20 cm dick, Rückenstütze 15 cm breit
herstellen
und Rückenstütze bis zur halben Steinhöhe hochziehen.'

Fugen mit Fertigzementmörtel vergießen. Druckfestigkeit
am Würfel mindestens 50 N/mm2, Expositionsklasse XF4,
Ausbreitmaßklasse F5.
Menge: 1,000 St

#### Titel 03.04 Sedimentationsanlage

**03.04.0001 Ausführungsunterlagen für Sedimentationsanlage anfertigen**
Ausführungsunterlagen für Sedimentationsanlage
gemäß ZTV-ING  anfertigen und evtl. erforderliche
örtliche Aufmaße durchführen.
Der AG stellt die Entwurfsunterlagen für die Durchlasserneuerung (Unterlage 13.4) zur Verfügung.
Lieferung folgender Unterlagen in geprüfter Form:
- Schal- und Bewehrungspläne
- Standsicherheitsnachweise
Die Freigabe der Ausführungsunterlagen erfolgt durch
den AG.
Lieferung der Statischen Nachweise in 3-facher
Ausfertigung.
Lieferung der Ausführungszeichnungen in 5-facher
Ausfertigung mit Schriftfeld nach Angabe des AG im Form
DIN A4.
Menge: 1,000 St

**03.04.0002 Bestandsübersichtszeichnung liefern**
Bestandsübersichtszeichnung gemäß ZTV-ING durch
Berichtigung der Originale der mit CAD-System
erstellten Ausführungsunterlagen herstellen und
liefern.
Vor Übergabe der Leistung sind dem AG die Unterlagen
(ein Ausdruck in Papier-Form) zur Prüfung vorzulegen.
Lieferung der Unterlagen im DXF- und PDF-Format auf CD.
Lieferung der Unterlagen in Papier-Form in 3-facher
Ausfertigung, gefaltet und lochverstärkt, als Ausdruck
aus
dem CAD-System.
Schriftfeld nach Angaben des AG.
Menge: 1,000 St

**03.04.0003 Fotodokumentation anfertigen und liefern**
Fotodokumentation anfertigen und liefern.
Lichtbilder (ca. 50 Bilder) über den wesentlichen
Bauablauf anfertigen.
Lieferung der Dokumentation in digitaler-Form im
JPG-Format auf CD/USB-Stick.
Lieferung der Dokumentation in Papier-Form in 2-facher
Ausfertigung als Ausdruck nach Angaben des AG.
Menge: 1,000 St

**03.04.0004 Montagefläche herstellen, vorhalten, unterhalten und wieder zurückbauen.**
Provisorische Befestigung für
Montagefläche/Kranaufstellfläche herstellen, vorhalten,
unterhalten und wieder zurückbauen.
Befestigung entsprechend den statischen und
konstruktiven Erfordernissen nach Wahl des AN.
Herstellung auf Trennlage (z.B. Geotextil) nach Wahl
des AN.
Erforderliche Erd- und Oberbodenarbeiten zur
Herstellung
der Befestigung werden nicht gesondert vergütet.
Erforderliche Erd-, Oberboden- und Ansaatarbeiten zur
Wiederherstellung des ursprünglichen Zustandes der
Flächen werden nicht gesondert vergütet.
Sämtliches Aufbruchgut der Verwertung nach Wahl des AN
zuführen.
Abgerechnet wird nach befestigter Fläche.
Menge: 70,000 m2

**03.04.0005 Baugrube für Schachtbauwerke Sedi-Anlage herstellen**
Baugruben für Schachtbauwerke der Sedimentationsanlage herstellen. Straßenaufbruch wird gesondert vergütet.
Homogenbereich nach Unterlagen des AG.
Boden entspricht Materialklasse bis einschließlich BM-F1 nach EBV.
Zusätzliche Beschreibung nach Unterlagen des AG.
Baugrubentiefe 'über 3,00 bis 3,50 m.'

Größter lichter Schachtquerschnitt 'DU 2.000 mm'

Baugrube mit Verbau nach statischen und konstruktiven Erfordernissen.
Aushub 'wird zum Verfüllen verwendet, lagenweise einbauen und verdichten;
offene Wasserhaltung wird gesondert vergütet.'

Zum Verfüllen nicht verwendeten Aushub einschließlich des durch die Bauwerke verdrängten Bodens  der Verwertung
nach Wahl des AN zuführen (wird gesondert vergütet).
Menge: 35,000 m3

**03.04.0006 Boden laden und verwerten, bis BM-F3**
Nicht wiedereinbaufähigen Rohrgraben-/Baugrubenaushub aufnehmen. Homogenbereich nach Unterlagen des AG.
Boden entspricht Materialklasse bis einschließlich BM-F3 nach EBV.
Boden lagert auf Flächen des AN. Boden in Eigentum des
AN übernehmen und einer Verwertung nach Wahl des AN
zuführen.
Abgerechnet wird nach Abtragsprofilen.
Menge: 10,000 m3

**03.04.0007 Genehmigung GWA**
Genehmigungsreife Unterlagen zur Bemessung der Anlage
erarbeiten, Angaben zum Baugrund gemäß
Baugrundgutachten.
Gebühren für Entnahme und Einleitung von Grundwasser
sowie für notwendige Genehmigungen einschl.
Antragstellung sind in den Einheitspreis einzurechnen.
Menge: 1,000 Psch

**03.04.0008 Einfache Pumpenanlage einrichten*FD bis 10 m3/h Höhe bis 5,0 m*Reserveanlage Schlauchleitung Sumpf verfüllen**
Einfache Pumpenanlage für offene Wasserhaltung zum Trockenlegen und Freihalten der Baugrube von Wasser sowie
zum Ableiten des geförderten Wassers einrichten,
vorhalten und betreiben, einschließlich Reserveanlage
für Betrieb ohne schädliche Unterbrechung.
Pumpensumpf nach Wahl des AN herstellen. Der Einsatz
umfasst das betriebsbereite Aufbauen innerhalb einer
Baugrube, das Abbauen, Vorhalten und Betreiben sowie
das
Herstellen und Beseitigen der Ableitung zum Vorfluter.
Pumenanlage vorhalten und betreiben nach Disposition
des AN.
(21)Baugrube 'für Sedimentationsanlage.'

Förderdurchfluss bis 10 m3/h.
Förderhöhe bis 5,00 m.
Ableitung mittels Schlauchleitung herstellen.
(41)Entfernung 'gemäß Untrlage des AG.'

Pumpensumpf verfüllen.
Menge: 1,000 St

**03.04.0009 Kiesbettung herstellen.**
Kiesbettung herstellen.
Bettung aus Kiessand 0/32, Dicke min. 10 cm für
Bauteil = Schachtbauwerk herstellen.
Abgerechnet wird nach Grundfläche des Bauteils ohne
Berücksichtigung der seitlichen Überstände.
Menge: 20,000 m2

**03.04.0010 Unterbeton herstellen.**
Unterbeton herstellen.
Unterbeton C12/15, Expositionsklasse X0,
Dicke min. 10 cm, für Bauteil = Schachtbauwerk
einschließlich ggf. erforderlicher Schalung herstellen.
Ggf. erforderliche Schalung vorhalten und beseitigen.
Abgerechnet wird nach Grundfläche des Bauteils ohne
Berücksichtigung der seitlichen Überstände.
Menge: 20,000 m2

**03.04.0011 Material lief.,in Baugrube einbauen Gem.körn.Boden**
StL-Nr. 12108120290000
Material liefern, in Baugrube einbauen und verdichten.
Material = Gemischtkörniger Boden.

Baugrube '= Schachtbauwerk.'
Menge: 25,000 m3

**03.04.0012 Niederschlagswasser-Behandlungsanlage P3 HYDROSHARK 1.500**
Niederschlagswasser Behandlungsanlage nach dem Prinzip des Hydrodynamischen Abscheiders
Regenwasser-Behandlungsanlage P3 HydroShark 1.500 bestehend aus: Stahlbetonschacht D = 1.500 mm als monolithisches Bauteil und Hydroshark-Sedimentationsanlage
Schlammrückhaltevolumen: 1950 Liter
Ölrückhaltevolumen: 600 Liter
mit Zulauf DN 400 Höhe Sohle 1260 mm über Schachtboden
mit Ablauf DN 400 Höhe Sohle 1260 mm über Schachtboden
OHNE HÖHENVERSATZ
mit Abdeckplatte DN 2.000 Kl. D 400 mit seitlicher Einstiegsöffnung NW 625mm.
Qmax = 250 l/s,
Regenwasserbehandlungsanlage mit nachfolgenden Nachweisen durch unabhängige Institute geprüft:
1) Einordnung in das ATV-DVWK-M 153:
Anlagentypen D21, D24, D25
2) Ermittlung der Durchgangswerte nach ATV-DVWK-M 153
3) Verhinderung der Remobilisierung geprüft in Anlehnung an das DIBt Prüfverfahren
4) Funktion des Strömungstrenners
5) Ölrückhaltefunktion nach DIN 858-1 bestimmt
6) IKT geprüft gemäß Trennerlass NRW
7) DWA-A 102 konform
8) geprüfte maximal Hydraulik bei Qmax Zulaufrohr
Beton-Fertigteile gefertigt nach DIN V 4034 Teil 1
Wartungsintervalle 1-5 Jahre in Abhängigkeit von angeschlossener Fläche und örtlichem Verschmutzungsgrad.
Anwendung:
Zur Behandlung belasteter Regenabflüsse beim Anschluss großer Flächen und zum Rückhalt von Leichtflüssigkeiten im Havariefall bei Trockenwetter und bei Regen.
Sedimentationsanlage liefern und montieren.
Betonteile geliefert, versetzt, montiert und abgedichtet, einschließlich Nachbehandlung der Fugen,
Werkstoffgüte Behälter: C40/50 WU
Expositionsklasse: XC4, XF3 und XA2;
Lastbild Behälter: SLW60/EC2 (Schwerlastwagen)
Dichtungsart: Rundschnur 34mm verschraubt
Art der Zulauföffnung: Kernbohrung mit Forsheda NBR
Zulauföffnung: DN400 PVC/PP/PE
Durchmesser Aussparung: 426 mm
Anzahl Zulauföffnungen: 1 St. DN 400
Art des Behälterabschlusses: Übergangsplatte
Übergangsplatte D 2.000mm, H 210 mm, Öffnung 1 x 625 mm - seitlich
Anzahl Einstiege: 1
Ausgleichsring 1-1: AR D625 H60 verschiebesicher
Ausgleichsring 1-2: AR D625 H80 verschiebesicher
Schachtabdeckung: Klasse D 400, Nennweite DN 600, Ausf.: BEGU, ohne Lüftung, dämpfende Einlage;
Art der Ablauföffnung: Kernbohrung mit Forsheda NBR
Ablauföffnung:  DN 400 PVC/PP/PE
Anzahl Ablauföffnungen: 1 St
Menge: 1,000 St

**03.04.0013 Dichtheitsprüfung**
Dichtheitsprüfung nach DIN 1999-100
Durchführung der Dichtheitsprüfung nach DIN 1999-100
bzw. DIN 1986-30 für den kompletten Bereich der
Sedimentationsanlage ( i.d.R. der gesamte Innenbereich
vom Zu- und Ablauf einschl. Aufbauten bis Oberkante der
niedrigsten Abdeckung) einschl. aller notwendigen
Gerätschaften (Messgeräte/ Materialien z.B. Wasser)
sowie Personal, normgerechte Erstellung der
Prüfberichte. Vorlage der Fachkundenachweise sowie
Prüfzeugnisse für die Messeinrichtung.
Menge: 1,000 St

**03.04.0014 Sedimentationsanlage zur Endabnahme reinigen**
Sedimentationsanlage zur Endabnahme reinigen.
Spülgut der Verwertung nach Wahl des AN zuführen.
Menge: 1,000 St

**03.04.0015 Sedimentationsanlage unterhalten**
Sedimentationsanlagen nach der Herstellung für die Dauer
der Gesamtmaßnahme bis zur Endabnahme nach den aktuell
gültigen Regeln / Vorschriften unterhalten.
Die Prüfberichte sind dem AG unaufgefordert zu
übergeben.
Menge: 3,000 Mon

**03.04.0016 Umpflasterung der Auslaufbereiche mit Kleinpflaster herstellen**
Natursteinpflaster gem. DIN EN 1342, Kleinpflaster 9/11
cm, Granit grau, Güteklasse I, liefern und im
Läuferverband auf 15 cm zu liefernder Bettung und 10 cm
breiter Rückenstütze aus Beton C 20/25 für Sicherung
der Grabenböschung im Auslaufbereich des RW-Kanals
einbauen, einschl. Verstreichen der Fugen des
Natursteinpflasters mit Pflasterfugenmörtel (als
tiefliegende Fuge - 3 cm).
Lieferung aller erforderlichen Materialien sowie der
zusätzlich erforderlichen Erdarbeiten.
Menge: 3,000 m2

### Abschnitt 04 Straßenentwässerung

#### Titel 04.01 Rückbau/Erdarbeiten

**04.01.0001 Leitungsgraben für Rückbau bis DN 150**
Boden für Leitungsgraben einschließlich Schachtbaugruben ausheben, für Rückbau alter Kanäle.
Straßenaufbruch wird gesondert vergütet.
Abgerechnet wird nach der Länge des Leitungsgrabens,
gemessen in der Achse der Leitung.
Die Schachtbaugruben werden in der Achse der Leitung
ohne Berücksichtigung von Mehraushub durchgemessen.
Schachtdurchmesser und -abstände nach Zeichnung.
Boden gem. Homogenbereiche nach Unterlagen des AG.
Grabentiefe über 1,25 bis 1,75 m,
Breite der Grabensohle für Rohr-DN bis 150
Verbau entsprechend statischen und konstruktiven Er-
fordernissen herstellen, vorhalten und von der Baustelle entfernen.
Aushub, soweit zum Verfüllen geeignet, auf Flächen
des AN zur Wiederverwendung lagern einschl.
erforderlicher Zwischentransporte, nach Verlegen der
Leitung in Graben einschließlich Leitungszone einbauen
und verdichten. Fehlenden Verfüllboden einbauen und
verdichten wird gesondert vergütet.
Zum Verfüllen nicht verwendeten Aushub in Eigentum des
AN übernehmen und von der Baustelle entfernen.
Menge: 5,000 m

**04.01.0002 Entwässerungsrohrleitung abbrechen Rohr DN bis 250 Steinzeug**
StL-Nr. o411030313020030
Entwässerungsrohrleitung abbrechen. Entwässerungsrohrleitung liegt bis Oberkante Rohr frei. Zusätzliche Erdarbeiten in der verbliebenen Leitungszone ausführen.
Das Ausbauen von Schächten wird gesondert vergütet.
Rohr DN bis 250.
Rohr aus Steinzeug.
Fließsohlentiefe über 1,25 bis 1,75 m.
Abbruchgut der Verwertung nach Wahl des AN zuführen.
Menge: 5,000 m

**04.01.0003 Leitungsgr. m. Schachtbaugr. herst. DN 150 Tiefe bis 1,25 m M.Verb.+10 m3 W. Verfüllboden ges.*Aushub verwerten**
Leitungsgraben einschließlich Schachtbaugruben herstellen. Straßenaufbruch wird gesondert vergütet.
Abgerechnet wird nach der Länge des Leitungsgrabens, gemessen in der Achse der Leitung. Die Schachtbaugruben werden in der Achse der Leitung ohne Berücksichtigung von Mehraushub durchgemessen.
Schachtdurchmesser und -abstände nach Zeichnung..
Homogenbereich nach Unterlagen des AG.
Boden entspricht Materialklasse bis einschließlich BM-F1 nach EBV
Grabentiefe bis 1,25 m.
Breite der Grabensohle für Rohr bis DN 150.
Verbau entsprechend statischen und konstruktiven Erfordernissen herstellen, vorhalten und von der Baustelle
entfernen (querende Leitungen!).
Offene Wasserhaltung bis zu einer Pumpenleistung von 10 m3 Fördermenge mal 5,00 m Förderhöhe je
Stunde und Haltung ausführen.
Aushub, soweit zum Verfüllen geeignet, auf Flächen
des AN zur Wiederverwendung lagern einschl. ggf. erforderlicher Zwischentransporte, nach Verlegen der
Leitung in Graben oberhalb Leitungszone einbauen und
verdichten. Fehlenden Verfüllboden einbauen und
verdichten wird gesondert vergütet.
Zum Verfüllen nicht verwendeten Aushub der Verwertung
nach Wahl des AN zuführen.
Menge: 30,000 m

**04.01.0004 Zulage Handschachtung bis 2,25 m**
Zulage
Boden für Leitungsgraben einschl. Schachtbaugruben
in Handschachtung ausheben im Bereich von längs oder
quer verlaufenden Ver- und Entsorgungsleitungen
Straßenaufbruch wird gesondert vergütet.
Abgerechnet wird nach der Länge des Grabens, gemessen
in der Achse.
Homogenbereich nach Unterlagen des AG.
Boden entspricht Materialklasse bis einschließlich BM-F1 nach EBV.
Grabentiefe über 1,25 bis 2,25 m
Aushub, soweit zum Verfüllen geeignet, zur Wiederverwendung auf Flächen des AN lagern einschl. ggf. erforderlicher Zwischentransporte, nach Verlegen der
Leitung in Graben oberhalb der Leitungszone einbauen
und verdichten. Fehlenden Verfüllboden einbauen und
verdichten wird gesondert vergütet.
Zum Verfüllen nicht verwendeter Aushub in Eigentum des
AN übernehmen und von der Baustelle entfernen.
Menge: 5,000 m3

**04.01.0005 Leitungszone verfuellen Rohr-DN 150**
Geeigneten Boden in Leitungszone nach EN 1610 einbauen und verdichten.
Boden liefern.
Rohr-DN 150.
Menge: 30,000 m

**04.01.0006 Boden laden und verwerten, bis BM-F3**
Nicht wiedereinbaufähigen Rohrgrabenaushub aufnehmen. Homogenbereich nach Unterlagen des AG.
Boden entspricht Materialklasse bis einschließlich BM-F3 nach EBV.
Boden lagert auf Flächen des AN. Boden in Eigentum des
AN übernehmen und einer Verwertung nach Wahl des AN
zuführen.
Abgerechnet wird nach Abtragsprofilen.
Menge: 5,000 m3

**04.01.0007 Boden liefern,in Leitungsgrab.einb.**
StL-Nr. 93108237111304
Boden liefern, in Leitungsgraben einschließlich
Schachtbaugruben einbauen und verdichten.
Material = Grobkörniger Boden.
Material für Einbau in Wasserschutzzonen geeignet.
Boden nach Verlegen der Leitung in Graben oberhalb der
Leitungszone einbauen und verdichten.
Verdichten auf Verdichtungsgrad Dpr. min 100 v.H.
Abgerechnet wird nach Einbauprofilen.
Menge: 5,000 m3

#### Titel 04.02 Wasserhaltung

**04.02.0001 Grundwasserabsenkung durchfuehren**
Grundwasserabsenkung mittels Wasserfassung nach Wahl
des AN zum Freihalten der langgestreckten Baugrube
einschl. Schachtbaugruben von Bodenwasser nach
geologischen und hydraulischen Erfordernissen
entsprechend den Angaben in der Baubeschreibung sowie
zum schadlosen Ableiten des gefoerderten Wassers
durchfuehren. Anlage betriebsbereit aufbauen,
vorhalten, betreiben und abbauen.
Erforderliche Erdarbeiten, Wasserfassungen, Zu- und Ab-
leitungen, Sand- und Schlammfaenge, Reserveeinrichtungen einschl. Notstromanlage sowie Umbauen bzw. Um-
setzen der Anlage entsprechend der vom AN gewaehlten
Haltungslaengen werden nicht gesondert berechnet.
Baugrube fuer Leitungsgraben mit Schaechten.
Wasserfassung mit Brunnen nach Wahl des AN.
Foerderdurchfluss je m Baugrube ueber 6 bis 10 m3/h,
geodaetische Foerderhoehe ab Baugrubensohle bis 7,50 m.
Ableitung mittels Rohrleitung zum Vorfluter herstellen.
Entfernung zum Vorfluter max. 250 m,
Vorfluter = Rohrleitung.
Genehmigungsreife Unterlagen zur Bemessung der Anlage
erarbeiten, Angaben zum Baugrund gemäß
Baugrundgutachten.
Gebühren für Entnahme und Einleitung von Grundwasser
sowie für notwendige Genehmigungen sind in den EP
einzurechnen.
Menge: 30,000 m

#### Titel 04.03 Rohrleitung/Abläufe

**04.03.0001 Vollwandkanal-Kanalrohr DN 150 aus PP**
Anschlussleitung aus Kunststoffrohren nach statischen und
konstruktiven Erfordernissen nach DIN EN 1610 herstellen.
Anschluss an Schacht/Rohrleitung sowie Formstücke werden gesondert vergütet.
Vollwand-Polypropylen-Kanalrohr mit Steckmuffen und
fest eingelegtem SL-Sicherheitsdichtsystem gemäß DIN EN
1852  Reihe SN 8 / S13.3; Ringsteifigkeit mind. 10 kN/m2 nach ISO 9969 (SN 10) liefern und höhen- und fluchtgerecht in vorhandenen Rohrgraben fachgerecht nach DIN EN 1610 und
Verlegerichtlinien verlegen einschließlich ggf. erforderlicher Aufständerung.
DN 150.
Dichtung aus EPDM.
Bettung nach DIN EN 1610, Typ 1.
(41)Fließsohlentiefe 'bis 2,25 m'

Überdeckungshöhe über 1 bis 2 m.
Straßenverkehrslast = SLW 60. Statische Berechnung aufstellen und in geprüfter Form liefern.
Menge: 30,000 m

**04.03.0002 Bogen DN 150 PP**
Formstueck in Rohrleitung einbauen. Verguetet wird der
Mehraufwand fuer den Einbau des
Formstueckes gegenueber der durchgemessenen Rohrleitung.
Formstueck = Bogen DN 150,
aus PP.
Menge: 20,000 St

**04.03.0003 Formstück einbauen (Zul) 'Überschiebmuff' Kunststoff Rohr DN 150**
Formstück in Rohrleitung einbauen. Vergütet wird der
Mehraufwand für den Einbau des Formstückes gegenüber
der bis zur Innenfläche der Sammelrohrleitung durchgemessenen Rohrleitung.
(21)Formstück 'Überschiebmuffe'

Material = Kunststoff (PP).
Durchgangsrohr DN 150.
Menge: 10,000 St

**04.03.0004 Paßstück PP Rohr DN 150**
Formstück in Rohrleitung einbauen.
Vergütet wird der Mehraufwand für den Einbau des
Formstückes gegenüber der bis zur Innenfläche der Sammelrohrleitung durchgemessenen Rohrleitung.
(21)Formstück 'Passstück'

Material = PP.
Durchgangsrohr DN 150.
Menge: 10,000 St

**04.03.0005 Rohranschluss herstellen (Zul) Anschluss DN 150 AL PP**
Rohranschluss an Sammelrohrleitung herstellen, An-
schluss dichten.
Vergütet wird der Mehraufwand für das Herstellen des
Anschlusses einschließlich eventueller Pass- und Sattelstücke gegenüber der bis zur Innenfläche der Sammelrohrleitung durchgemessenen Rohrleitung.
Rohr DN der Anschlussleitung 150.
Anschlussleitung aus Kunststoff.
Sammelleitung aus Kunststoff.
Menge: 3,000 St

**04.03.0006 Schachtanschluss herstellen (Zul) Rohr DN 150 PP**
Rohrleitung an Schacht anschließen, Anschluss dichten.
Vergütet wird der Mehraufwand für das Herstellen des
Anschlusses einschließlich eventueller Passstücke gegenüber der bis zur Innenfläche des Schachtes durchgemessenen Rohrleitung.
Rohrleitung DN 150.
Material = PP.
Schacht aus Betonfertigteilen.
Anschluss mit Schachtanschlussstück und Gelenkstück.
Menge: 7,000 St

**04.03.0007 Anschluss an Ablauf/Kastenrinne herstellen (Zul) Rohr DN 160 Kunststoff Kunststoff Anschluss+Gelenk**
Rohrleitung an Straßenablauf oder Kastenrinne anschließen, Anschluss dichten.
Vergütet wird der Mehraufwand für das Herstellen des
Anschlusses einschließlich eventueller Passstücke gegenüber der bis zur Innenfläche des Ablaufs durchgemessenen Rohrleitung.
Rohrleitung DN 150.
Material = PP.
Ablauf aus Betonfertigteilen.
Anschluss mit Schachtanschlussstück und Gelenkstück.
Menge: 10,000 St

**04.03.0008 Straßenablauf für Quadratische Aufsätze einbauen m. Erdarb.**
Straßenablauf aus Betonfertigteilen nach DIN 4052 einbauen. Fugen mit Mörtel MG III nach DIN 1053 dichten
und glattstreichen. Aufsatz wird gesondert vergütet.
Erdarbeiten ausführen.
Homogenbereich nach Unterlagen des AG.
Boden entspricht Materialklasse bis einschließlich BM-F1 nach EBV.
Boden Form 2a und Muffenteil Form 3a mit Abgang horizontal und eingebautem Steckmuffendichtelement.
Schaft Form 5b (295 mm hoch).
Zwei Zwischenteile Form 6a (je 295 mm hoch) und ein
Zwischenteil Form 6b (195 mm hoch),
Auflagering Form 10a (für quadratische Aufsätze).
Auflager aus Beton C 8/10, 20 cm dick, herstellen.
Aushubtiefe ab OK Straßenablauf über 1,25 bis 2.00 m.
Aushub der Verwertung nach Wahl des AN zuführen.
Füllmaterial liefern.
Verbau nach statischen und konstruktiven Erfordernissen
herstellen. Anforderungen nach Unterlagen des AG.
Menge: 10,000 St

**04.03.0009 Aufsatz f. Straßenablauf aufsetzen 500x500, D, Guss dämpf.Einlage Zinkeimer A 2 Höhe Zug um Zug WW-Mörtel**
Aufsatz für Straßenablauf aufsetzen.
Klasse D 400, 500 x 500, Pult
nach DIN 1229 / DIN EN 124-2.
Rost aus Gusseisen,
mit monolithisch verbundener, eingefasster Polyurethan-Einlage,
zur Geräuschdämmung in vertikaler und horizontaler Richtung,
Frost-, Tausalz- und UV-beständig,
beständig gegen Hydrolyse, Mikroben und mineralische Öle,
Schlitzweite 36 mm,
Einlaufquerschnitt 883 cm²,
Rahmen nach DIN 19583-1,
aus Gusseisen, hochziehbar,
mit Eimerauflage,
Rahmenhöhe 160 mm, Gesamtgewicht ca. 109 kg.
Verzinkter Eimer, Form A 2.
Aufsatz zunächst provisorisch auflegen und entsprechend
Bauablauf Zug um Zug bis auf planmäßige Höhe setzen.
Fuge zwischen Fertigteilen mit Mörtel WW-
Schachtkopfmörtel nach DIN 19573 herstellen, Fugen
glattstreichen.

Referenzprodukt: HYDROTEC HYDROpur-Aufsatz
oder gleichwertig
Menge: 10,000 St

**04.03.0010 Entwässerungslei- tung reinigen Rohr DN bis 150 Räumg. verwerten**
Entwässerungsleitung zur Vorbereitung auf die Kameradurchfahrung im Hochdruck- oder Vakuumspülverfahren
reinigen. Räumgut vorentwässern.
Rohr DN bis 150.
Räumgut nach Wahl des AN verwerten.
Menge: 30,000 m

**04.03.0011 Dichtheit prüfen bis DN 300 mm Haltung 30 m**
Entwässerungsrohrleitung auf Dichtheit nach DIN EN 1610
prüfen. Erforderliche Verankerungen und Rohrverschlüsse
herstellen und beseitigen. Notwendigen Füllstoff liefern und ableiten.
Rohr DN bis 300 mm.
Prüfung von Haltungslängen bis 70 m.
Prüfung mit Luft, Verfahren LC
Menge: 30,000 m

**04.03.0012 Rohrmarkierung**
StL-Nr. 830439560301
Rohrleitungen markieren
mit Trassenwarnband mit eingelegtem Ortungsdraht
40 cm ueber Rohrscheitel.
Menge: 30,000 m

### Abschnitt 05 Straßenbegleitgrün

#### Titel 05.01 Erd-/Pflanzarbeiten

**05.01.0001 Oberboden liefern Seiten-/Trennstr. 3 cm unter Fahrb. Andeck. 15 -25cm**
Oberboden liefern und profilgerecht andecken.
Andeckung auf Seitenstreifen, Trennstreifen und Verkehrsinseln.
Einbau 3 cm unter Fahrbahnrand.
Dicke der Andeckung über 5 bis 15 cm.
Abgerechnet wird nach Auftragsprofilen.
Menge: 70,000 m3

**05.01.0002 Vegetationsfläche vorbereiten Kreuzw.fräsen 20 cm tief**
Vegetationsfläche mit einer Neigung flacher als 1 : 4,
zur Ansaat, zur Bepflanzung oder landwirtschaftlichen
Nutzung vorbereiten. Boden lockern, Rand- und
Restflächen ggf. von Hand bearbeiten. Ggf. anfallenden
Abfall ablesen. Abfall entsorgen. Entsorgen wird nicht
gesondert vergütet.
Boden kreuzweise fräsen.
Lockerungstiefe = ca. 20 cm.
Menge: 1325,000 m2

**05.01.0003 Feinplanum der Rasenflächen**
Feinplanum der Rasenflächen
Feinplanum der Rasenflächen herstellen, nach Abschluß
der baulichen Arbeiten und Einbringen der Bodenverbesserung. Unrat und Steine > 2 cm und schwer
verrottbare Pflanzenteile ablesen und abfahren.
Anschlüsse an Gebäuden, Mauern, Wegflächen sauber und
höhengerecht unter Berücksichtigung des Sackmaßes so
herstellen, daß sich kein Niederschlagswasser auf den
Wegen und anden Gebäuden sammeln oder auf fremdes
Gelände fließen kann.
Anschlüsse an Wege, Plätze und sonstige Beläge 2 cm
Abweichungen von den Sollhöhen nicht mehr als +/-2 cm
auf 4-m-Meßstrecke.
Menge: 1325,000 m2

**05.01.0004 Saatgutmischung liefern Landschaftsr.o.Kr**
StL-Nr. 0310750201
Saatgutmischung in Säcken von min. 10 kg liefern.
Regelsaatgutmischung (RSM) "Landschaftsrasen Standard
ohne Kräuter" nach RSM 7.1.1.
Menge: 30,000 kg

**05.01.0005 Rasenansaat herstellen**
Rasenansaat herstellen. Saatgut ohne Entmischung ausbringen und einarbeiten. Anfallenden Abfall ablesen.
Ggf. vorwüchsige Kräuter ausmähen. Abfall und Mähgut
entsorgen.
Ansaat in Mulden, Gräben und Mittelinsel.
Saatgutmenge 20 g/m2.
Saatgut für "Landschaftsrasen Standard ohne Kräuter"
nach RSM 7.1.1.
Menge: 1325,000 m2

*Hinweis: Ort der Ersatzpflanzungen*
Die nachfolgend beschriebenen Ersatzpflanzungen sind in Teilmengen an bis zu fünf räumlich getrennten Standorten innerhalb des Gemeindegebiets Wustermark (einschl. aller Ortsteile) vorgesehen. Hieraus resultierende Aufwendungen sind mit den Einheitspreisen abgegolten, eine gesonderte Vergütung erfolgt nicht.

**05.01.0006 Verk.sich. kürzerer Dauer durchf. VZ-Plan des AG Stat. Arbeitsst. B. Tageslicht**
Verkehrssicherung an Arbeitsstellen von kürzerer Dauer
aufstellen, beseitigen, vorhalten, warten und betreiben. Vorübergehende Sicherungsmaßnahmen durchführen.
Nach Verkehrszeichenplan des AN.
Für stationäre Arbeitsstelle.
Bei Tageslicht.
Menge: 1,000 St

**05.01.0007 Pflanzstellen kennzeichnen bis Pflanzung**
Pflanzplan erstellen und dem AG vor Ausführung zur Bestätigung vorlegen (Plangrundlage wird wahlweise im Format PDF oder DWG beigestellt); Pflanzstellen nach bestätigtem Pflanzplan im Gelände, getrennt nach
Hochstämmen, Heistern und Pflanzeinheiten, mit unterschiedlichen Pfählen deutlich sichtbar kennzeichnen (unter Berücksichtigung der Flurstücks- und Nutzungsgrenzen.
Markierung der Pflanzeinheiten bis zur Pflanzung
vorhalten.
Menge: 1,000 Psch

**05.01.0008 Acer platanoides 'Royal Red' (Oregon-Blutahorn) liefern und auf der Baustelle fachgerecht**
Acer platanoides 'Royal Red' (Oregon-Blutahorn) liefern und auf der Baustelle fachgerecht lagern (Ballen ist bis zum Pflanzen feucht zu halten und vor direkter Sonneneinstrahlung zu schützen);

Hochstamm, 3 x verpflanzt, mit Drahtballen, Stammumfang 18 bis 20 cm.
Menge: 1,000 St

**05.01.0009 Alnus spaethii (Purpurerle) liefern und auf der Baustelle fachgerecht lagern (Ballen ist**
Alnus spaethii (Purpurerle) liefern und auf der Baustelle fachgerecht lagern (Ballen ist bis zum Pflanzen feucht zu halten und vor direkter Sonneneinstrahlung zu schützen);
Hochstamm, 3 x verpflanzt, mit Drahtballen, Stammumfang 18 bis 20 cm.
Menge: 1,000 St

**05.01.0010 Ulmus x Resista ‘Rebona‘ (Ulme) liefern und auf der Baustelle fachgerecht lagern (Ballen**
*** Bedarfsposition ohne GB
Ulmus x Resista ‘Rebona‘ (Ulme) liefern und auf der Baustelle fachgerecht lagern (Ballen ist bis zum Pflanzen feucht zu halten und vor direkter Sonneneinstrahlung zu schützen);
Hochstamm, 3 x verpflanzt, mit Drahtballen, Stammumfang 18 bis 20 cm.
Menge: 1,000 St

**05.01.0011 Quercus petraea (Traubeneiche) liefern und auf der Baustelle fachgerecht lagern (Ballen**
*** Bedarfsposition ohne GB
Quercus petraea (Traubeneiche) liefern und auf der Baustelle fachgerecht lagern (Ballen ist bis zum Pflanzen feucht zu halten und vor direkter Sonneneinstrahlung zu schützen);
Hochstamm, 3 x verpflanzt, mit Drahtballen, Stammumfang 18 bis 20 cm.
Menge: 1,000 St

**05.01.0012 Hochstamm pflanzen, DU 18-20 cm**
Hochstamm, Stammbusch oder Solitär pflanzen.
Pflanzgrube herstellen.
Aushub und Schnittgut werden Eigentum des AN und sind von der Baustelle zu entfernen.
Gehölz = Hochstamm, Stammumfang über 18 bis 20 cm,
Pflanzloch 150 x 150 x 100 cm. Pflanzgrubensohle ist vor der Pflanzung aufzulockern.
Gehölz liefern wird gesondert vergütet.
Auslichtungs- und Wurzelschnitt durchführen und
Schnittstellen mit Wundverschlußmittel behandeln.
Pflanze einschlämmen,
Baum an beschriebenen Verankerungen befestigen, Gummi- oder Kunststoffbänder sind nicht gestattet.
Sofort nach der Pflanzung sind die Bäume ausreichend zu
wässern.
Beim Pflanzen ist die zu erwartende Versackung zu berücksichtigen.
Alle Ballen sind grundsätzlich bei der Pflanzung
aufzuschneiden, kunststoffdurchsetzte Ballentücher sind soweit möglich zu entfernen.
Abrechnung nach Original-Lieferscheinen.
Grube mit Substraten folgender Zusammensetzung verfüllen und trittfest verdichten:
untere 55 cm:
Unterboden-Gemisch, zusammengesetzt aus
50 % gebrochenem mineralischem Material (z. B. Splitt)
30 % Lehm
20 % vorhandener Bodenaushub unter  Einmischung von 10.0 kg Maurerbaumfutter und 6.0 kg/m3 Alginure-Wurzeldip und 0,500 m3 Kompost;
folgende 30 cm:
humoser durchlässiger Oberboden gem. DIN 18945 mit  0.5 kg eingearbeitetem Maurerbaumfutter,
Bodenverbesserungsstoffe und Dünger in einer
Arbeitstiefe von 0.3 m einarbeiten. Steine und
Fremdkörper mit DU > 3 cm, Unkraut und schwer
verrottbare Pflanzenteile ablesen, Dauerunkräuter
ausgraben. Lese- und Grabematerial wird Eigentum des AN
und ist zu entsorgen.
Menge: 2,000 St

**05.01.0013 Wühlmausschutz herstellen '150x150x80' Maschend. verz.**
Wühlmausschutz herstellen. Wühlmausschutz in Pflanzloch
ausbreiten und nach dem Pflanzen am Wurzelhals verschließen.
Pflanzloch '200 cm x 150 cm x 100 cm'

Wühlmausschutz = Maschendrahtgeflecht, 13 mm Maschenweite, 0,7 mm Drahtstärke, feuerverzinkt.
Menge: 2,000 St

**05.01.0014 Miner. Bodenverb. einmischen STOCKOSORB 660 Micro**
Mineralischen Stoff zur Bodenverbesserung liefern und
in den Boden für Pflanzgrube und Bohrlöcher nach Anwendervorschrift einmischen, 2.0 kg je Pflanzgrube
Material: GEFA-STOCKOSORB 660 Micro-Wasserspeichergranulat
Lieferform = original verpackt in 25-kg-Säcken.
Menge: 25,000 kg

**05.01.0015 Rindenschutz herstellen StU bis 20 cm Höhe - 3 m**
Schutz der Rinde an Stamm und Hauptästen von Bäumen gegen Verdunstung und Sonneneinwirkung herstellen.
Stammumfang bis 20 cm.
Arbeitshöhe bis 3 m.
(31)Rindenschutz ': Stammschutzfarbe Arbo-Flex o. glw. bis zum Kronenansatz unter Einmischung von Karate WG Forst
auftragen einschl. mechanischer Vorreinigung mit
Schleifvlies und Voranstrich
Menge: 2,000 St

**05.01.0016 Gießrand anlegen GREENMAX o. glw.**
Gießrand anlegen aus recyceltem Kunststoff.
Greenmax Gießrand, dunkelgrün o. glw.
Für die Anwendungen: Bewässern des Wurzelballens und Schutz vor Mähschäden Type: AMGR325G Alterungsbeständig, UV-beständig, wiederverwendbar, aus HDPE, Dicke 3 mm Rollenmaß: Länge 25 m, Höhe 30 cm Einbau: Gießrand rund um den Baumstamm ca. 10 cm tief eingraben. Gießrandhöhe sichtbar: 20 cm. Überlappung mit doppelseitigem Klebeband herstellen. Befestigung  an den Baumpfosten.
Durchmesser = 1,0 m für eine Wasserkapazität von ca. 140 Liter.
Liefernachweis: GREENMAX
Tel: +31 (0)413 294447
Fax: +31 (0)413 294286
E-mail: info@greenmax.eu
Web: www.greenmax.eu
Menge: 2,000 St

**05.01.0017 Pflanzfläche schützen, Mulch**
Pflanzfläche schützen gegen Verunkrautung und Austrocknung nach dem Pflanzen durch Mulchen mit Rindenmulch gem . RAL für Mulch Typ RM 2
Körnung: 10-40  mm,
Auftragsstärke: 6-10 cm.
Abrechnung nach Bearbeitungsfläche in der Projektion.
Menge: 5,000 m2

**05.01.0018 Baumverankerung Dreibock**
Baumverankerung als Pfahlbock herstellen. Pfähle
gekegelt und gespitzt, standfest einschlagen.
Pfahlbock mit drei Pfählen.
Pfahllänge 2,5 bis 3.0 m, Zopfdurchmesser 8 bis 10 cm,
gefräst.
Pfahl aus Nadelholz bunt geschält.
Pfahlzöpfe durch drei Lagen Querhölzer seitlich
verbinden, eine Lage am Kopf, zwei Lagen direkt
übereinander ca. 10 cm über OK Baumscheibe
Pfahlverbindung = Halbrundholz geschält, DU = 50 mm.
Eine Bindung je Pfahl.
Bindung = Baumgurt,
Bindung an Pfahl oder Querlatte annageln.
Pflanzverankerung und Verdunstungsschutz
nach Ende der Entwicklungspflege
abbauen und entsorgen
Menge: 2,000 St

**05.01.0019 Pflanzenschutzmaßnahmen Einzelbaum durchführen**
Pflanzenschutzmaßnahmen gegen stechende und saugende
Insekten (Holz- und Rindenschädlinge) mit
zugelassenenen Pflanzenschutzmitteln unter Beachtung
der Herstellervorschriften an Hochstämmen durchführen
Menge: 2,000 St

**05.01.0020 Wurzelschutzplatten einbauen**
*** Bedarfsposition ohne GB
in Baumgruben und/oder Belüftungsgräben,
bis in eine Tiefe von 1,5 m an der Gruben- bzw.
Grabenwand einbauen.
Wurzelschutzplatten, UV-und hydrolysebeständig,
PVC-frei, Mindestdicke 5 mm. Überdeckung an den Nähten,
Verschweißung und Nahtversiegelung nach
Herstellerangaben.
Der Nachweis der Durchwurzelungsfestigkeit ist zu führen. Die Prüfung ist von einem staatlich anerkannten, unabhängigen Institut durchzuführen.
Der Nachweis der UV- sowie Hydrolysebeständigkeit ist
durch ein Prüfzeugnis einer anerkannten Prüfanstalt für
Kunststoffkunde zu erbringen.
Die vorgenannten Prüfzeugnisse sind vor Einbau
vorzulegen.
Abrechnung nach bedeckter Fläche ohne Überlappung.
Menge: 12,000 m2

**05.01.0021 Anfahrschutz für Baum herstellen Unbefest.Fl. Stahlrohr**
*** Bedarfsposition ohne GB
Anfahrschutz für Baum herstellen. Ggf. vorhandene
Flächenbefestigung aufnehmen und Erdarbeiten ausführen.
Die den Anfahrschutz umgebende Fläche entsprechend
dem früheren Zustand herstellen. Überschüssigen Aushub
und Aufbruchgut entsorgen. Entsorgen wird gesondert
vergütet.
Einbau in unbefestigte Fläche.
Material = Stahlrohr, verzinkt, A-förmig gebogen, >= 80
cm über OK Baumscheibe
Einzelfundamente aus Beton C20/25 je Rohrende
herstellen 30 x 30 x 40 cm
Menge: 2,000 St

#### Titel 05.02 Pflege

**05.02.0001 Fertigstellungspflege Rasen**
Fertigstellungspflege Rasen
Ansaatfläche bis zum abnahmefähigem Zustand pflegen
gemäß DIN 18917, Abschnitt 7 für den Zeitraum von einem Jahr nach Abnahme der Straßenbauleistung,
einschließlich Rasen mähen,
Schnitthöhe 4 cm,
Anzahl der Schnitte: 6,
Schnittfolge nach Wuchshöhe,
Schnittgut entsorgen.
Pflegearbeiten ohne Bewässerung - die Bewässerung wird
gesondert abgerechnet.
Abrechnung nach bearbeiteter Fläche.
Menge: 1325,000 m2

**05.02.0002 Rasen wässern, Fertigstellungspflege**
8 Arbeitsgänge während der Fertigstellungspflege
für den Zeitraum von einem Jahr nach Abnahme der Straßenbauleistung,
Mindestwassermenge je Arbeitsgang 15 l / m2.
Die Arbeitsgänge sind abhängig von den natürlichen
Niederschlägen und sind dem AG jeweils bei Erfordernis
anzuzeigen.
Abrechnung nach Bearbeitungsfläche in der Projektion.
Menge: 1325,000 m2

**05.02.0003 Erziehungsschnitt durchführen 4,5m neben Straße Baumhöhe 3-5 m Kronen**
Erziehungs-/Aufbauschnitt an Jungbaum durchführen. Sich
reibende, kreuzende und nach innen wachsende Triebe,
Stammaustriebe sowie abgestorbenes Holz entfernen. Konkurrenztriebe entfernen, insbesondere Zwiesel zurücksetzen oder vollständig abschneiden. Leittrieb erforderlichenfalls stäben. Schnittführung auf Astring. Ab-
gerechnet wird nach Stück Baum.
Baumstandort = bis 4,5 m vom Fahrbahnrand entfernt.
Baumhöhe über 3 bis 5 m,
Kronendurchmesser über 2 bis 3 m.
Schnittwerkzeug vor dem Schnitt eines jeden Baumes mit
70-prozentigem Alkohol gegen Übertragung von Rotpusteln
u.a. Pflanzenkrankheiten desinfizieren.
Schnittflächen über 1 cm DU mit Wundbehandlungsmittel
versehen.
Schnittgut entsorgen. Entsorgen wird nicht gesondert
vergütet.
Menge: 2,000 St

**05.02.0004 Einzelgehölz pflegen 1. Pflegegang F.-pflege Pflanzsch. jäten Pfl.sch 80-100 Entf. Stamm u. St Bindung nachbess. Verw. Wahl AN**
Hochstamm,Solitärpflanze oder Heister in Einzelstellung
pflegen.
Erster Pflegegang.
Während der Fertigstellungspflege.
Pflanzscheibe, gemulcht, jäten.
Pflanzscheibengröße, Durchmesser über 80 bis 100 cm.
Entfernen von Stamm- und Stockaustrieben.
Pfähle und Bindungen nachbessern, zu enge Bindungen lockern. Ersetzen fehlender Pfähle wird gesondert
vergütet.
Unerwünschter Aufwuchs der Verwertung nach Wahl des AN
zuführen.
Menge: 2,000 St

**05.02.0005 Einzelgehölz pflegen 2. Pflegegang F.-pflege Pflanzsch. jäten Pfl.sch über 100 Entf. Stamm u. St Bindung nachbess. Verw. Wahl AN**
Hochstamm,Solitärpflanze oder Heister in Einzelstellung
pflegen.
Zweiter Pflegegang.
Während der Fertigstellungspflege.
Pflanzscheibe, gemulcht, jäten.
Pflanzscheibengröße, Durchmesser über 100 cm.
Entfernen von Stamm- und Stockaustrieben.
Pfähle und Bindungen nachbessern, zu enge Bindungen lockern. Ersetzen fehlender Pfähle wird gesondert
vergütet.
Unerwünschter Aufwuchs der Verwertung nach Wahl des AN
zuführen.
Menge: 2,000 St

**05.02.0006 Einzelgehölz pflegen 3. Pflegegang F.-pflege Pflanzsch. jäten Pfl.sch über 100 Entf. Stamm u. St Bindung nachbess. Verw. Wahl AN**
Hochstamm,Solitärpflanze oder Heister in Einzelstellung
pflegen.
Dritter Pflegegang.
Während der Fertigstellungspflege.
Pflanzscheibe, gemulcht, jäten.
Pflanzscheibengröße, Durchmesser über 100 cm.
Entfernen von Stamm- und Stockaustrieben.
Pfähle und Bindungen nachbessern, zu enge Bindungen lockern. Ersetzen fehlender Pfähle wird gesondert
vergütet.
Unerwünschter Aufwuchs der Verwertung nach Wahl des AN
zuführen.
Menge: 2,000 St

*Hinweis: Während der Entwicklungspflege gem. DIN 18919 nach mängelfreier Abnahme und erfolgter*
Während der Entwicklungspflege gem. DIN 18919 nach mängelfreier Abnahme und erfolgter Fertigstellungspflage
durchführen für drei Jahre einschließlich abschließendem Erziehungsschnitt und Entfernen der Verankerungsanlagen.
Mit der einmaligen Vergütung der OZ werden sämtliche
Aufwendungen der Entwicklungspflege für den Zeitraum
von drei Jahren nach Fertistellungspflege abgegolten.
Pflanzscheibe (abgedeckt mit 10 cm Rindenmulch) jäten.
Pfähle und Bindungen nachbessern, zu enge Bindungen
lockern.
Die erforderlichen Pflegeleistungen sind ohne besondere
Anordnung rechtzeitig auszuführen, dazu gehören u.a.:
- Überwachung hinsichtlich Krankheits- und Schädlingsbefall, Wildverbiß, Funktionsfähigkeit von
  Verankerungen und Verdunstungsschutzeinrichtungen
- Beseitigung von unerwünschtem Aufwuchs auf der
  Baumscheibe und anschließende Entfernung
- Entfernen von Laub und Abfall
- Düngen nach Bedarf.
Ersetzen fehlender Pfähle wird nicht gesondert vergütet.
Gehölze richten und antreten, zu schwach austreibende
zurückschneiden, abgestorbene Gehölze entfernen und
entsorgen.
Entsorgen wird nicht gesondert vergütet.
Der Baum ist nach Bedarf zu wässern, jedoch mindestens
15 mal pro Jahr, Wasser wird zum Nachweis gesondert
vergütet.
Pflege- und Wässerungsgänge sind der für die Grünflächen zuständigen Verwaltung jeweils mit Terminangabe rechtzeitig vorab anzuzeigen; Pflegeprotokolle sind zu erstellen und zu übermitteln.

**05.02.0007 Einzelgehölz pflegen E.-pflege 1. Jahr Pflanzsch. jäten Pfl.sch 80-100 Entf. Stamm u. St Bindung nachbess. Richt/Rschn/Entf. Verw. Wahl AN**
Hochstamm,Solitärpflanze oder Heister in Einzelstellung
pflegen.
Während der Entwicklungspflege im 1. Pflegejahr.
Pflanzscheibe, gemulcht, jäten.
Pflanzscheibengröße, Durchmesser über 80 bis 100 cm.
Entfernen von Stamm- und Stockaustrieben.
Pfähle und Bindungen nachbessern, zu enge Bindungen lockern. Ersetzen fehlender Pfähle wird gesondert
vergütet.
Gehölze richten und antreten, zu schwach austreibende
zurückschneiden, abgestorbene Gehölze entfernen und der
Verwertung nach Wahl des AN zuführen.
Unerwünschter Aufwuchs der Verwertung nach Wahl des AN
zuführen.
Menge: 2,000 St

**05.02.0008 Einzelgehölz pflegen E.-pflege 2. Jahr Pflanzsch. jäten Pfl.sch 80-100 Entf. Stamm u. St Bindung nachbess. Richt/Rschn/Entf. Verw. Wahl AN**
Hochstamm,Solitärpflanze oder Heister in Einzelstellung
pflegen.
Während der Entwicklungspflege im 2. Pflegejahr.
Pflanzscheibe, gemulcht, jäten.
Pflanzscheibengröße, Durchmesser über 80 bis 100 cm.
Entfernen von Stamm- und Stockaustrieben.
Pfähle und Bindungen nachbessern, zu enge Bindungen lockern. Ersetzen fehlender Pfähle wird gesondert
vergütet.
Gehölze richten und antreten, zu schwach austreibende
zurückschneiden, abgestorbene Gehölze entfernen und der
Verwertung nach Wahl des AN zuführen.
Unerwünschter Aufwuchs der Verwertung nach Wahl des AN
zuführen.
Menge: 2,000 St

**05.02.0009 Einzelgehölz pflegen E.-pflege 3. Jahr Pflanzsch. jäten Pfl.sch 80-100 Entf. Stamm u. St Bindung nachbess. Richt/Rschn/Entf. Verw. Wahl AN**
Hochstamm,Solitärpflanze oder Heister in Einzelstellung
pflegen.
Während der Entwicklungspflege im 3. Pflegejahr.
Pflanzscheibe, gemulcht, jäten.
Pflanzscheibengröße, Durchmesser über 80 bis 100 cm.
Entfernen von Stamm- und Stockaustrieben.
Pfähle und Bindungen nachbessern, zu enge Bindungen lockern. Ersetzen fehlender Pfähle wird gesondert
vergütet.
Gehölze richten und antreten, zu schwach austreibende
zurückschneiden, abgestorbene Gehölze entfernen und der
Verwertung nach Wahl des AN zuführen.
Unerwünschter Aufwuchs der Verwertung nach Wahl des AN
zuführen.
Menge: 2,000 St

**05.02.0010 Wasser an Gehölz gießen**
Wasser an Gehölz gießen. Wassermenge wird entsprechend
Bodenart, Exposition und Gehölzgröße bemessen.
Zeitraum April bis November in 15 Arbeitsgängen pro Jahr, je 300
l/Großgehölz, Wasser ist zu liefern.
Abgerechnet wird die eingebrachte Wassermenge.
Menge: 30,000 m3
